# Umbau Geb. A und Mensa, OS LHS
Angebotsaufforderung (GAEB DA XML 3.3, DA83)
Projekt: IMBN1...
Währung: EUR
Erstellt mit: GXML Toolbox V3.3 R20220330, ORCA AVA 27 27.00.00, 07.05.2026

## A Allgemeine Technische Vertragsbedingungen (ATV)
Allgemeine Technische Vertragsbedingungen (ATV)
1.  Allgemeine Angaben zum Bauvorhaben

Die Oberschule Lehmhorster Straße liegt in Bremen-Blumenthal. Die bestehenden Gebäude gliedern sich in mehrere zusammenhängende, ein- bis zweigeschossige Teile inkl. Turnhalle, Mensa und den sog. Jahrgangshäusern. Der bestehende Gebäudekomplex stammt z.T. aus 1960 und wurde in mehreren Bauabschnitten errichtet. Denkmalschutz besteht nicht.
 Anlass und Ziel der Baumaßnahmen ist:
1. die Sanierung der bestehenden innnenräumlichen
  Gebäudesubstanz Gebäude A und Mensa (Gebäude M),
2. die Erneuerung der energetischen Außenhülle des Gebäude A,

3. Erstellung einer weiteren Fluchtmöglichkeit aus dem Gebäude A (2. Rettungsweg)

4. Schaffung eines barrierefreien Zugangs für die Bibliothek im 1. Obergeschoss des
  Gebäude A druch eine Aufzugsanlage im gebäudeinneren des Treppenhauses des Gebäude A

5. Heizungsanlagenaustausch und Erweiterung der Heizmöglichkeit über eine Wärmepumpe

Es wird in einem Bauabschnitt gebaut, der jedoch in zwei zeitlich und räumlich getrennte Bereiche gegliedert ist. Es ist beabsichtigt die Spülküche der Mensa (Geb. M) im Zeitraum der Sommerferien 2026 ohne eine Verlängerung über die Ferienzeit hinaus umzubauen. Dazu sind 6 Wochen Gesamtbauzeit einschl. der Reinigung vorgesehen. Baubeginn der gesamten Maßnahme soll Sommer 2026 sein.

In einem zweiten Teilabschnitt, der ebenso zu den Sommerferien beginnt, wird das Gebäude A (vormals die Schulverwaltung) zu Lernräumen mit einem Sozialbereich für das Mensapersonal umgebaut. Die Gebädehülle (Fassade, Fenster, Dachhaut) erfährt eine ernergetische Sanierung. Die Schulbebliothek im Obergschoss wird ebenso saniert und erhält einen zweiten Rettungsweg über eien Außentreppe und eine barrierefreie Zugänglichkeit über einen Aufzug im Treppenauge der bestehenden Treppenanlage im Gebäude A. Ferner wird die Heizungsanlage im Keller des Gebäude A ausgetauscht die Schule soll gegenüber dem Gebäude A, neben der bestehenden Sporthalle eine Wärmepumpenanlage erhalten.
Hierzu ist die verstärkung des Stromanschlusses der Schule durch Wesernetz notwendig. Im Anschluss der hochbaulichen Snaierungsmaßnahmen soll der restliche Schulhof bis zur Toreinfahrt einschl. der Entwässerung saniert werden.

2. Allgemeine Baubeschreibung (Auszug)
Baugrund Höhenverhältnisse
Ein Bodengutachten liegt vor. Demnach ist unter einer ca. 80 cm starken Bodenschicht, die aus Auffüllungen und wurzeldurchsetzten Schichten besteht, ein tragfähiger Baugrund vorhanden. Der im Rahmen der Erkundung festgestellte Grundwasserstand tangiert die Gründungsebene des Bestandes nicht.

Energiestandard, Energieversorgung
Der energetsiche Standart des Gebäude A wird angehoben. Er netspricht nach der Sanierung dem
Gebäudeenergiegesetz 2020 (GEG2020) und den Vorgaben der energetischen Anforderungen an den Neubau und die Sanierung von öffentlichen Gebäuden
der Freien Hansestadt Bremen (Land und Stadtgemeinde).

Funktionale Gliederung und Konstruktion
Die Erdgeschossebene hat eine direkte Anbindung an die angrenzenden Freiflächen. DieSohle und Decken bestehen aus Stahlbeton. Das Dach besteht aus einer Nagelbretterkonstruktion mit außenliegder Rauspundschalung und einer Zangenlage auf Traufhöhe.Die aufgehenden Wände sind in Mauerwerk und im Keller in Stahlbeton hergestellt.

Baugrube/Gründung
Es finden keinerlei Eingriffe in die Gründungsbauteile der Gebäude A und Mensa statt.

Tragende Konstruktion
Die tragende Konstruktion besteht aus Hochlochziegeln (alter Herstellungsart als Lochziegel). Es liegen keine statischen Werte vor.

Außenfenster und -türen
Die Eingangstürelemente werden als Holz-Alu-Türelement hergestellt, Die Zugangstüren vom Flur und Treppenhaus zum Foyer werden als Alu-Rahmentüren ausgeführt. Die Türen haben je nach Brandschutzkonzept unterschiedliche Qualitäten. Von RS bis T30 RS. Die Fensteranlagen der Klassennräume bestehen aus einer Holz/Alu-Konstruktion.

Außenwandverkleidungen
Das vorhandene Verblendmauerwerk d=11,5cm wird vom tragenden Außenmauerwerk entfernt und gegen ein neues WDVS aus Mineralwolle von 18cm ersetzt.

Tragende Innenwände
Tragende Innenwände werden aus gemauerten Mauersteinen (Kalksandstein / Hochlochziegel) hergestellt.

Nichttragende Innenwände
Nicht tragende Innenwände werden als Trockenbauwände hergestellt.

Innentüren und -fenster
Die Klassenraumtüren bestehen aus Objekttürblättern aus Vollspannplatten mit Stabilisator und HPL- beschichteten Oberflächen sowie Stoßblechen im Sockelbereich.

Innenwandbekleidungen
Die Mauerwerkswände erhalten einen Gipsputz und einen Anstrich. In den Sanitär- und Küchenräumen ist ein Zementputz auszuführen, im Spritzbereich wird ein Fliesenbelag vorgesehen.

Sonstige Innenwände
In den WC-Räumen sind als Raumabtrennung HPL-beschichtete Raumteiler mit integrierten Türanlagen vorgesehen. Die Trennwände im OG werden zum Teil als Trockenbauleichtbaukonstruktion ausgeführt.

 Bodenbeläge
 Alle Räume haben einen schwimmenden Estrich aus Gußasphalt. Der Eingang und die übrigen Räume
 erhalten einen Kautschukbelag. Die Naßräume des Küchenpersonals werden gefließt und erhalten eine
 notwendige Absperrung des Bodens gegen Feuchtigkeit. Im Duschbereich gelten die Anforderungen gem.
 DIN 18534 für Naßbereiche.

Deckenbeläge
Die neu zu erstellenden Räume im Erdgeschoss des Gebäude A erhalten eine Rasterdecke aus MW-Platten in hochaktutischer Ausführung. Im Bereich des WC/Dusche des Mensapersonals eine GKBI- bzw. zementgebundene Plattendecke. Im Bereich des zu sanierenden Spülraumes der Mensaküche soll eine Raster-Hygienedecke zur Ausfühurng kommen. Im Bereich der Bibiliothek wird die vorhandene GK-Lochdecke nur optisch (teilw. Spachtelung und Anstrich) überarbeitet.

Decken /Dachkonstruktion
Die Bestandsdecken im Gebäude A sind als Kassettendecke in Stahlbeton ausgeführt. Zum Teil sind Ordbetondecken vorhanden. Über dem Kellergeschoss befindet sich eine Kassettendecke, die nur bedingt tragfähig ist. Daher wurde diese in der Vergangenheit durch eine ca. 80cm höher liegende zweite Ortbetondecke ertüchtigt. Dieser s.g. Kriechkeller wird für Installationsarbeiten der HLS/Elt-Medien herangezogen. Eine Zugänglichkeit wird über eine einzubauende Bodenluke während der bauzeit gewährleistet. Die Dachentwässerung besteht aus verz. Regenrinnen, die im Traufbereich angeordnet sind. Es sind vor der Fassade liegende Fallrohre vorgesehen, die wie die Dachahaut erneuert werden. Die Dachhaut aus Wellzementplatten werden gegen neue ausgetauscht. Die Zangenlage der Dachkonstruktion wird neu gedämmt. Die vorhandene Dämmung (KMF-haltig) wird fachgerecht ausgebaut und entsorgt.

Dachfenster
Es ist ein Dachausstiegsfenster im Beriech des Schronsteins vorgesehen.

 Elektrotechnik
Die Stromversorgung erfolgt aus der vorhandenen Hauptverteilung im gleichen Gebäude. Für die vorhandene Niederspannungshauptverteilung und der Verlegung der neuen Zuleitung, sind brandschutztechnische Maßnahmen erforderlich (F30 Vorsatztür, I30 Brandschutzkanal), da diese sich im Flucht- und Rettungsweg befinden. Es ist ein elektrisch gesteuerter, außenliegender Sonnenschutz an der Südfassadenseite geplant.

Abwasseranlagen
Die Schmutzwasserversorgung ist außenseitig vorhanden und wird nicht angerührt. Im Inneren wird diese bedarfgerecht im Zuge des Umbaus angepasst.

Die Regenwasserversorgung wird im Außenbereich neu erstellt.
Hierzu werden die Regenwasserleitungen und Schächte erneuert: Schächte und Probeschacht müssen wegen der Entsorgung LkW-befahrbar sein.

 Die Entwässerung wird auf dem Schulhof an vorhandene Revisionsschächte angeschlossen.

Für die Dachentwässerung und Schulhofentwässerung sind lediglich die Rohrleitungen zu verlegen.

Die Hof-Abläufe und Rinnen werden vom Außenanlagenbau geliefert und angeschlossen.

Ein genehmigter Entwässerungsantrag liegt zur Einsicht bereit.

Wasseranlagen/Heizungssystem
Im Zuge der Sanierungsmaßnahme im Gebäude A wird diese bedarfsgerecht angepasst und an die vorhandenen Leitungen angeschlossen.

Wärmeerzeugungsanlagen
Die Wärmeversorgung erfolgt derzeit über zwei Kessel und soll zukünftig zusätzlich mit zwei Wärmepumpen mit außenligendem Luft-Wasser Wärmetauscher ausgestattet werden. Ferner ist ein Mediengraben für Heizung, Wasser, Strom zu erstellen und nach Verlegung der Leitungen wieder zu verfüllen.

Wärmeverteilnetze
Im Zuge der Teilsanierung werden neue WC-Bereiche geschaffen. Die bereichsweise zu erneuernden Heizungsleitungen für neue Heizkörper werden in geschweißtem Stahlrohr hergestellt und an geeigneter Stelle an das Bestandsnetz angeschlossen. Alle Heizkörper erhalten Thermostatventile und im Rücklauf absperrbare Verschraubungen. Die Leitungen werden entsprechend der EnEV gegen Wärmeverluste gedämmt.

Wärmeversorgungsanlagen, Sonstiges
Die erforderlichen Brandschutzmaßnahmen werden berücksichtigt (Brandschotts).

Lüftungsanlagen
Die Innenliegenden Räume im Bereich des Umbaus des Gebäude A (Erdgeschoss) erhält eine dezentrale Lüftungsanlage. Standort des Lüftungsgerätes ist der Gasraum im Keller im Gebäude A. Die Leitungsführung erfolgt über die Zwischendeckenebene, die sich zwischen der Decke zum Untergeschoss und der zweiten Deckenebene auf der sich die Klassenraumverteilungsebene befindet.

Es wird eine mechanische Zu- und Abluftanlage installiert. Die kompakte Zu- und Abluftanlage hat daher eine Gesamtluftmenge von V=260 m³/h,

Die Außenluft wird durch ein Wetterschutzgitter an der Fassade angesaugt und durch ein Wetterschutzgitter an der Fassade ausgeblasen. Die Außenluft wird gefiltert und erwärmt.

Die Zuluft wird über ein Kanal- und Rohrsystem (Wickelfalzrohre) in den Räumen verteilt und über Tellerventile und Dralldurchlässe eingeblasen.

Die Abluft wird über ein Kanal- und Rohrsystem (Wickelfalzrohre) über Tellerventile und Dralldurchlässe in den Räumen abgesaugt.

Bei Durchführung von Lüftungsleitungen durch Bauteile mit Brandschutzanforderung werden Brandschutzklappen installiert. Jede Brandschutzklappe wird angesteuert und schließt im Brandfall. Bei Rauchmeldung schalten die Lüftungsanlagen ab und die Brandschutzklappen schließen.

Zur Einhaltung der Hygienevorschriften entsprechend der VDI-Richtlinie 6022 werden die Lüftungskanäle und -rohre mit Reinigungsöffnungen ausgestattet.

Vor der Inbetriebnahme der Lüftungsanlage wird eine Hygiene-Erstinspektion durchgeführt (Abklatschproben).

Gebäudeautomation
Die Gebäudeautomation im Heizungsraum wird vollständig erneuert.

3. Angaben zur Baustelle

3.1 Lage der Baustelle, Umgebungsbedingungen,
  Zufahrtsmöglichkeiten

Oberschule Lehmhorster Straße, Lehmhorster Straße 5, 28799 Bremen

Die Erschließung der Baustelle erfolgt aus der Lehmhorster Straße über die Schulzufahrt, die auch Baustelleneinfahren ist. Siehe Baustelleneinrichtungsplan.

Vor Baubeginn wird bei einer gemeinsamen Begehung der Zustand aufgenommen. Die Straße ist bei Bauende im gleichwertigen Zustand wieder zu übergeben.

Die Baustellenzufahrt ist im Lieferverkehr nur für LKW-Gespanne bis 14m ausreichend dimensioniert. Andere Längen müssen vorab durch die Bauleitung und Bauherren freigegeben werden. Siehe dazu der letzte Absatz unter 3.1.

Durchfahrtshöhe bis 4.00m.

Beschädigungen an öffentlichen Straßen bzw. öffentlichen Gehwegen und Einrichtungen werden dem Verursacher in Rechnung gestellt.

Ggf. notwendige Absperr- und Sicherungsmaßnahmen (verkehrstechnische Maßnahmen, Absperrungen, Halteverbote etc.:) im öffentlichen Verkehrsraum für Anlieferung und Abfuhr von Arbeitsgeräten und Material, sowie die damit zusammenhängende Einholung von Genehmigungen und Sondererlaubnissen sind Sache des AN und in die Einheitspreise einzukalkulieren. Über die Verkehrsführung hat sich jeder AN eigenverantwortlich zu informieren.

 3.2 Besondere Belastungen aus Immissionen
  ./.

 3.3 Art und Lage von baulichen Anlagen auf dem
  Baugrundstück

  Siehe Lageplan, bzw. Pkt. 1.
 3.4 Verkehrsverhältnisse auf der Baustelle, befahrbare
  und freizuhaltende Flächen, Einschränkungen
Der sich auf dem Schulhof befindliche Baustelleinrichtungsbereich ist mit einem Bauzaun umschlossen und erhält jeweils eine mit einem Tor abschließbare Zufahrt.
Die Baustelle darf nur über diese Zufahrten betreten oder verlassen werden. Der umlaufende Bauzaun darf nicht geöffnet werden, das Einfahrtstor der Baustelle ist nach Arbeitsschluss zu verschließen.

Die Zufahrten sind für LKW mit einem Gesamtgewicht bis zu 40t zugelassen.
Größere Anlieferungen erfolgen ausschließlich in Absprache mit der Bauleitung/Architekten. Die Lagerung von Baumaterial/Gerät erfolgt nur in dafür vorgesehenen Bereichen.

Firmenwagen sind an bezeichneten Plätzen zu parken. Mitarbeiter-PKW werden nicht im Baubereich und Zuwegen geparkt.
3.5 Für den Verkehr freizuhaltende Flächen

Die Baustellenzufahrt sowie die Verkehrswege auf dem Schulgelände sind jederzeit für den Verkehr, insbesondere für Feuerwehr und Rettungsdienste, freizuhalten und dürfen nicht durch Bau- und Montagearbeiten beeinträchtigt werden. Feuerwehraufstellflächen und ihre Zufahrten (insbesondere die Feuerwehr-Zufahrt) sind freizuhalten. Flucht- und Rettungswege sind grundsätzlich freizuhalten, insbesondere darf in diesen kein Material gelagert werden. Bei längeren Arbeitsunterbrechungen, z.B. an Wochenenden und Feiertagen, sind Maschinen und Geräte so abzustellen, dass Feuerwehr und Rettungsdienste alle Gebäudeteile ungehindert erreichen können.
 3.6 Art, Lage Maße und Nutzbarkeit von
  Transporteinrichtungen
  ./.
 3.7 Lage, Art und Bedingungen für das Überlassen von
  Anschlüssen für Wasser, Abwasser, Strom

  Übergabestellen stehen dem AN unentgeltlich wie folgt
  zur Verfügung:

  - Anschluss Bauwasser
  - Anschluss Abwassereinleitung für den Anschluss des
  Sanitärcontainers vor der Mensa in vorhandene
  SW-Leitung
  - Anschluss Baustrom/Baustromverteiler:

  Die Verbrauchskosten trägt der  Auftraggeber
  (erforderliche Unterverteilungen sind in eigener
  Zuständigkeit in der erforderlichen Anzahl und
  Dimensionierung durch den AN selbst zu installieren,
  dies ist mit einzukalkulieren)
  Die Lage der Übergabe- und Einleitstellen ist dem
  beiliegenden Baustelleneinrichtungsplan
  zu entnehmen.
 3.8 Lage und Ausmaß der dem AN zur Verfügung stehenden
  BE-Flächen

Baustelleneinrichtungsflächen stehen auf dem Baugrundstück unentgeltlich zur Verfügung, allerdings nur in begrenztem Umfang. Diese Flächen befinden sich innerhalb des eingezäunten Baugeländes. Lage und Ausmaß der zur Verfügung stehenden Flächen sind dem beiliegenden Baustelleneinrichtungsplan zu entnehmen. Die Flächen sind teilweise unbefestigt, teilweise befestigt (asphaltierter / geflasterter Schulhof). Sie sind gemeinsam mit anderen Unternehmern zu nutzen.
Die Baustelle ist in einem sauberen, aufgeräumten Zustand zu halten. Die Zwischenlagerung von Abbruch- und Neumaterial ist grundsätzlich nur innerhalb des abgezäunten Baufeldes möglich bzw. zulässig. Anfallender Müll sowie Restmaterialien der eigenen Leistung sind fachgerecht durch den Auftragnehmer zu entsorgen. Den Mitarbeitern des Auftragnehmers sind entsprechende Behältnisse für die Entsorgung von Pausenabfällen zur Verfügung zu stellen. Sollte eine Missachtung dieser Anweisung erfolgen, werden nach Aufforderung, ohne weitere Vorankündigung die erforderlichen Sicherungs- und Reinigungsmaßnahmen von der Bauleitung zu Lasten des Auftragnehmers veranlasst.

  Ein Sanitärcontainer wird durch das Gewerk Rohbau bereitgestellt und unterhalten.

Sofern in den Leistungspositionen nicht anders beschrieben, sind die Kosten für die eigene Baustelleneinrichtung einschl. Aufenthalts- und Lagerräumen, in die Einheitspreise einzukalkulieren. Durch den Auftraggeber werden keine Aufenthalts- und Lagerräume zur Verfügung gestellt.

 3.9 Bodenverhältnisse, Baugrund und seine
  Tragfähigkeit
 Ein Bericht liegt dem AG aus dem Nachbarbaufeld vor und kann ggf. herangezogen werden.
 Eingriffe in den Erdboden sind nicht geplant.
 3.10 Hydrologische Werte von Grundwasser und Gewässern
  Ein Bericht liegt dem AG aus dem Nachbarbaufeld vor und kann ggf. herangezogen werden.
  Eingriffe in den Erdboden sind nicht geplant.

 3.11 Besondere umweltrechtliche Vorschriften

 Im Einwirkungsbereich der Baustelle liegen zum
 Aufenthalt von Menschen bestimmte Gebäude. Gemäß den
 Bestimmungen der Allgemeinen Verwaltungsvorschrift
 (AVwV) zum Schutz gegen Baulärm (Geräuschimmissionen)
 gelten die Immissionsrichtwerte gemäß AVwV.
 3.12 Besondere Vorgaben für die Entsorgung
  ./.

 3.13 Schutzgebiete oder Schutzzeiten im Bereich der
  Baustelle
  ./.
 3.14 Art und Umfang des Schutzes von Bäumen

 Auf die Baumkronen des Baumbestandes ist in besonderer
 Weise Rücksicht zu nehmen. Diese dürfen nicht
 beschädigt werden. Evtl. Beschädigungen sind umgehend
 der OÜ mitzuteilen.
 Im Wurzelbereich der Bäume (Umkreis von 5,0m um den
 Baumstamm herum) ist die Lagerung von Materialien,
 sowie das Aufstellen von Schuttcontainern o.ä.
 verboten.
3.15 Im Bereich der Baustelle vorhandene Anlagen,
  insbesondere Abwasser und Versorgungsleitungen

  Im Bereich der geplanten Rettungstreppe am Giebel des Gebäude A
  befinden sich mehrere Ausgänge für Versorhungsleitungen unterschiedlicher Art der
  anderen Gebäude auf dem Schulgelände. Unteranderem sind dies Heiz-, Strom-,
  und die Hauptgasleitung in den Heizungskeller.
3.16 Bekannte oder Vermutete Hindernisse im Bereich der
  Baustelle
  siehe Punkt 3.15
3.17 Kampfmittelverdachtsfläche

 Das Vorhandensein von Kampfmitteln ist durch Bericht
 der Polizei Bremen ausgeschlossen.

3.18 Ggf. gemäß der Baustellenverordnung getroffene
  Maßnahmen
  Für die Baustelle wird gem. Baustellenverordnung ein
  Sicherheits- und Gesundheitsschutzplan erstellt und
  dessen Einhaltung durch einen Koordinator
  sichergestellt. Die Inhalte des Planes sind allen auf
  der Baustelle tätigen Mitarbeitern des AN und auch
  seinen Subunternehmern durch den AN zu vermitteln.
  Den Anweisungen des Planes ist Folge zu leisten.

3.19 Besondere Anordnungen, Vorschriften und Maßnahmen
  der Eigentümer im Bereich der Baustelle
  ./.

 3.20 Art und Umfang von Schadstoffbelastungen

  Der Gebäudekomplex wurde zur Erfassung von
  Arbeitsschutz-, und entsorgungstechnisch relevanter
  Schadstoffe durch einen Schadstoffgutachter
  untersucht. Schadstoffbelastete Baustoffe (z.T.
  Innenputze, Bodenbeläge, Dämmstoffe) werden im
  Rahmen einer den jeweiligen Bauabschnitten vorweglaufenden
  Schadstoffsanierung ausgebaut und entsorgt. Die
  weiteren Bauarbeiten erfolgen erst nach Abschluss
  der Schadstoffbeseitigung mit, wenn notwendig, abschließender
  Freimessung.

3.21 Art und Zeit der vom Auftraggeber veranlassten
  Vorarbeiten

 Im Rahmen der ersten Baubesprechung wird mit den Unternehmern ein Rahmenterminplan
 abgestimmt. Es gelten für den Einzelunternehmer die Fristen der Vergabeunterlagen.

 3.22 Arbeiten anderer Unternehmer auf der Baustelle

  Im Rahmen der ersten Baubesprechung wird mit den Unternehmern ein Rahmenterminplan
 abgestimmt. Es gelten für den Einzelunternehmer die Fristen der Vergabeunterlagen.

 3.23 Bewachung der Baustelle

  Die Baustelle wird nicht bewacht. Bewachung,
  Verwahrung u. Versicherung der Baubuden,
  Arbeitsgeräte, Arbeitskleider usw. des
  Auftagnehmers und seiner Erfüllungsgehilfen, auch
  während der Arbeitsruhe, obliegt dem Auftragnehmer.
  Das gilt auch für die dem Auftragnehmer
  überlassenen Gegenstände. Der Auftraggeber ist
  dafür nicht verantwortlich, auch wenn sich diese
  Gegenstände auf seinem Grundstück befinden.

4. Angaben zur Ausführung

 4.1 Vorgesehene Arbeitsabschnitte
  Die Sanierung des Gebäude A und der angrenzenden Mensa (M)
  ist wie im Ablauf ist wie folgt geplant (siehe auch
  Baustelleneinrichtungsplan/Bauzeitenplan):

  1. Umbau Gebäude A (Innen und Außen)

  2. Kernsanierung des Spülraumes der Mensa
  2.1. Aufarbeitung des Indurstieparkettbodens der Mensa.

  3. Aufstellung einer Wärmepumpe einschl. der notwendigen
  Rohrleitungsgräben vom Keller des geb. A bin zum Aufstellort
  im Bereich der Sporthalle
  Die jeweils angrenzende Bausubstanz ist während
  der Bauarbeiten zu schützen.

 4.2 Besonderheiten der Regelung und Sicherung des
  Verkehrs
Ggf. notwendige Absperr- und Sicherungsmaßnahmen (verkehrstechnische Maßnahmen, Absperrungen, Halteverbote etc.:) im öffentlichen Verkehrsraum für Anlieferung und Abfuhr von Arbeitsgeräten und Material sowie die damit zusammenhängende Einholung von Genehmigungen und Sondererlaubnissen sind Sache des AN und in die Einheitspreise einzukalkulieren. Über die Verkehrsführung hat sich jeder AN eigenverantwortlich zu informieren.

5. Zusätzliche Vertragsbedingungen

 5.1 Schulbetrieb
  Die Arbeiten erfolgen auf dem, bzw. im Bereich des
  Schulgeländes. Der Schulbetrieb wird während der
  gesamt Bauzeit außerhalb des jeweiligen
  Bauabschnitts aufrechterhalten! Im gesamten
  Schulbereich ist mit Kindern zu rechnen!
  Die Sicherheit sowohl der Kinder als auch des
  Schulpersonals hat oberste Priorität!
  Auf dem Schulgelände herrscht allgemeines
  Rauchverbot, welches auch auf der Baustelle
  einzuhalten ist.
Für den Baustellenverkehr auf dem Schulgelände gilt:

  1. Fahrzeuge bewegen sich höchstens mit
  Schrittgeschwindigkeit.

  2. Zu Zeiten von erhöhten Schülerverkehrsaufkommen
  von Mo-Fr von 7:30 - 8:30 Uhr, sowie 13:00 - 15:30
  Uhr darf kein LKW-Baustellenverkehr (wie An- und
  Abfahrten von Material) erfolgen.

  3. Aufgrund des niemals auszuschließenden
  Schülerverkehrs sind sämtliche LKW-Fahrten von
  den öffentlichen Verkehrswegen auf die BE und
  zurück vollständig durch mindestens eine
  einweisende Person zu begleiten.
  4. Der Aufenthalt/die Nutzung von
  Aufenthaltsräumen/Sanitärräumen der Schule ist
  untersagt.
  5. Es sind nur Lärmgeminderte Maschinen einzusetzen.
  6. Die lärmintensiven Arbeiten, insbesondere an
  Räumen und Wänden zu weiterbetriebenen
  Schulteilen beschränken sich auf
  die Zeiträume von 6-8 und von 13-18 Uhr. In den
  Unterrichtszeiten ist Baulärm zu vermeiden.

  7. Lärmintensive Arbeiten außerhalb der
  Hauptarbeitszeiten sind beim Architekten zur
  Freigabe anzumelden.
 5.2 Baubesprechung/Bauleitung AN

  Die Teilnahme an den Baubesprechungen (1x alle zwei Wochen)
  sind Pflichten des AN und werden nicht gesondert
  vergütet. Der verantwortliche Firmenbauleiter muss
  berechtigt sein, im Namen des AN Erklärungen zu
  geben.

  Die Vorarbeiter der Firmen müssen über ausreichende
  Deutsch-Kenntnisse verfügen, so dass sie in der Lage
  sind, mit der Objektüberwachung den Fortlauf der
  Arbeiten abzustimmen.
  Weisungsbefugt sind auf der Baustelle ausschließlich
  die örtliche Objektüberwachung der zuständigen
  Architekten- und Ingenieurbüros und die benannte
  Bauherrenvertretung. Die Gesamtkoordination obliegt
  dem Architektenbüro.

 5.3 Bautagebuch

  Der Auftragnehmer führt ein Bautagebuch, in dem alle
  Vereinbarungen in Bezug auf Genehmigungen und
  Abnahmen eingetragen werden. Dem Auftraggeber ist
  wöchentlich eine gut lesbare Kopie dieses Tagebuches
  zu übergeben.
 5.4 Sicherungsmaßnahmen
  Alle Abdeckungen und Umwehrungen von Öffnungen sowie
  Absperrungen, die zur Unfallverhütung erforderlich
  sind, sind vom Auftragnehmer herzustellen und zu
  unterhalten. Die Kosten für die Öffnungsabdeckungen
  und Umwehrungen sind in die Einheitspreise
  einzurechnen. Sie dürfen erst nach Genehmigung durch
  die Bauleitung entfernt werden.
  Für die Baustelle sind die Auflagen und Vorschriften
  der Baustellenordnung zu berücksichtigen. Durch den
  Bauherrn wird ein SiGe-Koordinator beauftragt.
  Dessen Anweisungen sind für den Auftragnehmer
  verbindlich und unverzüglich umzusetzen.
 5.5 Zur Verfügung Stellung von Planungsunterlagen

  Die Ausführungsplanung wird dem Auftragnehmer nach
  Auftragserteilung vom Auftraggeber in 1-facher
  Ausfertigung in Papierform und digital (PDF)
  kostenlos zur Verfügung gestellt.

  Planfortschreibung-/Indexe werden digital (PDF) und
  1-fach in Papier zur Verfügung gestellt. Weitere
  Ausfertigungen in Papierform erhält der AN auf
  Anforderung gegen Berechnung.

 5.6 Rechnungslegung/Aufmaß

  Sämtliche Rechnungen sind an das Sondervermögen
  Immobilen und Technik der Stadtgemeinde Bremen,
  vertreten durch IB Stadt, Theodor-Heuss-Allee 14,
  28215 Bremen als Rechnungsempfänger zu adressieren.

  Die Original-Rechnungsunterlagen sind bei der
  zuständigen Objektüberwachung zur Prüfung 2-fach
  einzureichen. Digitale Kopien der Rechnung ohne
  Anlagen sind gleichzeitig an den AG zu übermitteln.

  Alle für die Abrechnung notwendigen Aufmaße,
  Zeichnungen und Nachweise sind vom AN prüffähig zu
  erstellen.

  Grundlage für die Rechnungsstellung ist ein
  positionsbezogenes Aufmaß, welches vom Auftragnehmer
  und der Objektüberwachung gemeinsam zu erstellen, zu
  prüfen und durch Unterschrift zu bestätigen ist.

  Für Leistungen, die bei Weiterführung der Arbeiten
  überdeckt werden, nicht mehr oder nur schwer
  feststellbar sind, hat der Auftragnehmer rechtzeitig
  die gemeinsame Feststellung zu beantragen.

 5.7 Planungsunterlagen
  Dem Leistungsverzeichnis sind folgende Unterlagen
  beigefügt und werden somit Vertragsbestandteil (siehe Abschnitt D).
  Leistungen, die den Zeichnungen entnommen werden
  können, jedoch in den einzelnen Leistungspositionen
  nicht explizit beschrieben sind, müssen bei der
  Kalkulation berücksichtigt werden und berechtigen
  nicht zu Nachforderungen.

  Mit Abgabe des Angebots bestätigt der Bieter, dass
  die Unterlagen eingesehen und bei der Bearbeitung
  des Angebots berücksichtigt werden.

6. Vertragsbestandteile/Normen:

 · VOB Teil B und C, neueste Fassung einschl. der
  genannten DIN/EN Normen
 · Verlegerichtlinien der genannten Hersteller
 · die zum Zeitpunkt der Ausschreibung gültige
  Wärmeschutzverordnung
 · alle relevanten DIN- und EN-Normen, die für die im
  LV genannten Leistungen maßgeblich sind.

## B Allgemeine Technische Vertragsbedingungen (ATV) DIN 18299
B) Allgemeine Technische Vertragsbedingungen für Bauleistungen (ATV)

Allgemeine Regelungen für Bauarbeiten jeder Art - DIN 18299

Hinweis über die Gleichwertigkeit:
Soweit in der Leistungsbeschreibung auf Technische Spezifikationen, z.B. nationale Normen, mit denen Europäische Normen umgesetzt werden, europäische technische Zulassungen, gemeinsame technische Spezifikationen, internationale Normen, Bezug genommen wird, werden auch ohne den ausdrücklichen Zusatz: ‚oder gleichwertig´, immer gleichwertige Technische Spezifikationen in Bezug genommen.

0.1.6 Art, Lage, Maße und Nutzbarkeit von Transporteinrichtungen und Transport- wegen, z. B. Montageöffnungen.
Einbringmaße der Wärmepumpen sind durch die Türen vor Ort begrenzt. Die Maximalmaße gemäß LV sind zu berücksichtigen.

0.2 Angaben zur Ausführung
Während der Ausführungszeit sind ausreichend benötigte Arbeitskräfte, mindestens jedoch 2 Monteure bereitzustellen.

0.2.7 Besondere Anforderungen an das Auf- und Abbauen sowie Vorhalten von
Gerüsten.
Entsprechend Leistungverzeichnis und Bauzeitenplan.

0.2.8 Mitbenutzung fremder Gerüste, Hebezeuge, Aufzüge, Aufenthalts- und Lagerräume, Einrichtungen und dergleichen durch den Auftragnehmer.
Wird im Zuge der Koordinationspflicht abgestimmt-

0.2.9 Wie lange, für welche Arbeiten und gegebenenfalls für welche Beanspruchung
der Auftragnehmer Gerüste, Hebezeuge, Aufzüge, Aufenthalts- und Lagerräume,
Einrichtungen und dergleichen für andere Unternehmer vorzuhalten hat.

Dieses ist im Zuge der Bauleitung abzustimmen. Sofern es sich nicht aus dem Bauzeitenplan ergibt.

0.2.15 Art, Zusammensetzung und Menge der aus dem Bereich des Auftraggebers zu
entsorgenden Böden, Stoffe und Bauteile; Art der Verwertung oder bei Abfall die
Entsorgungsanlage; Anforderungen an die Nachweise über Transporte, Entsorgung und
die vom Auftraggeber zu tragenden Entsorgungskosten.

Entsorgung und Vorlage der Entsorgungsnachweise obliegt dem Auftragnehmer.

0.2.18 Leistungen für andere Unternehmer.

Die erstellten Rohrgräben werden durch die Gewerke Heizung, Sanitär, Elektro und Gebäudeautomation zur Installation genutzt.

0.2.19 Mitwirken beim Einstellen von Anlageteilen und bei der Inbetriebnahme von
Anlagen im Zusammenwirken mit anderen Beteiligten, z. B. mit dem Auftragnehmer für
die Gebäudeautomation.

Koordinationspflicht
Der Auftragnehmer ist, soweit notwendig, verpflichtet, sich mit anderen Gewerken, dem Betreiber und der Fachbauleitung bezüglich der vollständigen Abwicklung seines Auftragsvolumens zu koordinieren!

0.2.22 Abrechnung nach bestimmten Zeichnungen oder Tabellen.
Stundenlohnarbeiten werden nur durch Aufforderung der Bauleitung durchgeführt und genehmigt. Diese Stundenlohnzettel müssen wöchentlich zur Genehmigung der Bauleitung vorgelegt werden.

Liefern und montieren
Alle Positionen beinhalten - soweit nicht in den Positionen besonders aufgeführt - das Liefern, Verlegen, Montieren und Anschließen aller im Leistungsverzeichnis im Einzelnen genannten Bauteile und Geräte bis zur betriebsfertigen Anlage einschließlich aller Nebenleistungen (gemäß DIN) sowie erforderlicher Befestigungs- und Anschlussmaterialien einschließlich Kosten für Montageleitung und -beaufsichtigung sowie Inbetriebnahmen.

## C Zusätzliche Vertragsbedingungen - Erdarbeiten
C) Zusätzliche Technische Vertragsbedingungen (ZTV)
Erdarbeiten

1.  Vorarbeiten

Grundlage für Angebot und Ausführung der beschriebenen Leistungen sind die einschlägigen Normen, Vorschriften und Richtlinien sowie die anerkannten Regeln der Technik in ihrer jeweils gültigen Fassung, insbesondere:

DIN 18299 Allgemeine Regelungen für Bauarbeiten jeder Art
DIN 18300 Erdarbeiten
DIN 18320 Landschaftsbauarbeiten
DIN 18920 Vegetationstechnik im Landschaftsbau, Schutz von Bäumen, Pflanzenbeständen, und Vegetationsflächen bei Baumaßnahmen
VOB/C

Zur Ausführung gilt:
Vor der Fällung und Rodung von Sträuchern und Bäumen ist mit der Bauleitung Rücksprache zu halten. Der AN hat sich hierzu vom AG die erforderlichen Genehmigungen aushändigen zu lassen und die Fällarbeiten, sofern erforderlich, bei den zuständigen Behörden bzw. der Polizei zu melden.
Es sind zudem die von den Naturschutzbehörden angegebenen Zeiten zu berücksichtigen, in denen Gehölze nicht beschnitten, beschädigt oder entfernt werden dürfen.
Einzelbäume und Anpflanzungen, die erhalten werden sollen, sind gem. DIN 18920 zu sichern.

2.  Erdrbeiten

Grundlage für Angebot und Ausführung der beschriebenen Leistungen sind die einschlägigen Normen, Vorschriften und Richtlinien sowie die anerkannten Regeln der Technik in ihrer jeweils gültigen Fassung, insbesondere:

DIN 18320 Landschaftsbauarbeiten
DIN 18915 Vegetationstechnik im Landschaftsbau, Erdarbeiten
DIN 18920 Vegetationstechnik im Landschaftsbau, Schutz von Bäumen, Pflanzenbeständen, und Vegetationsflächen bei Baumaßnahmen
DIN 18300 Erdarbeiten
DIN 4124 Baugruben und Gräben, Böschungen, Verbau, Arbeitsraumbreiten
ZTV E-StB 09: Zusätzl. Techn. Vertragsbedingungen und Richtlinien für Erdarbeiten im Straßenbau

Zur Ausführung gilt:
Die Arbeiten müssen abschnittsweise erfolgen, so dass nur kleine Flächen freigelegt und der Witterung ausgesetzt sind. Die Arbeiten müssen im Trockenen und in Abhängigkeit von den tatsächlichen Wasserständen ggf. im Schutz einer Wasserhaltung (z. B. Dränage oder Entwässerungsgräben) erfolgen.
Bei der Durchführung von Bodenaustauschmaßnahmen ist grundsätzlich ein Lastausbreitungswinkel von 45° zu berücksichtigen (die Schicht muss um das Maß ihrer Dicke seitlich überstehen).
Die erforderlichen Höhen sind nach Höhenplan und gemeinsam mit der Bauleitung festzulegen. Gültig sind ferner Anschlusshöhenkoten an vorhandenen Geländepunkten oder vorhandenen Wegen, Plätzen und Straßen.
Vor dem Auftragen des Oberbodens sind die Auftragsflächen zu lockern. Das Feinplanum muss ein von den Gebäuden abweisendes Gefälle erhalten. An Böschungsfüßen und im Bereich neben befestigten Flächen ist das Gelände auszumulden.
Vor Beginn der Erdarbeiten hat sich der AN über die Lage bestehender Ver- und Entsorgungsleitungen anhand aktueller und gültiger Leitungspläne zu informieren.

Mit den Einheitspreisen abgegolten sind:
1. Das Trennen der Böden vor Abfuhr bzw. Wiedereinbau;
2. Alle Wasserhaltungen für Grundwasser in Gräben und Schächten, einschließlich Vorhalten der gesamten erforderlichen Geräte, Maschinen und Leistungen des Kraftstromes, einschl. Spundwände und sonstiger Nebenarbeiten.
3. Das Einbringen von Schüttgütern etc. von Hand an Gebäudefassaden etc. (s. hierzu auch beiliegenden Lageplan).
4. Der Nachweis der Eignung der eingebauten Materialien (Schüttgüter) sowie der Nachweis der geforderten Verdichtungen.

3. Entwässerungsarbeiten

Grundlage für Angebot und Ausführung der beschriebenen Leistungen sind die einschlägigen Normen, Vorschriften und Richtlinien sowie die anerkannten Regeln der Technik in ihrer jeweils gültigen Fassung, insbesondere:

DIN 18300: Erdarbeiten
DIN 18306: Entwässerungskanalarbeiten
DIN 18920: Vegetationstechnik im Landschaftsbau, Schutz von Bäumen, Pflanzenbeständen und Vegetationsflächen bei Baumaßnahmen
DIN EN 1610 Verlegung und Prüfung von Abwasserleitungen und -kanälen
ZTV Ew 91 Zusätzl. Techn. Vertragsbedingungen und Richtlinien für den Bau von Entwässerungseinrichtungen im Straßenbau
ZTVE-StB 94/97:Zusätzl. Techn. Vertragsbedingungen und Richtlinien für Erdarbeiten im Straßenbau
ZTVLa-StB 05:Zusätzl. Technische Vertragsbedingungen und Richtlinien für Landschaftsbau im Straßenbau
sowie DIN-Normen für genormte Stoffe und Bauteile (s. auch VOB/C)

Mit den Einheitspreisen abgegolten sind, auch wenn nicht gesondert erwähnt:
1. Höhengerechte Profilierung und Verdichtung der Grabensohle;
2. Das Einmessen und Dokumentieren des Leitungsverlaufs. Es sind Dokumentationsunterlagen herzustellen und zu übergeben.
3. Bei Rinnen und Abläufen alle erforderlichen Erdarbeiten.
4. Aufreinigen der Entwässerungseinrichtungen nach Beendigung der Bauarbeiten vor Abnahme.

4. Wegebauarbeiten

Grundlage für Angebot und Ausführung der beschriebenen Leistungen sind die einschlägigen Normen, Vorschriften und Richtlinien sowie die anerkannten Regeln der Technik in ihrer jeweils gültigen Fassung, insbesondere:

DIN 18300: Erdarbeiten
DIN 18315: Verkehrswegebauarbeiten - Oberbauschichten ohne Bindemittel
DIN 18318: Verkehrswegebauarbeiten; Pflasterdecken, Plattenbeläge, Einfassungen
DIN 18920: Vegetationstechnik im Landschaftsbau, Schutz von Bäumen, Pflanzenbeständen und Vegetationsflächen bei Baumaßnahmen
ZTV E-StB 09: Zusätzl. Techn. Vertragsbedingungen und Richtlinien für Erdarbeiten im Straßenbau
ZTV La-StB 05: Zusätzl. Technische Vertragsbedingungen und Richtlinien für Landschaftsbau im Straßenbau
ZTV Ew-StB 91: Zusätzl. Techn. Vertragsbedingungen und Richtlinien für den Bau von Entwässerungseinrichtungen im Straßenbau
ZTV Asphalt - StB 01: Zusätzliche Technische Vertragsbedingungen und Richtlinien für den Bau von Fahrbahndecken aus Aphalt
ZTV Pflaster-StB 06: Zusätzliche Technische Vertragsbedingungen und Richtlinien zur Herstellung von Schichten ohne Bindemittel im Straßenbau
TL SoB-StB/ 2007: Technische Lieferbedingungen für Baustoffgemische und Böden für Schichten ohne Bindemittel im Straßenbau
TL G SoB-StB: Technische Lieferbedingungen für Baustoffgemische und Böden für Schichten ohne Bindemittel im Straßenbau, Teil: Güteüberwachungen
TL G Asphalt-OB-StB 04: Technische Lieferbedingungen für Asphalt im Straßenbau (Güteüberwachung, Ausführen von Oberflächenbehandlungen)
TL Gestein-StB 04: Technische Lieferbedingungen für Gesteinskörnungen im Straßenbau
TL Pflaster-StB 06: Technische Lieferbedingungen für Bauprodukte zur Herstellung von Pflasterdecken, Plattenbelägen und Einfassungen
TL Min-StB 2000: Technische Lieferbedingungen für Mineralstoffe im Straßenbau
M FP 1:Merkblatt für Flächenbefestigungen mit Pflasterdecken und Plattenbelägen, Teil 1 Regelbauweise (ungebundene Ausführung)
M VV: Merkblatt für wasserdurchlässige Befestigungen von Verkehrsflächen
RStO 12: Richtlinien für die Standardisierung des Oberbaus von Verkehrsflächen
sowie DIN-Normen für genormte Stoffe und Bauteile (s. auch VOB/C)

Für die Ausführung gilt:
Bei der flächigen Verlegung von Pflaster- und Plattenmaterialien ist Pflasterschnitt zu vermeiden, durch vorheriges Auslegen der zu verlegenden Materialien. Vermeidbarer Schnitt wird nicht gesondert vergütet. Bei Reihenverbänden sind Quadratsteine an den Rändern zu verlegen, die Herstellung halber Steine durch Schnitt ist nicht zulässig und wird nicht gesondert vergütet.

Mit den Einheitspreisen abgegolten sind:
1. Das Auslegen der Pflastersteine zur Ermittlung des Pflastermaßes (zur Vermeidung von Schnitten, s.o.);
2. Das Verlegen von Läufersteinen;
3. Alle Wasserhaltungen für Grundwasser in Sand und das Abfegen aller befestigten Flächen nach Beendigung der Bauarbeiten vor Abnahme.
4. Das Einbringen von Schüttgütern etc. von Hand an Gebäudefassaden etc. (s. hierzu auch beiliegenden Lageplan).
5. Das Verdichten von Schüttgütern und Pflaster von Hand oberhalb von Fundamentvorsprüngen in den Türzargen (s. hierzu auch beiliegendenLageplan)

## C Zusätzliche Vertragsbedingungen - Abbrucharbeiten
C) Zusätzliche Technische Vertragsbedingungen (ZTV)
Abbrucharbeiten

Die Abbrucharbeiten sind entspr. den einschlägigen technischen Vorschriften und Normen auszuführen.
Zusätzlich sind die in den o. g. "Allgemeinen Technischen Vertragsbedingungen für Bauleistungen" (ATV der VOB / C) genannten DIN- bzw. DIN EN-Normen zu beachten. Es gelten jeweils die Normen in der neuesten Fassung.

Bei sämtlichen durchzuführenden Arbeiten wird im Besonderen auf die Einhaltung der Gefahrstoffverordnung und die Unfallverhütungsvorschriften hingewiesen.

Die Arbeiten müssen von einer fachkundigen Person geleitet werden, die eine nach Art und Schwierigkeit der abzubrechenden Objekte ausreichende Erfahrung hat.

Es steht nur geringe Fläche für Baustelleneinrichtung zur Verfügung. Container müssen direkt nach dem Füllen abgefahren werden.

Das Befahren des Gebäudes mit motorgetriebenen Fahrzeugen gleich welcher Art ist nicht zulässing. Zum Schuttransport sind Schubkarren zu verwenden.

Bei Arbeiten in vorhandenen Gebäuden gehört es zur Leistung des Auftragnehmers, falls Unklarheiten bezügl. der abzubrechenden Bauteile bestehen, die vorhandenen Konstruktionen zu untersuchen, wie z.B. die Spannrichtung der Balken festzustellen, den Abstand der Balken, die genaue Lage der Wände etc..
Diese Leistungen werden nicht besonders vergütet, sie sind in die Einheitspreise einzukalkulieren.

Zur Vermeidung von Staubentwicklung sind die abzubrechenden Bauteile und das Abbruchgut ausreichend anzufeuchten.

Vor Beginn der Arbeiten ist in Absprache mit der Bauleitung und den Fachplanern zu prüfen, ob Strom, Wasser, Gas usw. abgestellt und die Leitungen entleert sind.

Vor Beginn der Abbrucharbeiten sind die zuständigen Gebäudetechniker anzusprechen, um Leitungsführungen, Hindernisse, Besonderheiten usw. zu kennen. Über das Ergebnis der einzelnen Auskünfte ist der Bauleitung des Auftraggebers schriftlich Mitteilung zu machen. Bei der Ausführung der Arbeiten sind die Ergebnisse zu berücksichtigen.

Die Arbeiten sind, falls vorhanden, unter Berücksichtigung und Einhaltung statischer Berechnungen durchzuführen. Die notwendigen Maßnahmen sind, soweit bekannt, in den LV-Positionen berücksichtigt. Dieses entbindet den Auftragnehmer nicht von der Pflicht, die einzelnen abzubrechenden Bauteile sowie die angrenzende Bereiche eigenverantwortlichen örtlich zu überprüfen und gegebenenfalls einen Tragwerksplaner hinzu zu ziehen.

Es muß in jedem Falle gewährleistet sein, daß das statische Gefüge der verbleibenden Bauteile nicht beeinträchtigt wird.

Es ist mit besonderer Sorgfalt vorzugehen, damit angrenzende Bauteile, Leitungen, Mobiliar etc. nicht beschädigt bzw. in Mitleidenschaft gezogen werden. Es wird ausdrücklich darauf hingewiesen, daß der Unternehmer voll verantwortlich für die Arbeiten an den einzelnen Bauteilen ist.

Weitergehende Beschädigungen als durch die Abbrucharbeiten vorgesehen (siehe auch Ausführungspläne und Leistungsverzeichnis) sind durch den Auftragnehmer kostenlos zu beseitigen.

Die Ausführungspläne u. die statisch konstruktiven Unterlagen sind mit den örtlichen Gegebenheiten vor Beginn der Arbeiten abzugleichen. Dieses trifft insbes. auf die angenommenen Deckenspannrichtungen,Auflager, Stützen, Konstruktionen usw. zu.

Bei evtl. Unstimmigkeiten ist sofort die Bauleitung des Auftraggebers zu benachrichtigen. Falls erforderl. sind sofort Sicherungsmaßnahmen durchzuführen. Die Arbeiten in dem betreffenden Bereich dürfen erst auf Anordnung der Bauleitung des Auftraggebers wieder aufgenommen werden.

Erforderliche Absteifungen zur Abfangung von Lasten im Arbeitszustand bzw. zusätzliche Sicherheitsabsteifungen sind vom Auftragnehmer in alleiniger Verantwortung durchzuführen und werden nicht besonders vergütet.

Der beim Abbruch anfallende Schutt ist sofort zu beseitigen und abzutransportieren. Kosten für Container, inschl. Kipp- bzw. Schuttgebühren der Deponie etc., sowie Kosten für An-, Abtransport und Vorhaltung sind ebenfalls in die einzelnen Abbruchpositionen einzurechnen. Auf die beengten räumlichen Verhältnisse wird hiermit noch einmal ausdrücklich hingewiesen.

Bei den Abbruch- bzw. Umbauarbeiten sind die vorübergehend geöffneten Bereiche, Dachflächen und sonst. Außenbereiche, sofort durch jeweils geeignete Maßnahmen fachgerecht abzudecken bzw. zu schließen.
Es muß in jedem Falle gewährleistet sein, daß die vorh. Bauteile und sonstigen Gegenstände durch Witterungseinflüsse nicht in Mitleidenschaft gezogen werden.

Es wird darauf hingewiesen, daß es sich bei allen Mengenangaben in den Pauschalpositionen um ca.- Angaben handelt.

## C Zusätzliche Vertragsbedingungen - Maurerarbeiten
C) Zusätzliche Technische Vertragsbedingungen (ZTV)
Maurerarbeiten

Für die Ausführung und Abrechnung der ausgeschriebenen Leistungen gelten die VOB/C und ATV, technische Merkblätter, Verarbeitungsrichtlinien und Werksvorschriften sowie die einschlägigen DIN-Normen bzw. DIN EN-Normen in der neusten Fassung.

Für die gesamten Mauerarbeiten gelten insbesondere die:

DIN 18330 Maurerarbeiten
DIN 1164 Zement
DIN 1064 Zuschlagstoffe
DIN 1060 Baukalk
DIN 18540 Abdichtung von Fugen
DIN 105 Mauerziegel

Im LV ist für die Bezeichnung "Mörtelgruppe" die Kurzbezeichnung "MG" verwendet. Für die Mörtelzusammensetzung gilt, wenn nichts anderes bestimmt wird, die DIN 1053.

Sämtliche in der statischen Berechnung angegebenen Mauerwerksvorlagen sind genau zu beachten und auszuführen.
Etwaige Gerüstlöcher und Mauerdurchbrüche sind vollfugig auszumauern.

Zusatzmittel, die zur besseren Verarbeitung der Wasserundurchlässigkeit, der Widerstandsfähigkeit gegen chemische und mechanische Einflüsse oder gegen Frost usw. dienen, müssen genormt und amtlich zugelassen sein und müssen vor der Verwendung durch den Unternehmer der Bauleitung vorgelegt werden. Nicht nachgewiesene oder angekündigte Mittel werden nicht anerkannt.

Sämtliches Mauerwerk ist gegen aufsteigende Feuchtigkeit mit einer waagerechten Sperrschicht unter der 1. Schicht Mauerwerk zu schützen. Leistungen, die in den nachfolgenden Positionen nicht besonders erwähnt sind, jedoch zur technischen Vervollständigung der Arbeit gehören, sind in den EP einzurechnen und werden nicht besonders vergütet.

Wenn nicht ausdrücklich anders angegeben, umfaßt der Positionsumfang immer die Lieferung sämtl. Materialien, deren Einbau bzw. Montage sowie das kompl. Herstellen der beschriebenen Leistung.

Leistungen, die in den nachfolgenden Positionen nicht besonders erwähnt sind, jedoch zur technischen Vervollständigung der Arbeit gehören, sind in den EP einzurechnen und werden nicht besonders vergütet.

Die Ausführung der Mauerarbeiten muß nach den amtlichen Vorschriften, der Statik und den Ausführungsplänen M 1:50, neuester Stand, erfolgen.
Besonders hingewiesen wird auf die Bestimmungen für die erforderliche Aussteifung tragender Wände der DIN 1053, neueste Ausgabe.

Das Mauerwerk ist vollfugig im Verband herzustellen.
Nicht zu belastende Teilungswände dürfen nicht  bis unmittelbar unter die Stahlbetondecken gemauert werden, sondern sind erst nachträgl. unterzumauern.

Die Anschlüsse, Verzahnung von Mauerwerk verschiedener Qualität ist in die Einzelpreise einzurechnen.

Mauerwerk, das an Stahl- oder Stahlbetonstützen anschließt, muß mit diesen durch Flachanker verbunden werden. In Stahlbetonstützen/-Wände werden Halfeneisen vorgesehen, in die Flachanker mit Hammerkopfausbildung eingeschoben werden.

Die zur Verwendung kommenden Steine sollten gut abgelagert und getrocknet sein, um Formveränderungen und damit spätere Rissebildung und Putzschäden zu vermeiden.

Das genaue Einhalten der Maße, besonders aber der Schichthöhen, sowie saubere, waager. Anschlüsse an Mauerecken und Verzahnungen wird Wert gelegt.

Mehr- oder Minderleistungen berechtigen nicht, die Einheitspreise zu verändern. Der Bauherr behält sich vor, einzelne Positionen ohne Entschädigung fallen zu lassen.

Dem AN unterliegt es, mit der Bauleitung nach Absprache Meterrisse in genügender Anzahl anzubringen.

## C Zusätzliche Vertragsbedingungen - Putzarbeiten
C) Zusätzliche Technische Vertragsbedingungen (ZTV)
Putzarbeiten

Bei den Putzarbeiten sind die Fenster und Stahlzargen vor Verunreinigungen durch Mörtel zu schützen.

Im Mauerwerk liegende Stützen und Unterzüge sind flucht- und lotgerecht zu überputzen.

Das nachträgliche Einputzen der Fenster ist zu berücksichtigen.

Für die Ausführung und Abrechnung der ausgeschriebenen Leistungen gelten die VOB/C und ATV, technische Merkblätter, Verarbeitungsrichtlinien und Werksvorschriften sowie die einschlägigen DIN-Normen bzw. DIN EN-Normen in der neusten Fassung.

Für die gesamten Putzarbeiten gelten insbesondere die:

DIN 18350 Putzarbeiten
DIN 1060 Baukalk
DIN 1064 Zement
DIN 1053 Zuschlagstoffe

Es dürfen nur normengerechte Bindemittel und reine Sande mit gutem Kernaufbau verwendet werden, der Feinkornanteil
0 - 0,2mm darf höchstens 15-25 % der Sandmenge je nach Putzart und Binder betragen.
Die Verarbeitungsrichtlinien der Bindemittel sind zu befolgen.

Der Putzgrund muss frei von Staub, Schmutz und losen Mörtelteilen sein. Stark saugender Putzgrund ist vorzunässen.

Der Putzgrund ist mit einem Spritzbewurf vorzubereiten; dazu ist reiner, scharfkörniger Sand der Korngruppen 0-7 mm zu verwenden, der mit Normenzement zu mischen ist, MG III.

Die frischen Putzflächen sind gegen eine zu schnelle Austrocknung durch Sonnenstrahlen oder Zugluft zu schützen.

Zusatzmittel wie Dichtungsmittel, Plastifizierungsmittel, Farbstoffe, Pigmente etc. dürfen dem Putzmörtel zur Verbesserung bestimmter Eigenschaften nur nach Vorschrift des Herstellerwerkes und nach vorheriger Abstimmung mit der Bauleitung zugegeben werden.

Nicht besondes vergütet werden:
Das Anputzen von Türen, Fenstern, Nischen etc., Beiputzen der Fliesenbeläge, Verstopfen sämtl. Elt-Dosen und Abzweigkästen der Elt-Installation mit Papier während der Putzarbeiten, sowie das Entfernen des Papiers nach Beendigung der Arbeiten.

Vor Beginn der Putzarbeiten sind evtl. angrenzende Bauteile durch Folien oder ähnlich vor Verschmutzung zu schützen. Sollte trotz dieser Maßnahmen Verschmutzungen auftreten, sind diese sofort und ohne besondere Aufforderung zu entfernen bzw. zu reinigen.

## C Zusätzliche Vertragsbedingungen - Beton- und Stahlbetonarbeiten
C) Zusätzliche Technische Vertragsbedingungen (ZTV)
Beton- und Stahlbetonarbeiten

Es wird nach VOB, Ziff. 5.3 getrennt nach Beton (einschl. Schalung) und Bewehrung ausgeschrieben und abgerechnet. Alle Massen wurden auf der Grundlage der statischen Berechnung ermittelt (Vorbemessung).

Bei Schalungsarbeiten ist der Bauablauf mit Fremdgewerken
(z.B. Elektriker) zu koordinieren.

Schalungsarten, sofern in den Positionen nicht anders beschrieben:

Rauhe Schalung:
Für Gründungsbalken, Rampen, Sohlplatten, Frostriegel, sonstige Abschalungen, im Gründungsbereich, für alle vorkommenden Arten und Größen. Schalung nach Wahl des AN, auch als einhäuptige oder verlorene Schalung.

Glatte Schalung:
Aus nichtsaugenden Schalungsplatten für Wandflächen, Massivplattendecken, Kragplatten, Podeste, geradläufige Treppen freistehende Stützen mit rechteckigem Querschnitt, incl. Abfasen der Kanten mit Dreikantleisten, entgraten für späteren malermäßigen Anstrich.

Sichtbetonoberflächen

Sichtbetonflächen sind mit Betonplan-Schalung oder gleichw., wasserdicht herzustellen.
Die Betonverdichtung hat mit Hochfrequenzrüttlern zu erfolgen. Kiesnester sind zu vermeiden. Die Farbe des Sichtbetons muss gleich sein. Luftporen dürfen die erforderl.Betondeckung nicht mindern. Es sind nur Einzellöcher von max. 5 mm Durchmesser zulässig. Alle Sichtbeton- flächen sind vor Rost (Anschlussbewehrung) und sonstigen Verunreinigungen zu schützen.

Wasserundurchlässiger Beton (Sperrbeton)

Der Sperrbeton muss entsprechend DIN 1045 Pkt. 6.5.7.2 ausgeführt werden.

Danach darf der Wasserzementwert 0,6 nicht überschreiten. Der Zementgehalt bei Zuschlaggemisch 0-16 mm muss
mind. 400 kg/cbm, bei Zuschlaggemisch 0-32 mm
mind. 350 kg/cbm betragen, wenn die Kornzusammensetzung des Zuschlaggemisches im Bereich 3 der Bilder 2 u. 3 liegt und der Beton unter den Bedingungen für Beton BI hergestellt wird.

Die Wassereindringtiefe bei der Prüfung nach DIN 1048 darf
i.M. 5 cm nicht überschreiten.

Leistungen ohne besondere Vergütung

Folgende Leistungen werden nicht besonders vergütet und sind bei der Ermittlung der Einheitspreise sowohl bei den Lohn- als auch bei den Materialkosten zu berücksichtigen:

1. Alle Nebenleistungen nach VOB. Die Baustelleneinrichtung wird gesondert ausgeschieben.

1. Das Anlegen von Bewegungs- und Arbeitsfugen  und Schwindplomben. Die Festlegung von Betonierabschnitten darf nur mit Absprache mit der Bauleitung und dem Statiker erfolgen.

1. Maßnahmen für das Aufstellen, Verankern, Abstützen von Aufzügen, Baukränen, Betonpumpen und dergl. einschl. evtl. erforderlich werdender Verstärkungen vor Konstruktionsteilen hierfür.

1. Einbetonieren von bauseitig gelieferten und verlegten Einläufen, Rohrleitungen und dgl. einschl. deren Sicherung gegen Auftrieb.

1. Einsetzen von Kleineisenteilen, Dübeln, Ankern und Rohrhülsen nach Angabe und Zeichnung.

1. Abfasen sämtlicher Betonkanten und Ausbildung von Wassernasen durch Einlegen von Dreikantleisten in die Schalung.

Besondere Anforderungen und Hinweise

1. Ist ein schwindarmer Beton einzubauen, soll der Frischbeton im Konsistenzbereich 2 liegen. Abweichungen hiervon bedürfen der Zustimmung der Bauleitung und des bauüberwachenden Ingenieurbüros. (Wasserundurchlässiger Beton s.o.)

1. Als Maßtoleranzen dürfen die im Entwurf der DIN 18202 für die Gruppe C zulässigen Abmaße keinesfalls überschritten werden.

1. Entstehende zusätzl. Kosten bei den Anschlussgewerken infolge ungenügender Maßhaltigkeit der Betonbauteile gehen voll zu Lasten des Auftragnehmers.

1. Zwecks Bewehrungsabnahme ist 48 Std. vor dem Betonieren das Bauordnungsamt/Prüstatiker zu informieren.

1. Anschießen von Beton- und Stahlbetonbauteilen ist grundsätzlich verboten.

1. Die statische Berechnung und Bewehrungspläne werden bauseitig geliefert. Dem Autragnehmer werden zur Verfügung gestellt:
  Geprüfte statische Berechnung: 1-fach
  Weitere Ausfertigungen gehen zu seinen eigenen Lasten. Die zur Verfügung gestellten 50stel Pläne enthalten alle erforderlichen Aussparungen, Ankerschienen, Einbauteile usw., soweit sie früh genug von den Architekten, Sonderingenieuren und ausführenden Firmen angegeben werden.
  Sollte auf Veranlassung des AN eine Umbemessung der Konstruktion notwendig sein,sind die Kosten bis auf Prüfung der Statik vom AN zu tragen.

## C Zusätzliche Vertragsbedingungen - Gerüstarbeiten
C) Zusätzliche Technische Vertragsbedingungen (ZTV)
Gerüstarbeiten

Für die Ausführung und Abrechnung der ausgeschriebenen Leistungen gelten die VOB/C und ATV, technische Merkblätter, Verarbeitungsrichtlinien und Werksvorschriften sowie die einschlägigen DIN-Normen bzw. DIN EN-Normen in der neusten Fassung.

Für die gesamten Gerüstarbeiten gelten insbesondere die:

DIN 18451 ATV Gerüstarbeiten
DIN 4420 Arbeits- und Schutzgerüste
DIN EN 1004 Fahrbare Arbeitsbühnen aus vorgefertigten Bauteilen
DIN EN 12810 Fassadengerüste aus vorgefertigten Bauteilen
DIN EN 12811 Temporäre Konstruktionen für Bauwerke
DIN 107 Bezeichnung mit links oder rechts im Bauwesen
DIN 1055 Lastannahmen für Bauten
DIN 4102 Brandverhalten von Bauteilen und Baustoffen

Gerüste dürfen nur unter Beachtung der geltenden Gesetze, Vorschriften, Verornungen und Richtlinien erstellt werden, sie gelten jeweils in neuster Fassung.
Gerüstbauteile und Verankerungsmittel aus Stahl, die in das einzurüstende Bauwerk eingehen, müssen korrosionsgeschützt und verzinkt sein. Sie sind nach Abbau des Gerüstes dort zu belassen.
Es sind insbesondere auch Umwehrungen bei entsprechenden Absturzhöhen und andere Sicherungsarbeiten einzukalkulieren, wenn dafür im LV keine entsprechende Position enthalten ist.
Die Standsicherheit obliegt dem Auftragnehmer. Auf Verlangen ist ein statischer Nachweis zu erbringen.
Feinjustierungen und Höhenversprünge sind Sache des Auftragnehmers.
Um die Stand- und Vorhaltedauer der Gerüste zu optimieren, ist vor jedem Auf- und Abbau die Objektüberwachung rechtzeitig in Kenntnis zu setzen.
Die Positionen über weitere Vorhaltung kommen nicht bei Terminverzug aus dem Bereich des Auftragnehmers zum Tragen.
Eingänge, sind im vollen Öffnungsquerschnitt von Bauteilen der Gerüstanlage freizuhalten.
Werden mehrere Wandflächen eingerüstet, so sind grundsätzlich in jeder Belagsebene Übergänge an den Ecken vorzusehen.

## D Planliste alle Gewerke
D) Planliste Gewerk Rohbau

Plannummer:  Planinhalt

Grundrisse:
OS LHS LP05 Geb A+M GR UG 50 V-1  Untergeschoss Geb.A
OS LHS LP05 Geb A+M GR EG 50 V-1  Erdgeschoss
OS LHS LP05 Geb A+M GR OG 50 V-1  1. Obergeschoss
OS LHS LP05 Geb A+M GR ZG 50 V-1  Zwischengeschoss

Schnitte:
OS LHS LP05 Geb A+M SN AA 50 V-1  Schnitt A-A
OS LHS LP05 Geb A+M SN BB 50 V-1  Schnitt B-B
OS LHS LP05 Geb A+M SN CC 50 V-1  Schnitt C-C
OS LHS LP05 Geb A+M SN DD 50 V-1  Schnitt D-D

Nord:
OS LHS LP05 Geb A+M AN N 50 V-  Ansicht Nord
OS LHS LP05 Geb A+M AN O 50 V-  Ansicht Ost
OS LHS LP05 Geb A+M AN S 50 V-  Ansicht Süd
OS LHS LP05 Geb A+M AN W 50 V-  Ansicht West

Details, Fassade:
OS LHS LP05 Geb A+M DT 201 V-  Fenster Sturz
OS LHS LP05 Geb A+M DT 202 V-  Fenster Brüstung
OS LHS LP05 Geb A+M DT 203 V-  Fenster Laibung

Details, Dach:
OS LHS LP05 Geb A+M DT DA 301 V-  Traufe
OS LHS LP05 Geb A+M DT DA 308 V-  Sockel Flachdach Mensa

Details, Fliesen:
OS LHS LP05 Geb A+M DT FL 801 V-  Fliesenspiegel WC/Dusche Küchenpers.

Lagepläne:
OS LHS LP05 Geb A+M BE 500 V-  Lageplan Baustelleneinrichtung
OS LHS LP05 Geb A+M LP WP 500 V-  Lageplan Wärmepumpe Grundriss
OS LHS LP05 Geb A+M SN WP 100 V-  Schnitte Wärmepumpe

## E sonstige Anlagen
sonstige Anlagen:
-keine-

Die anliegenden Pläne und Unterlagen sind bei der Bearbeitung des Angebotes zu berücksichtigen, auch wenn sie in den Einzelpositionen nicht explizit erwähnt sind.

## 01 Erweiterte Rohbauarbeiten

### Titel 01 BAUSTELLENEINRICHTUNG

#### Bereich 01.01 BAUSTELLENEINRICHTUNG

*Hinweis: ZTV Baustelleneinrichtung*
ZTV Baustelleneinrichtung
Baustelleneinrichtung

Zusätzliche Technische Vertragsbedingungen zur VOB/C
ATV

Die hier ausgeschriebene Baustelleneinrichtung umfasst die Arbeiten, welche für die Durchführung der eigenen Leistungen des AN erforderlich sind.

Umzäunungen, Baustraßen, Zufahrten, Sanitärcontainer, die Hauptverteilungen für Strom und Wasser, die Beleuchtung der äußeren Bereiche, etc. werden vom Auftraggeber in einer Vorabmaßnahme hergestellt.
Der Festsetzungen im Baustelleneinrichtungsplan sind zu
beachten.

Der Unternehmer ist für die Sicherheit der von ihm angeliefertenMaterialien voll verantwortlich.
Schnurgerüste sind zu schützen und auf ihre Genauigkeit in Zeitabständen zu kontrollieren.

Höhenangaben sind in Form, von während der Bauzeit
dauerhaft lesbarer Plaketten herzustellen.

**01.01.1 Baustelleneinrichtung**
Einrichten, vorhalten und unterhalten der
Baustelleneinrichtung für sämtliche im LV beschriebene
Arbeiten des AN einschließlich Werkzeuge, Beleuchtung,
Geräte, Maschinen, Hilfsrüstungen, Absturzsicherungen
sowie Lagermagazine und Aufenthaltsräume.
Baukran (bis 10m Reichweite) soweit für Rohbauarbeiten notwendig.
Nach Beendigung aller Arbeiten abbauen und abfahren.
Vorhaltezeit: gesamte Bauzeit. von ca. 9 Monaten.

Flächen, auf denen sich Baustelleneinrichtungen
befunden haben, sind nach dem Räumen der Baustelle
wieder in den ursprünglichen Zustand herzurichten.
Vor dem Einrichten der Baustelle wird die örtliche
Bauleitung und der AN eine Begehung durchführen und ein
Protokoll über den Zustand der erforderlichen Flächen
erstellen.
Die Baustelleneinrichtung ist entsprechend den
behördlichen Auflagen zu sichern und zu unterhalten.
Menge: 1,000 Psch

**01.01.2 Vorhaltung**
Zusätzliche Vorhaltung der vorgenannten Baustelleneinrichtung
Menge: 3,000 Mona

**01.01.3 Bau-WC Einheit**
*** Pauschalposition
Bau-WC Containereinheit, wärmegedämmt mit Handwaschbecken mit Warmwasser, winterfest liefern, aufstellen, unterhalten und abfahren.
Es kann eine Tanklösung oder eine vor Ort Abwasserentwässerung durchgeführt werden.
Bei einer örtlichen Abwasserentsorgung in die Kanalistation der Schule ist für den Schutzwasserabfluss eigenstädig zu sorgen. Aufstellung zwischen Geb. A+M. Hierzu sind ca. 10m Abwasserleitung nebst einer Abdeckung des offenen Schachtes vorzusehen.

Wöchendliche Reinigung/Leerung

Vorhaltung 9 Monate
Menge: 1,000 psch

**01.01.4 Vorhaltung WC**
Wöchentliche Vorhaltung der o. g. WC-Einheit mit Handwaschbecken über den Vorhaltezeitraum hinaus.
Menge: 1,000 Wo

**01.01.5 Bauzaun**
Bauzaun als Elementgitterzaun ohne rausstehende Stabspitzen, untereinander mit Schlössern verschraubt, ca. 2,0 m hoch, liefern und nach polizeilichen Vorschriften aufstellen, vorhalten, bis zur Fertigstellung des gesamten Bauwerks einschl. Innenausbau unterhalten, abbauen und abfahren
Vorhaltung 9 Monate
Menge: 200,000 m

**01.01.6 Bauzaun für kleinere Abpserrungen**
Bauzaun als Elementgitterzaun ohne rausstehende Stabspitzen, untereinander mit Schlössern verschraubt, ca. 2,0 m hoch, liefern und nach polizeilichen Vorschriften aufstellen, vorhalten, bis zur Fertigstellung der einzelnen Maßnahme inerhalb der Objektbauzeit auf besondere Anordnung der Bauleitung AG unterhalten, abbauen und abfahren
Vorhaltung 2 Monate
Menge: 20,000 m

**01.01.7 Toranlage**
Toranlage zu vorgenannten Bauzaun,verschließbar,als
Zulage liefern und herstellen. Breite ca. 4.00m.
Menge: 2,000 Stk

**01.01.8 Schlupftür**
Schlupftür, verschließbar, liefern und herstellen, ca.
1,00 m breit. Als Zulage.
Menge: 1,000 Stk

**01.01.9 Schloss**
Zahlenschloss für vorgenannte Toranlagen und Schlupftüren
3 Schlösser/Ketten
Menge: 1,000 Psch

**01.01.10 Gewebeplane**
Für den vorbeschriebenen Bauzaun eine blickdichte Gewebeplane über die gesamt Höhe des Zaunes liefern und fachgerecht befestigen. Vorhalten bis zur Fertigstellung des gesamten Bauwerks einschl. Innenausbau unterhalten, abbauen und abfahren
Vorhaltung 6 Monate
Menge: 100,000 m²

**01.01.11 Kantholz S10 b/d= 10/10cm nSI,l=3,00m bis zu 60cm in**
Kantholz S10 b/d= 10/10cm nSI,l=3,00m bis zu 60cm in Erdboden nebst Magerbetonfundament 30/30/60cm als Anbringvorrichtung für Bauzaunelemente im Bereich der Böschung der Wärmepumpe aufstellen. Die Pfosten verbleiben im Boden zur Nachnutzung.
Die Bauzeunelemente sind an den Pfosten zu befestigen.
Menge: 8,000 Stck

**01.01.12 Absturzsicherung an Deckenrändern, Türöffnungen,**
Absturzsicherung an Deckenrändern, Türöffnungen, Handlauf, Zwischenholm u. Bordbrett Absturzsicherung als Seitenschutz DIN 4420 T1 sowie UVV der Bau BG einschliesslich Handlauf, Zwischenholm und Bordbrett an Deckenkanten oder Aufzugschächten aus Holz oder Metall provisorisch herstellen, vorhalten (6 Monate) und später beseitigen.
Ausführung der Arbeiten nur für Bereiche die über die
Nebenleistungen hinausgehen.
Menge: 10,000 m

**01.01.13 Stahlblech-Bautür 1,01 x 2,13m**
Stahlblech-Bautür 1,01 x 2,13m. Schloss anliefern, einbauen, 12 Wochen vorhalten, ausbauen, abfahren.
Zur Sicherung einzelner Räume; nur auf besondere Anforderung der Bauleitung und sofern nicht Nebenleistung
Menge: 4,000 Stk

**01.01.14 Absturzsicherung und provisorisches Schließen**
Absturzsicherung und provisorisches Schließen von Flachdachöffnungen, Deckenaussparungen, Schächten, etc. mit Kanthölzern als UK und Randeinfassung, darüber Bausperrholzplatte, durchtrittsicher, herstellen, unterhalten, vorhalten, demontieren.
Abrechnung nach lichtem Öffungsmaß
von 20/20cm bis 90/90cm
Menge: 5,000 m²

**01.01.15 Staubschutzwand bis 3,0m lichte Höhe als Einhasung**
Liefern, aufstellen und vorhalten einer Staubschutzwand als Einhausung, Raumhöhe bis 3,0 m, Breite an einem Stück bis 4,0m Länge mit Unterkonstruktion aus Holzlatten und vollflächiger Bespannung mit dicker PE-Folie, Stöße staubdicht.
Im Bereich der neuen Wand zur Mensaspülküche ist die Wand als Decke in einer Tiefe von ca. 1,5m parallel zur aufgehenden Mauerwerkswand zu erstellen. Es ist eien 90° Ecke auszuführen. Die Fugen sind z.B. durch Einspreizen von Schaumgummistreifen staubdicht
abzuschließen. Einschließlich der späteren Demontage und Beseitigung.

Einbauorte:
Gebäude M (Mensa) EG, im Bereich der neu zu erstellenden Wand
Menge: 24,000 m²

**01.01.16 Staubschutzwand bis 4,0m lichte Höhe aus OSB-Platte**
Liefern, aufstellen und vorhalten einer Staubschutzwand, Raumhöhe bis 4,0 m, in Teilabschnitten mit einer 90° Ecke mit Unterkonstruktion und 18mm OSB-Platte.
Die Konstruktion ist unterseitig auf einer Länge von ca. 1,50m an eine Treppe anzupassen. Steigung 5 Steigungen 16/32cm.

Einschließlich der späteren Demontage und Beseitigung.

Einbauorte:
Gebäude A, EG TRH
Menge: 52,000 m²

**01.01.17 Zulage für eine Schlupftür mit verzinkten Beschlägen**
Zulage für eine Schlupftür mit verzinkten Beschlägen und Sicherung durch ein Vorhängezahlenschloss in vorgenannte Staubschutzwand.

Abmessung Tür: ca. 1,00 x 2,00m

Nach Beendigung der Abreiten ist alles zu demontieren und zu entsorgen.
Menge: 3,000 Stck

**01.01.18 Fußboden im Bereich des Treppenhauses des Gebäudes G schützen**
Fußboden im Bereich des Treppenhauses des Gebäudes A mittels 5mm starker Weichfaserplatte und einer Unterlage aus Malerabdeckflies vollflächig schützen. Die Konstruktion ist während der Bauzeit von ca. 9 Monaten zu unterhalten und anschließend aufzunehmen und zu entsorgen.

Hierbei handelt es sich um eine ca. 37m² große ebene Fläche im EG und einer Stufenanlage mit 5 Steigungen 16/32cm und zweier Stufenanlagen mit Podest von ca. 16m² und je 11 Stg. 18/32cm und einer ebenen Fläche von 16m² im 1. OG,
Menge: 69,000 m²

**01.01.19 Abdeckung von Treppenstufen des Treppenhauses des Gebäudes G schützen**
Abdeckung von Treppenstufen
Treppenstufen (Trittstufen) schützen durch das Abdecken mit einer Lage Malervlies 150-200g/m², und daraufliegenden Holzspanplatten.
Platten sind entsprechend der Stufengröße einzuschneiden, gegen Abrutschen dauerhaft zu sichern und nach Beendigung der Arbeiten wider zu entfernen.

Treppenbreiten von 30cm
Setigungshöhe von 17cm
Anzahl der Stufen: 22 Stück l=1,30m (EG zu OG)
Anzahl der Stufen: 11 Stück l=1,30m (EG zu UG)
Anzahl der Stufen: 5 Stück l=2,40m (EG zu EG)

Fläche ca.: 17m² (Trittstufen)
Menge: 1,000 Psch

**01.01.20 Fußboden im Bereich der Mensa des Gebäudes M schützen**
Fußboden im Bereich der Mensa mittels 5mm starker Weichfaserplatte und einer Unterlage aus Malerabdeckflies vollflächig schützen. Die Konstruktion ist während der Bauzeit von ca. 9 Monaten zu unterhalten und anschließend aufzunehmen und zu entsorgen.

Es sind zwei Flächen von ca. 45m²
Menge: 50,000 m²

**01.01.21 Sicherung von Küchengeräten mittel reißfester Folie**
Sicherung von Küchengeräten mittel reißfester Folie und Klebeband (Malerkreb), rückstandslos entfernbar auf Edelstahlküchenarbeitsmöbel nach Vorgabe der Bauleitung zum Staubschutz anbringen und nach Gebrauch auf Aufforderung entfernen und entsorgen.

Abrechung erfolgt nach Projezierter Abdeckfläche.
Menge: 80,000 m²

*Hinweis: Baufeldfreimachung (Außenraum)*

**01.01.22 Geländestreifen an Fassade des G-Traktes, roden**
Geländestreifen an Fassade des Gebäudes A, kleiner 1m roden (Kleinbewuchs), Stämme bis max. 10cm Durchmesser, entferntes Material einschließlich Wurzeln entfernen
Bewuchs: Strauchwerk, Hecken, Heister
Menge: 20,000 m²

**01.01.23 Aufgehäufter Boden vor der Giebelwand des Gebäude A aufnehmen**
Aufgehäufter Boden vor der Giebelwand des Gebäude A aus Mineralgemisch mit Mutterboden und Beimengungen von Buschutt durchmengt eben bis auf die Ebene der vorhandenen Stahlbetonfundamente für die Stahlaußentreppe abziehen. Abushubtiefe ca. 1m ü. GOK Anhäufung. ;Aushubgut laden und fachgerecht entsorgen.
Menge: 50,000 m²

**01.01.24 Zaun aufnehmen und abfahren**
Zaun bestehend aus Pfosten Beton ca. 10x10cm und einer Querlatte aus Wood-Composite-Plastic (WPV) einschl. möglicher Fundamente, Höhe ab OK Gelände ca. 40cm aufnehmen und abfahren und entsorgen.
Menge: 20,000 m

**01.01.25 Bodenaushub in Handschachtung zur Suchschachtung**
Bodenaushub in Handschachtung (weitgehend grober Mischbodenmit Teilen von mittelsandige Feinsande) im Bereich der Fundamente der  Stahlaußentreppe profilgerecht als Suchtschachtung als Quergraben zu Lokalisierung der Fundamnete und Leitungen auslösen, laden, zur freien Verwendung des AN abfahren.
Abgerechnet wird die feste Masse.
(Aushubtiefe bis 60cm von GOK)
Menge: 2,000 m³

**01.01.26 Füllsand Bodengruppe SE zum Verfüllen des Kellerlichtschachtes**
Füllsand Bodengruppe SE zum Verfüllen des ausgebauten Kellerlichtschachtes liefern und einbauen, verdichten.
Schichtdicke bis ca. 2,00 m.
Einschl. Feinplanum
Abziehen der Oberfläche für Weiterbearbeitung GALA-Bau.
Menge: 25,000 m³

**01.01.27 Bodenaushub in Handschachtung**
Bodenaushub in Handschachtung (Oberboden mit Schotter vermischt und weitgehend schwach mittelsandige Feinsande) im Bereich der Fassade zum späteren Einbringen der WDVS-Sockeldämmung (Folgegewerk) profilgerecht auslösen, laden, zur freien Verwendung des AN abfahren.
Breite ca. 40cm,
Tiefe ca. bis 40cm
Menge: 12,000 m

### Titel 02 ABBRUCHARBEITEN

#### Bereich 02.01 ABBRUCHARBEITEN -GEBÄUDETEIL A

*Hinweis: Abbruch Verblendmauerwerk*

**02.01.1 Verblendmauerwerk abstemmen und entsorgen**
Verblendmauerwerk als Rotstein (Verblendmauerwerk Lochzigel) d = 11,5 cm abstemmen und fachgerecht entsorgen. Das Mauerwerk ist über Luftschichtanker auf Luftspalt ca. 5cm an der Rückwertigen Hlz-Wand (d=24cm) gehalten.

Hierbei handelt es sich um die Süd-Westfassade des G-Traktes.

Höhe bis 9m ab OK Gelände

Alle Hilfsgerüste für die Maßnahme sind einzukalkulieren.
Menge: 160,000 m²

**02.01.2 Entfernen der Alufensterbank durch Abbschraube**
Entfernen der Alufensterbank druch Abbschrauben.
Einzellänge ca. 1,80m, Abrechung erfolgt nach Stck Fensterbank a ca. 1,80m
Menge: 16,000 Stck

*Hinweis: Abbruch Kellerlichtschacht*

**02.01.3 Abbruch eines gemauerten Kellerlichtschachtes**
Abbruch eines gemauerten Kellerlichtschachtes aus zwei Schächten zuzammenhängend bestehend aus 2 Außenwänden und einer Trennwand in der Mitte nebst Abdeckrost aus verzinkten Stahl.

Der Schacht ist gemauert aus Vollziegel, Format NF

Die Abbruchkante an der Wand ist glatt zu hinterlassen und mit einem Trennnschnitt zu lösen so, dass eine Kellerwandabdichtung nach erfolgter Zumauerung der alten Fensteröffnungen erfolgen kann.
Abmessung: B/T = 5,70m x 1,20m
Höhe von GOK = ca. 2,00m
Menge: 1,000 Stck

*Hinweis: Abbruch nicht tragende Leichtbauwände*
Abbruch Holztrennwand mit Glasoberlichter

**02.01.4 Abbruch nichttragender Holztrennwände mit Oberlicht, d=6cm**
Abbruch nichttragender Holztrennwände bis in dei Tiefsicken der Hohlkastendecke über EG  incl. Deponiegebühr.

Die Wände bestehen aus Holzpfosten 6/6cm, gestrichen und Spanplattentrennfeldern zwischen den Pfosten von ca. 4cm. Teilweise mit Kork als Pinnwand bespannt. Nach ca. 2,05m ab OK FFB beginnen Glasoberlichter aus ca. 5mm ESG. Die Feldteilung beträgt zwischen 90-100cm in der horizontalen.
Es sind zwei Wände mit 2 Türen abzubrechen.
1. Teillänge = 8,05m
2. Teillänge = 2,50m

Höhe der Wände ca. 3,35m
bis in die Hohlkörper der Kastendecke
Stärke der Wand ca. 6cm

Arbeitsort: Geb. A, Erdgeschoss OK FFB +0,00m
Menge: 36,000 m²

**02.01.5 Abbruch nichttragender Gipskartonwand d=12,5cm**
Abbruch nichttragender Gipskartonwand bis in dei Tiefsicken der Hohlkastendecke über EG  incl. Deponiegebühr.

Die Wände sind 12,5cm stark, je Seite 2-lagig mit GKB beplankt. Die Wand ist restlos bis auf die Betondecke rückzubauen.
Einschl. der Metaltürzargen nebst Türblatt.
Höhe der Wände ca. 3,35m
bis in die Hohlkörper der Kastendecke
Stärke der Wand ca. 12,5cm

Arbeitsort: Geb. A, Erdgeschoss OK FFB +0,00m
Menge: 11,000 m²

*Hinweis: Abbruch Wandbelag*

**02.01.6 Abbruch Putz bis 20mm Sträke**
Abbruch Putz bis 20mm Sträke incl. Deponiegebühr. Das Abbruchgut ist mittels Schubkarren etc. händisch aus dem Gebäude zu schaffen.
Der tragfähige Untergrund (Mauerwerk) soll möglichst nicht beschädigt werden.
Abbruch abschnittsweise ausführen !
Raumhöhen bis 2,50 m
Arbeitsort: Geb. A / Mensa, Erdgeschoss OK FFB +0,00m
Menge: 40,000 m²

*Hinweis: Abbruch Bodenbelag*

**02.01.7 Nadelvliesteppichbeläge entfernen**
Nadelvliesteppichbeläge fachgerecht von Estrich entfernen incl. Deponiegebühren.

Der Estrich soll möglichst nicht beschädigt werden.

Das Abbruchgut ist mittels Schubkarren etc. händisch aus dem Gebäude zu schaffen.
Arbeitsort: Geb. A, Erdgeschoss OK FFB +1,55m
Menge: 115,000 m²

**02.01.8 Vorhandenen Linoleum Bodenbelag aufnehmen**
Vorhandenen Linoleum Bodenbelag (D= bis 3,2mm) aufnehmen, transportieren, abfahren und fachgerecht entsorgen.Sockelleiste in gesonderter Position.
Menge: 90,000 m²

**02.01.9 Verbliebene Korkmentschicht abgelösen**
Verbliebene Korkmentschicht des abgelösten
Linobelages als Zulage zu Pos. vor durch
Schleifen/Fräsen entfernen.
Menge: 80,000 m²

**02.01.10 Abbruch Holzsockelleisten h=6-8cm d=2cm, verschraubt incl.**
Abbruch Holzsockelleisten, Buche/Fichte lackiert, h=6-8cm d=2cm, verschraubt incl. Deponiegebühr.

Arbeitsort: Geb. A, EG und OG, OK FFB +1,55m und 3,75m
Menge: 200,000 m

*Hinweis: Abbruch Estrich*

**02.01.11 Abbruch schwimmenden Gußaspahaltestrich, d=6-7cm, Geb. A**
Abbruch schwimmenden Gußaspahaltestrich einschl. Dämmschicht incl. Deponiegebühren.

Das Abbruchgut ist mittels Schubkarren etc. händisch aus dem Gebäude zu schaffen.
Abbruch abschnittsweise ausführen !

Aufbaustärke: 6-7cm bei ca. 2cm Dämmung
Arbeitsort: Geb. A, alte Verwaltung,
Erdgeschoss OK FFB +1,55m
Menge: 115,000 m²

**02.01.12 Abbruch schwimmenden Zementestrich u. Betonwerkstein, d=12cm, Treppenhaus UG**
Abbruch schwimmenden Zementestrich einschl. Dämmschicht und Oberbelag aus Betonwerkstein in Mittelbettung d=50mm incl. Deponiegebühren.

Das Abbruchgut ist mittels Schubkarren etc. händisch aus dem Gebäude zu schaffen.
Abbruch abschnittsweise ausführen !

Aufbaustärke: 12cm bei ca. 2-4cm Dämmung
Arbeitsort: MGeb. A, Untergschoss Treppenhaus OK FFB +3,20m
Menge: 6,000 m²

*Hinweis: Abbruch Türzargen*

**02.01.13 Ausbau von Stahlumfassungszargen einschl. Türblätter 88,5 / 2,13m**
Ausbau von Stahlumfassungszargen im Zuge der Abbrucharbeiten 88,5 / 2,13m einschl. Röhrenspantürblätter, Zargentiefe 14.5 - 27cm laden und fachgerecht entsorgen.
Menge: 20,000 Stck

**02.01.14 Ausbau von Stahleckzarge mit Stahltürblatt 1,01 / 2,13m**
Ausbau von Stahleckzarge mit Stahltürblatt 1,01 / 2,13m Das Türblatt kann eine Asbestfüllung enthalten un darf beim Ausbau nicht beschädigt werden. Die fachgerechte Entsorgung ist einzukakulieren.
Menge: 1,000 Stck

**02.01.15 Ausbau einer Stahlklappe 60x60cm mit Eckzarge, die als**
Ausbau einer Stahlklappe 60x60cm mit Eckzarge, die als Zugang zur Zwischenebene unter dem EG dient.
Menge: 1,000 Stck

*Hinweis: Öffnungen in Bestandswände Geb. A herstellen*

**02.01.16 Türöffnung herstellen a/h= 1,20 m x 2,28 m, d=24cm**
Türöffnung herstellen
Türdurchbruch in Ziegelmauerwerk wie folgt herstellen:
- beidseitiges Einschneiden in das Mauerwerk,
- Mauerwerk ausbrechen
- Sturzauflager ausbilden
- Türsturz aus 2x KS-Fertigsturz h=11,5cm
  einbauen incl. aller erforderlichen
  Abstützungen, Abfangungen, Sicherungen, Zuschneide- u.
  Anpassarbeiten, sowie Entsorgung.

Türöffnung:: 1,20 m x 2,28 m
Wandstärke: 24 cm, Hochlochziegel
Arbeitsort: EG + 1. OG, Geb. A
Menge: 2,000 Stck

**02.01.17 Lüftungsöffnung herstellen a/h= 0,31 m x 0,40 m, d=24cm**
Öffnung für Lüftungsrohr herstellen
Öffnung in Ziegelmauerwerk wie folgt herstellen:
- beidseitiges Einschneiden in das Mauerwerk,
- Mauerwerk ausbrechen
- Sturzauflager ausbilden
- Fertigsturz aus Stahlbeton h=11,5cm
  einbauen incl. aller erforderlichen
  Abstützungen, Abfangungen, Sicherungen, Zuschneide- u.
  Anpassarbeiten, sowie Entsorgung.
-Gerüste für die Herstellung der Öffnung sind einzukalkulieren

Öffnung: 0,31 m x 0,40m
Wandstärke: 24 cm, Hochlochziegel
Arbeitsort: EG Höhe v. OK FFB +3,38m, Geb. A
Menge: 2,000 Stck

*Hinweis: Stahlbetondecke und Treppe in Gebäude A abbrechen*

**02.01.18 Stahlbetondecke d=16cm schneiden und abbrechen.**
Stahlbetondecke d=16cm schneiden und abbrechen.
Abschnittsweise einschneiden, ausbauen, abbrechen,
entsorgen, incl. Deponiegebühr.

Die Deckenteile dürfen nicht auf die vorhandene Kassettendecke (+0,00m) fallen. Es ist eine Lagesicherung zu berücksichtigen.
Die Entsorgung passiert über die bestehende Kassettendecke auf +0,00m über die Einbringöffnung in der Giebelfassade.

Die Decke befndet sich im Inneren des Gebäudes (A) eine Schuttabfuhr per Hand ist zu berücksichtigen.

Es sind drei Öffnungen herzustellen:
2 x Treppenöffnung (1,20x1,70m, 2,50x1,50m)
2 x Revisionslukenöffnung (0,90x0,90m)

Arbeitsort: Geb. A, Erdgeschoss +1,55m
Menge: 20,000 m

**02.01.19 Herstellen von Kernbohrungen in Durchmesser D=120mm**
Herstellen von Kernbohrungen in
Stahlbetondecken, incl. Schuttbeseitigung.
Durchmesser D=120mm
Stahlbetondecke d=160mm
Einschl. Lagesicherung gegen herausfallen der Kernbohrung in den Ecken der vorgenannten Einschnitte ind er Decke für die Öffnungen Treppe und Revisionsöffnung.
Menge: 16,000 Stck

**02.01.20 Stahlbetontreppe d=25cm schneiden und abbrechen.**
Stahlbetontreppe d=25cm über 4 Stufen (h=18cm, b=30cm) schneiden und abbrechen.
Abschnittsweise einschneiden, ausbauen, abbrechen,
entsorgen, incl. Deponiegebühr.

Die Stahlbetontreppenteile dürfen nicht in den Hausanschlussraum durchfallen. Es ist eine Lagesicherung zu berücksichtigen.
Die Entsorgung passiert über die bestehende Kassettendecke auf +0,00m über die Einbringöffnung in der Giebelfassade.

Die Decke befndet sich im Inneren des Gebäudes (A) eine Schuttabfuhr per Hand ist zu berücksichtigen.

Abmessung:
Länge Schnitt: ca. 2,00m
Breite des Abbruchs ca. 0,50m
In der Treppe sind 4 Steigungen h=18cm, B=30cm einschl. des Belages aus Betonwerkstein zu berücksichten und zu schneiden.

Arbeitsort: Geb. A, Erdgeschoss +0,00m
Menge: 1,000 Stck

*Hinweis: Betonkragplatte des Dach kürzen*

**02.01.21 Stahlbetonkragplatte d=10cm schneiden und abbrechen.**
Stahlbetondecke d=10cm schneiden und abbrechen.

Abschnittsweise einschneiden, ausbauen, abbrechen,
entsorgen, incl. Deponiegebühr.

Hierbei handelt es sich um eine Kragplatte die die Dachkonstruktion aufnimmt und durch den Abbruch des Verblendmauerwerks im Bereich des Giebels nicht mehr benötigt wird.

Es ist ein Schnitt entlang der Breite der Kragplatte ca. 65cm durchzuführen. Es ist eine Lagesicherung zu berücksichtigen.
Die abzuschneidene Kragplatte hat eine Tiefe von ca. 30cm. Somit ist das Bauteil welche zu entfernen ist ca. b/h/l=65/10/30cm groß. Es ist Bewehrungseisen im Bauteil vorhanden. Hierbei sollte der Bewehrungsgrad nicht all zu hoch sein.
Die Entsorgung passiert über die bestehende Kassettendecke auf +0,00m über die Einbringöffnung in der Giebelfassade.

Arbeitsort: DG +7,92m OKFFB BN
Menge: 2,000 Stck

*Hinweis: HWL-Decken abbrechen*

**02.01.22 HWL-Decke d=5cm einschl. Spachtel von 3-5mm, UG Heizungskeller**
HWL-Decke d=5cm einschl. Spachtel von 3-5mm und Holz-UK aus Latten und Abhänger aus Metall im Untergeschoss, im Heizungskeller Stückweise abbrechen. Vorhandene Durchdringungen der Aufhängung von techneischen Gebäudeinstallationen (Leitungen) sind zu beachten und zu verschohnen. Das Abbruchgut ist aufzunehmen und zu entsorgen. Die Fläche unterhalb ist zu schützen. Die Gebäudetechnik der Heizungsanlage (Rohleitungen/Armaturen) darf nicht beschädigt werden. Der Raum ist Besenrein zu hinterlassen. Staub ist zu vermeiden.

Unterkante der Decke von OKFFB: 4,00m
Abhanghöhe: 0,45m
Die Gerüststellung ist gesondert ausgeschrieben.

Abtransport des Abbruchgutes über Kelleraußentreppe.
Menge: 70,000 m²

**02.01.23 Rollgerüst im UG (Heizraum)**
Grundfläche 2,0x0,60m,
Höhe letzte Lage 3,00m (Arbeitslage)
als Alugerüst mit Kunststoffrollen, leiter und Steifenschutz.
Das Gerüst im Keller für die Abbruchmaßnahmen an der HWL-Decke aufzustellen und im Heizraum nach den örtlichen Erfordernissen Mehrfach Auf- und Abzubauen, wenn es sich wegen der eingebauten Heiztechnik nicht verfahren lässt.
Es sind 4 Auf- und Abbauten mit einzukalkulieren
Menge: 1,000 Stk

**02.01.24 HWL-Decke d=5cm einschl. Spachtel von 3-5mm, EG alte Verwaltung**
HWL-Decke d=5cm einschl. Spachtel von 3-5mm und Holz-UK aus Latten und Abhänger aus Metall im Erdgeschoss in der alten Verwaltung abbrechen. Das Abbruchgut ist aufzunehmen und zu entsorgen. Der Raum ist Besenrein zu hinterlassen. Staub ist zu vermeiden.

Unterkante der Decke von OKFFB: 2,70m
Abhanghöhe: 0,45m

Einschließlich Gerüststellung.
Abtransport des Abbruchgutes über Einbringöffnung in der Giebelwand (späterer 2. RW an geplanter Treppe) über Gerüsttreppe.
Menge: 112,000 m²

*Hinweis: Abbruch Einbauten*

**02.01.25 Abbruch einer Treppenanlage aus Sperrholzplatten**
Abbruch einer Treppenanlage aus Sperrholzplatten
5 Steigungen 18/30cm Breite der Treppe ca. 1,50m einschl. Treppenbelag aus Nadelvliesteppichboden.
Menge: 1,000 Stck

**02.01.26 Abbruch und Entsorgung einer Teeküche, EG**
Abbruch und Entsorgung einer Teeküche im ehemaligen Schulsekretariat. Versorgungsmedien wurden Bauseits abgeklemmt.
Küchenmöbel bestehend aus Schubladen, Einlegeböden, Obr, und Unterschränke mit Einlegeböden

Aufbau des Elementes wie folgt:

1 Stck Untertischelement l= 2,4m, h=0,80m, t=0,60m
  mit Einbauspüle und Tropffeld

1 Stck Hochschrank l=0,60m, h=2,15m, t=0,60m
3 Stck Oberschrank l=0,45, h=0,65m, t=0,40m

Alles abbrechen und incl. Deponiegebühr entsorgen.

Arbeitsort: Geb. A, Erdgeschoss OK FFB +1,55m
Menge: 1,000 Psch

**02.01.27 Wie vor, jedoch Teeküche im 1.OG**
Wie vor, jedoch Teeküche im 1.OG

Aufbau des Elementes wie folgt:

1 Stck Untertischelement l= 3,0m, h=0,80m, t=0,60m
  mit Einbauspüle und Tropffeld

1 Stck Hochschrank l=0,60m, h=2,15m, t=0,60m
1 Stck Oberschrank l=0,45, h=0,65m, t=0,40m

Alles abbrechen und incl. Deponiegebühr entsorgen.

Arbeitsort: Geb. A, 1.OG, OK FFB +4,965m
Menge: 1,000 Psch

**02.01.28 Aufnehmen und entsorgen eines Geschirrspülers b=60cm**
Aufnehmen und entsorgen eines Geschirrspülers b=60cm, incl. Deponiegebühr.

Arbeitsort: Geb. A, EG+1.OG, OK FFB +1,55m, +4,965m BN
Menge: 2,000 Stck

**02.01.29 Aufnehmen und Entsorgen eines Untertischkühlschrankes b=60cm**
Aufnehmen und Entsorgen eines Untertischkühlschrankes, integiert b=60cm, incl. Deponiegebühr.

Arbeitsort: Geb. A, EG+1.OG, OK FFB +1,55m, +4,965m BN
Menge: 3,000 Stck

**02.01.30 Aufnehmen und Entsorgen von losen Möbeln**
Aufnehmen und Entsorgen incl. Deponiegebühr von losen Möbeln aus funierten Spanplatten in dem ehemaligen Sekretariat.

Bestehend aus
4 Stck Büroschrank 2-flg. Tür a/b/h=80x50x205cm
2 Stck offene Regale a/b/h=80x50x205cm
3 Stck  Ablageschränke a/b/h=80x50x110cm
6 Stck Arbeitstische a/b/h=120x80x75cm
3 Stck Arbeitstische a/b/h=80x80x75cm
3 Stck runde Tische a/b/h=80x75cm
6 Stck Besprechungsraumstühhle als Vierbein, Holz
5 Stck Bürodrehstühle

Arbeitsort: Geb. A, Erdgeschoss OK FFB +1,55m
Menge: 1,000 Psch

**02.01.31 Aufnehmen und Entsorgen von Einbaumöbeln**
Aufnehmen und Entsorgen incl. Deponiegebühr Einbaumöbel aus funierten Spanplatten in dem ehemaligen Sekretariat.

Bestehend aus
1 Stck Schrank-Regalkombi um Durchgangstür umlaufend
  Abmessung: b/h/t= 3,00/2,50/0,80m

Arbeitsort: Geb. A, Erdgeschoss OK FFB +1,55m
Menge: 1,000 Psch

**02.01.32 Aufnehmen und Entsorgen Wandregalsystem**
Aufnehmen und Entsorgen incl. Deponiegebühr Wandregalsystem aus funierten Spanplatten als Einlegeböden und Metallschienen nebst Rasterung in dem ehemaligen Sekretariat, an Wand gedübelt, vollends von der Wand lösen.

Arbeitsort: Geb. A, Erdgeschoss OK FFB +1,55m
Menge: 1,000 Psch

**02.01.33 Blende für Innenvorhänge aus Sperrholzplatte d=6mm, h=40cm**
Blende für Innenvorhänge ca. 3,5m ü. OKFFB aus Sperrholzplatte d=6mm und Unterkonstruktion aus Holz einschl. der Befestigung denmontieren und incl. Deponiegebür entsorgen.
Höhe der Blende ca. 40cm

Arbeitsort: Geb. A, Erdgeschoss OK FFB +1,55m
Menge: 11,000 m

**02.01.34 Wie vor, jedoch h=70cm**
Menge: 3,000 m

**02.01.35 Lose Gegenstände Sperrmüll (Bücher, Aktenordner, Geschirr**
*** Pauschalposition
Lose Gegenstände Sperrmüll (Bücher, Aktenordner, Geschirr etc.) sonstiger Müll in einer losen Masse von ca. 2m² aufnehmen und entsorgen.
Menge: 1,000 psch

*Hinweis: Abbruch von Außendekorationsgegenständen*

**02.01.36 Abbruch von Deko-Beton-Schnecken aus Beton mit einem**
Abbruch von Deko-Beton-Schnecken aus Beton mit einem Verbund zu einem Einzelfundament, verbunden durch ein einbetonierten Bewehrungsstab. Dieser ist eben über der Oberfläche zu trennen.

Alles laden und abfahren.

Abmessungen der Elemente zwischen 50x50x50cm bis 80x80x80cm.

Die Elemente befinden sich in den Höfen der Gebäude A zu B und Hof Gebäude B zu C.

Die Erreichbarkeit der Höfe ist nur über den hinteren Uterhaltsweg, welcher am Regenrückhaltebecken entlangführt und für Verkehr bis 3,5t zulässig ist erreichbar.
Menge: 15,000 Stck

**02.01.37 Abbruch von Deko-Beton-Schnecken aus Beton**
Abbruch von Deko-Beton-Schnecke aus Beton mit einem Verbund zu einem Einzelfundament, verbunden durch ein einbetonierten Bewehrungsstab. Dieser ist eben über der Oberfläche zu trennen.

Alles laden und abfahren.

Abmessungen der Elemente zwischen 80x60x90cm

Die Elemente befinden sich im Hof des Gebäude A

Die Erreichbarkeit der Höfe ist nur über den hinteren Uterhaltsweg, welcher am Regenrückhaltebecken entlangführt und für Verkehr bis 3,5t zulässig ist erreichbar.
Menge: 1,000 Stck

#### Bereich 02.02 ABBRUCHARBEITEN -GEBÄUDETEIL MENSA

**02.02.1 Abbruch von MW-Innennwand, d = 11,5 cm**
Abbruch von MW-Innennwand aus Kalksandstein, d = 11,5 cm,

Das Abbruchgut wird Eigentum des AN und wird von ihm abtransportiert und fachgerecht entsorgt

Die Materialien sind per Hand in den Arbeitsbereich zu tragen, da dieser sich im Mensa, Erdgeschoss befindet.

Einbauort: Wand im Bereich des Mensaküche zum Speiseraum, Erdgeschoss
Menge: 12,000 m²

**02.02.2 Abbruch einer Stahlumfassungszarge einschl. Vollspantürblatt**
Abbruch einer Stahlumfassungszarge einschl. Vollspantürblatt, einschl. Entsorgung.

Abmessung: 1,01 x 2,135m
Menge: 1,000 Stck

**02.02.3 Abbruch Bodenfliesen einschl. dem schwimmenden Estrich**
Abbruch Bodenfliesen einschl. dem schwimmenden Estrich bestehend aus:

-Fliese Steinzeug einschl. Mörtelbett d=1,5cm

- ca. 60mm schw. Zementestrich mit einer Feuchtigkeitssperrschicht (verbunden)

-EPS-Dämmung d=60-80mm

Die Abklebung auf der Betonsohle muss erhalten bleiben.

Die Materialien sind per Hand in den Arbeitsbereich zu tragen, da dieser sich im Mensa, Erdgeschoss befindet.

Einbauort: Wand im Bereich des Mensaküche zum Speiseraum, Erdgeschoss
Menge: 14,000 m²

**02.02.4 Trennschnitt in Estrich und Fliese zum bestehenden Boden**
Trennschnitt in Estrich (60mm) und Fliese (15mm) zum bestehenden Boden in Breite der Türöffnung bzw. neuer Wand.

Abgerechnet wird in lfdm.
Menge: 6,000 m

**02.02.5 Ausbau und Entsorgung eines Bodeneinlaufes 15x15cm**
Ausbau und Entsorgung eines Bodeneinlaufes 15x15cm als Edelstahl einschl. Einlaufgehäuse.
Menge: 1,000 Stck

**02.02.6 Abbruch Wandfliesen einschl. Steingut d=1,5cm**
Abbruch Wandfliesen aus Steingut d=1,5cm unter dem möglichen Erhalt des unterliegenden Putzes.
Raumhoch ca. 2,70m. einschl. Abreitsgerüste.
Abbruchgut ist zu laden und zu entsorgen.

Die Materialien sind per Hand in den Arbeitsbereich zu tragen, da dieser sich im Mensa, Erdgeschoss befindet.

Einbauort: Wand im Bereich des Mensaküche zum Speiseraum, Erdgeschoss
Menge: 42,000 m²

**02.02.7 Abbruch Holzfußbodenbelag aus Indurstiestäbchenparkett**
Abbruch Holzfußbodenbelag aus Indurstiestäbchenparkett d=3cm einschl. Entsorgung.
Die Materialien sind per Hand in den Arbeitsbereich zu tragen, da dieser sich im Mensa, Erdgeschoss befindet.

Einbauort: Wand im Bereich des Mensaküche zum Speiseraum, Erdgeschoss
Menge: 4,000 m²

**02.02.8 Auftrennen des Mensafußboden im Bereich des WC**
Auftrennen des Mensafußboden für die Stellung von KS-Wandkurzstücken im Bereich des Zugangs zum Mensa-WC.

Breite ca. 15cm
Länge ca. 70cm
Tiefe ca. 15cm

-Es ist der Holzfubodenbelag (Industriestäbchenparkett) sauber aufzutrennen und zu entsorgen.

-Der Estrich nebst Dämmung zu entfernen. Es wird von einer Aufbaustärke von 60mm schw. Zementestrich und 60mm EPS-Dämmung ausgegangen.

Die Materialien sind per Hand in den Arbeitsbereich zu tragen, da dieser sich im Mensa, Erdgeschoss befindet.

Einbauort: Wand im Bereich des Mensa-WC, Erdgeschoss
Menge: 2,000 Stck

*Hinweis: Abbruch GK-Glattdecke*

**02.02.9 Abbruch einer GK-Glattdecke (GKBI-Platte) d=12,5mm**
Abbruch einer GK-Glattdecke (GKBI-Platte) d=12,5mm einschl. Leichtmetallprofile als UK nebst der Justierabhänger in einer Abhanghöhe von ca. 50cm.

Die Unterkante der Deke ist ca. 2,50m von OK FFB. Mögliche Gerüststellung ist einzukalkulieren.

Das Abbruchgut ist aufzunehmen und zu entsorgen.
Abbruchort ist die Spülküche der Mensa.
Menge: 15,000 m²

### Titel 03 MAURERARBEITEN

#### Bereich 03.01 MAURERARBEITEN -GEBÄUDETEIL A

*Hinweis: Mauerarbeiten*
Mauerarbeiten

Zusätzliche "Technische Vorschriften"

Für die gesamten Mauerarbeiten gelten die
 DIN 18330  -  Maurerarbeiten
 DIN 1164  -  Zement
 DIN 1053  -  Zuschlagstoffe
 DIN 1060  -  Baukalk
 DIN 18540  -  Abdichtung von Fugen
 DIN 105  -  Mauerziegel

Im LV ist für die Bezeichnung "Mörtelgruppe" die
Kurzbezeichnung "MG" verwendet. Für die
Mörtelzusammensetzung gilt, wenn nichts anderes
bestimmt wird, die DIN 1053.

Sämtliche in der statischen Berechnung
angegebenen Mauerwerksvorlagen sind genau zu
beachten und auszuführen.
Etwaige Gerüstlöcher und Mauerdurchbrüche sind
vollfugig auszumauern.

Zusatzmittel, die zur besseren Verarbeitung der
Wasserundurchlässigkeit, der Widerstandsfähigkeit
gegen chemische und mechanische Einflüsse oder
gegen Frost usw. dienen, müssen genormt und
amtlich zugelassen sein und müssen vor der
Verwendung durch den Unternehmer der Bauleitung
vorgelegt werden. Nicht nachgewiesene oder
angekündigte Mittel werden nicht anerkannt.

Sämtliches Mauerwerk ist gegen aufsteigende Feuchtigkeit mit einer waagerechten Sperrschicht auf der
2. Schicht im Bereich des unteren Fußbodens zu
schützen. Es ist eine Dichtungsschlemme "Heydi" o.
glw. 0,5 cm dick einzubringen (s. Einzelpositionen).

Leistungen, die in den nachfolgenden Positionen nicht  besonders erwähnt sind, jedoch zur technischen Vervollständigung der Arbeit gehören, sind in den EP
einzurechnen und werden nicht besonders vergütet,
einschl. der erforderlichen Dia-Stürze.

Wenn nicht ausdrücklich anders angegeben, umfasst der Positionsumfang immer die Lieferung sämtl.
Materialien, deren Einbau bzw. Montage sowie das
kompl. Herstellen der beschriebenen Leistung.

Dem AN unterliegt es, mit der Bauleitung nach
Absprache Meterrisse in genügender Anzahl
anzubringen.

Mauerarbeiten

Besondere Vorbemerkungen

Die Ausführung der Mauerarbeiten muss nach den
amtlichen Vorschriften, der Statik und den Ausführungsplänen M 1:50, neuester Stand, erfolgen.
Besonders hingewiesen wird auf die Bestimmungen
für die erforderliche Aussteifung tragender Wände
der DIN 1053, neueste Ausgabe.

Das Mauerwerk ist vollfugig im Verband herzustellen.
Nicht zu belastende Teilungswände dürfen nicht  bis
unmittelbar unter die Stahlbetondecken gemauert
werden, sondern sind erst nachträgl. unterzumauern.

Die Anschlüsse, Verzahnung von Mauerwerk
verschiedener Qualität ist in die Einzelpreise
einzurechnen.

Mauerwerk, das an Stahl- oder Stahlbetonstützen/-Wände  anschließt, muss mit diesen durch Flachanker
verbunden werden. In Stahlbetonstützen/-Wände werden
Halfeneisen vorgesehen, in die Flachanker mit
Hammerkopfausbildung eingeschoben werden.

Die zur Verwendung kommenden Steine sollten gut
abgelagert und getrocknet sein, um Formveränderungen und damit spätere Rissebildung und Putzschäden zu vermeiden.

Das genaue Einhalten der Maße, besonders aber der
Schichthöhen, sowie saubere, waager. Anschlüsse
an Mauerecken und Verzahnungen wird Wert gelegt.

Vor Beginn der Fugarbeiten sind sämtliche angrenzende und übertragene Bauteile wie Dachrinnen,
Fallrohre, Fensterbänke, Geländer und Fenster etc.
so abzudecken, dass keinerlei Schäden oder Verschmutzungen entstehen. Andernfalls müssen nach
Beendigung der Fugarbeiten sämtl. Verunreinigungen
entfernt werden.

Die Abrechnung erfolgt nach Aufmaß.

Maßgebend sind die Bestimmungen der VOB
neueste Ausgabe.

Putzarbeiten

Besondere Vorbemerkungen

Bei den Putzarbeiten sind die Fenster und Stahlzargen vor Verunreinigungen durch Mörtel zu
schützen.

Im Mauerwerk liegende Stützen und Unterzüge sind
flucht- und lotgerecht zu überputzen.

Das nachträgliche Einputzen der Fenster ist zu
berücksichtigen.

Für die Ausführung der Außenputzarbeiten einschl.
aller Nebenleistungen ist die Verdingungsordnung für
die Bauleistungen (VOB) in ihrer jeweils neuesten
Ausgabe (DIN 1969/1961,  18350) maßgebend, soweit
es im Nachstehenden nicht ausdrücklich anders
bestimmt wird.

Für die gesamten Putzarbeiten gelten die
 DIN 18350  -  Putzarbeiten
 DIN 1060  -  Baukalk
 DIN 1064  -  Zement
 DIN 1053  -  Zuschlagstoffe

Es dürfen nur normengerechte Bindemittel und  reine
Sande mit gutem Kernaufbau verwendet werden, der
Feinkornanteil 0 - 0,2mm darf höchstens 15-25 %
der Sandmenge je nach Putzart und Binder betragen.
Die Verarbeitungsrichtlinien der Bindemittel sind zu
befolgen.

Der Putzgrund muss frei von Staub, Schmutz und
losen Mörtelteilen sein. Stark saugender Putzgrund
ist vorzunässen.

Der Putzgrund ist mit einem Spritzbewurf vorzubereiten; dazu ist reiner, scharfkörniger Sand der Korngruppen 0-7 mm zu verwenden, der mit Normenzement zu mischen ist, MG III.

Die frischen Putzflächen sind gegen eine zu schnelle
Austrocknung durch Sonnenstrahlen oder Zugluft zu
schützen.

Zusatzmittel wie Dichtungsmittel, Plastifizierungsmittel, Farbstoffe, Pigmente etc. dürfen dem Putzmörtel zur Verbesserung bestimmter Eigenschaften
nur nach Vorschrift des Herstellerwerkes und nach
vorheriger Abstimmung mit der Bauleitung zugegeben
werden.

Nicht besondes vergütet werden:
Das Anputzen von Türen, Fenstern, Nischen etc.,
Beiputzen der Fliesenbeläge, Verstopfen sämtl.
Elt-Dosen und Abzweigkästen der Elt-Installation mit
Papier während der Putzarbeiten, sowie das
Entfernen des Papiers nach Beendigung der Arbeiten.

Vor Beginn der Putzarbeiten sind evtl. angrenzende
Bauteile durch Folien oder ähnlich vor Verschmutzung zu schützen. Sollte trotz dieser Maßnahmen
Verschmutzungen auftreten, sind diese sofort und
ohne besondere Aufforderung zu entfernen bzw. zu
reinigen.

**03.01.1 KS-Vollstein KS 3DF 12-1.8 (240)**
KS-Vollstein KS 3DF SFK = 20, RDK = 1,8, t = 24,0cm
Mauerwerk DIN EN 1996, mit Stoßfugenvermörtelung, Recyclingfähiger Kalksandstein nach DIN EN 771-2 in Verbindung mit DIN 20000-402, inkl. Kimm- und Höhenausgleichschichten, KS vermauert in Normalmauermörtel nach DIN EN 998-2 in Verbindung mit DIN 20000-412.

Wanddicke: 24,0 cm
Steinhöhe: 11,3 cm
Steinlänge: 17,5 cm

Mörtelklasse: MGIIa

Die Materialien sind per Hand in den Arbeitsbereich zu tragen, da dieser sich im Gebäude A, Untergeschoss befindet.

Einbauort: Wand im Bereich des Gebäudes A, Untergeschoss
Menge: 13,500 m²

**03.01.2 Vertikaler Anschluss von KS-Mauerwerk, starr, vermörtelt,**
Vertikaler Anschluss von KS-Mauerwerk, starr, vermörtelt, Stumpfstoßanker starrer Anschluss von KS-Mauerwerk an Mauerwerk durch Einlegen von Edelstahl-
Stumpfstoßanker T = 0,75 mm in jeder Lagerfuge bzw. alle 50 / 62,5 cm. Ausmörteln der Anschlussfuge mit Normalmauermörtel, Mörtelklasse MGIIa
und oberflächenbündigem Abziehen.
Menge: 3,000 m

**03.01.3 Öffnungen mit Hochlochziegel (bxh) 1,01 x 2,135, d=24cm zumauern**
Türöffnung mit Hochlochziegelmauerwerk vermauern einschl. Ausbildung eines statischen Verbundes mit dem angrenzenden Mauerwerk mittels Mauerverbinder V4A mittels Dübeln an aufgehendes Bestandsmauerwerk aus Hochlochziegel herstellen.
Ziegel: Hochlochziegel 12/0,9
Mörtel: MG IIa
Stärke: 24 cm
Kleinflächen von 0,20 m² bis 3,00 m²
Senkrechte Anschlushöhe: ca. 2,135m
Abmessung Türöffnung ab OKFFB: 1,01 x 2,135

Die Materialien sind per Hand in den Arbeitsbereich zu tragen, da dieser sich im Gebäude A, Obergeschoss befindet.

Einbauort:  Wand im Bereich des Gebäudes A, Obergschoss
  zwischen Teeküche und Bibliothek
Menge: 1,000 Stck

**03.01.4 Heizkörpernischen EG Hochlochziegel 12/0,9, d=11,5cm vermauern**
Heizkörpernischen mit Hochlochziegelmauerwerk vermauern einschl. Ausbildung eines statischen Verbunds mit dem angrenzenden Mauerwerk mittels Mauerverbinder V4A mittels Bübeln an aufgehendes Bestandsmauerwerk aus Hochlochziegel o. Beton.

Ziegel: Hochlochziegel 12/0,9
Stärke: 11,5 cm
Kleinflächen von 0,20 m² bis 3,00 m²

Senkrechte Anschlushöhe: ca. 0,80m
Alte Heizkörpernischen etc.
Die Materialien sind per Hand in den Arbeitsbereich zu tragen, da dieser sich im Gebäude A, Obergeschoss befindet.

Einbauort:  Heizkörpernischen des Gebäudes A, Erdgeschoss
  Außenwand

Zeichnungen / Detail: Grundrisse / Schnitte EG+OG sowie Detail: OS LHS LP05 DT A 201 V-
Menge: 11,000 m²

**03.01.5 Heizkörpernischen OG Hochlochziegel 12/0,9, d=11,5cm vermauern**
Heizkörpernischen mit Hochlochziegelmauerwerk vermauern einschl. Ausbildung eines statischen Verbunds mit dem angrenzenden Mauerwerk mittels Mauerverbinder V4A mittels Bübeln an aufgehendes Bestandsmauerwerk aus Hochlochziegel o. Beton.

Ziegel: Hochlochziegel 12/0,9
Stärke: 11,5 cm
Kleinflächen von 0,20 m² bis 3,00 m²

Senkrechte Anschlushöhe: ca. 0,80m
Alte Heizkörpernischen etc.
Die Materialien sind per Hand in den Arbeitsbereich zu tragen, da dieser sich im Gebäude A, Obergeschoss befindet.

Einbauort:  Heizkörpernischen des Gebäudes A, Obergschoss
  Außenwand

Zeichnungen / Detail: Grundrisse / Schnitte EG+OG sowie Detail: OS LHS LP05 DT A 201 V-
Menge: 21,000 m²

**03.01.6 Heizkörpernischen vor Hlz-U-Schale, Porenbeton PP4/0,60, d=5cm vermauern**
Heizkörpernischen mit Porenbetonstein vor der Hlz-U-Schale vermauern einschl. Ausbildung eines Verbunds mit dem angrenzenden Mauerwerk mittels Mauerverbinder V4A an aufgehendes Bestandsmauerwerk aus Hochlochziegel o. Beton.

Stein: Porenbeton PP4/0,60
Stärke: 5cm
Kleinflächen von ca. 24cm Höhe in einem Streifen unterhalb der Fensterbank in einer Länge der Fensteröffnung von 2,25m.

Die Materialien sind per Hand in den Arbeitsbereich zu tragen, da dieser sich im Gebäude A, Erd- und Obergeschoss befindet.

Abrechnung erfolgt in lfdm.

Einbauort:  Heizkörpernischen des Gebäudes A, Erd- und
  Obergschoss an der Außenwand unterhalb der
  Fenster.

Zeichnungen / Detail: Grundrisse / Schnitte EG+OG sowie Detail: OS LHS LP05 DT A 201 V-
Menge: 34,000 m

**03.01.7 Kellerfenster mit KS-V-Mauerwerk schließen d=24cm**
Kellerfenster mit Kalksandsteinmauerwerk schließen einschl. Ausbildung eines statischen Verbunds mit der angrenzenden Betonwand mittels Mauerverbinder V4A mittels Dübeln.

Ziegel: Hochlochziegel 12/1,8
Stärke: 24 cm
Kleinflächen bis 3,50 m²
Senkrechte Anschlushöhe: ca. 2 x 1,51m

Abmessung Fensteröffnung: (bxh) 1,51 x 2,26m

Die Brüstungshöhe liegt ca. 2,50m OK FFB
die nötige Gerüststellung ist einzukalkulieren.

Die Materialien sind per Hand in den Arbeitsbereich zu tragen, da dieser sich im Gebäude A, Untergeschoss befindet.

Einbauort:  Fensteröffunng des Gebäudes A, Untergeschoss
  Außenwand
Menge: 2,000 Stck

**03.01.8 Fugenglattstrich**
Fugenglattstrich zum KS-V-Mauerwerk
Menge: 7,000 m²

**03.01.9 Durchbrüche Wandstärke d=24, WD (bxh) 20 x 20cm**
Durchbrüche in vorbeschriebenenem Mauerwerk (Hlz) beim Aufmaueren gem. Grundrissplanung herstellen, Ausführungshöhe bis 4,00m OK FFB, Wanddicke bis 24cm einschließlich.

Querschnitt WD bis 20 x 20cm
Menge: 2,000 Stck

**03.01.10 GFK-Lichtschacht, 125cm x 100cm x 60cm,**
GFK-Lichtschacht, 125cm x 100cm x 60cm, begehbar, befahrbar, wasserdicht Formstabiler GFK-Lichtschacht MEAMULTINORM, 125cm x 100cm, Tiefe 60cm für anspruchsvolle Einbausituation. Aus glasfaserverstärktem Polyester (UP-GF), Farbe Weiß, ähnlich RAL 9016, frost- und hitzebeständig. Optional in der Ausführung begehbar, befahrbar oder wasserdicht. Inkl. feuerverzinktem Abdeckrost mit integrierter Rostabhebesicherung und Befestigungsset. Mit Entwässerungsöffnung d=80 mm (rund). Optional mit GFK-Verschlussplatte Ø 80mm (von außen), Verschlussteil Ø 80mm (von innen), Entwässerungsanschluss Standard mit Schmutzsieb Ø 80mm, Geruchssperre Ø 80mm oder Rückstausicherung MEASTOP PRO Ø 100mm.

Lichtschacht: 125cm x 100cm (Nennmaß)
Tiefe: 60cm

Material: Glasfaserverstärktes Polyester (UP-GF)
Farbe. Weiß, ähnlich RAL 9016
Ausführung: begehbar / befahrbar / wasserdicht

Gitterrost 30/10 begehbar
Boden: EW-Öffnung Ø 80mm
Entwässerung: Verschlussplatte aus GFK, Ø 80mm
Verschlussteil, Ø 80mm (von innen)
Standard mit Schmutzsieb Ø 80mm
Mit Geruchssperre Ø 80mm

Einschl. Montageset zur Standardbefestigung von GFK-Lichtschächten

Einbauort: Außenwand im Bereich des Gebäudes A, Untergeschoss vor den ehemaligen gemauerten Kellerlichtschächten in Achse D-F
Menge: 1,000 Stck

**03.01.11 Aufsatz für GFK-Lichtschacht, Tiefe 60cm**
Aufsatz für GFK-Lichtschacht, Tiefe 60cm, Nennmaß 125cm x 60cm, für zusätzlich 35cm Einbauhöhe pro Zwischenelement. Max. Nutzhöhe pro Aufsatz 33cm. Höhenausgleich für den esten Aufsatz über dem Lichtschacht: 8 - 33cm. PKW-befahrbarbare Montage auf Dämmung mit Dämmstärke von bis zu 12cm möglich. Es können maximal 3 Aufsätze verwendet werden. Bei der Verwendung von mehr als einem Aufsatz pro Lichtschacht sind Aussteifungsrahmen zwingend erforderlich. Inkl. Befestigungsmaterial.

Lichtschacht b x t: 125cm x 60cm (Nennmaß)
Höhe: 35cm
Max. Nutzhöhe: 33cm
Höhenausgleich: 8 - 33cm für den ersten Aufsatz
Material: Glasfaserverstärktes Polyester (UP-GF)
Farbe. Weiß, ähnlich RAL 9016

Einschl. Montageset zur Standardbefestigung von GFK-Lichtschächten

Einbauort: Außenwand im Bereich des Gebäudes A, Untergeschoss vor den ehemaligen gemauerten Kellerlichtschächten in Achse D-F
Menge: 2,000 Stck

**03.01.12 Aussteifungsrahmen für GFK-Lichtschacht Lichtschachtaufsatz,**
Aussteifungsrahmen für GFK-Lichtschacht Lichtschachtaufsatz, 125cm x 60cm. Zur Aussteifung jeder freien Rostauflage, begehbar und PKW-befahrbar.

Einbauort: Außenwand im Bereich des Gebäudes A, Untergeschoss vor den ehemaligen gemauerten Kellerlichtschächten in Achse D-F
Menge: 1,000 Stck

*Hinweis: Öffnungen in Mauerwerk anlegen*

**03.01.13 Türöffnung anlegen (bxh) 0,76 x 2,135 m**
Anlegen von Türöffnung zu den vorgenannten innenliegenden neuen Mauerwerkspositionen für die Herstellung von Türrohlichten mit Sturzausbildung aus KS-Fertigsturz.

Wandstärke: 24cm
Abmessung (bxh) 0,76 x 2,135 m

Ausführungsort: UG, Geb.A unterhalb des Aufzuges
Menge: 1,000 Stk

**03.01.14 Anpassung einer Türöffnung in Mw-Wand d=24cm, Achse B, EG**
Abbruch von tragender Innenwand aus Mauerwerk inkl. Abbruch des bestehenden Sturzes und der bestehende Stahlumfassungszarge nebst Türblatt.

Es soll hier nur einseitig die bestehende Türöffnung um ca.44cm versetzt werden, auf der anderen Seite sind 24cm an das vorhandenen Mauerwerk anzuarbeiten.

Wandstärke d=24cm

Das Abbruchgut wird Eigentum des AN (MW, Metallzarge, Türblatt, Sturz) und ist fachgerecht zu entsorgen.
Abmessung der Abbruchfläche MW: 0,45x2,13 m = Vergrößerung

KS-Vollstein KS 2DF SFK = 20, RDK = 1,8, t = 24,0cm
Mauerwerk DIN EN 1996, mit Stoßfugenvermörtelung, Recyclingfähiger Kalksandstein nach DIN EN 771-2 in Verbindung mit DIN 20000-402, inkl. Kimm- und Höhenausgleichschichten, KS vermauert in Normalmauermörtel nach DIN EN 998-2 in Verbindung mit DIN 20000-412.

Wanddicke: 24,0 cm
Steinhöhe: 11,3 cm
Steinlänge: 11,5 cm

Mörtelklasse: MGIIa

KS-Mauerwerk an Mauerwerk durch Einlegen von Edelstahl-
Stumpfstoßanker T = 0,75 mm in jeder Lagerfuge bzw. alle 50 / 62,5 cm. Ausmörteln der Anschlussfuge mit Normalmauermörtel, Mörtelklasse MGIIa
und oberflächenbündigem abziehen.

Überdeckung des Türsturzes mit einem KS-Fertigsturz in der Breite des Mauerwerks einschl. der Auflagertaschen ins Bestandsmauerwerk. Rohlichte Öffnung: 1,01m

Die Abfangungsmaßnahmen zur Sturzmauerwerksabfangung sind einzukalkulieren.

Die Materialien sind per Hand in den Arbeitsbereich zu tragen, da dieser sich im Gebäude A, Ergeschoss befindet.

Einbauort: Wand, Achse B im Bereich des Gebäudes A, Erdgeschoss
Menge: 1,000 Stck

**03.01.15 Anpassung einer Türöffnung in Mw-Wand d=24cm, Achse E, EG**
Abbruch von tragender Innenwand aus Mauerwerk inkl. Abbruch des bestehenden Sturzes und der bestehende Stahlumfassungszarge nebst Türblatt (1,01x2,01m).

Es soll hier nur einseitig die bestehende Türöffnung um ca.75cm vergrößert werden.

Wandstärke d=24cm

Das Abbruchgut wird Eigentum des AN (MW, Metallzarge, Türblatt, Sturz) und ist fachgerecht zu entsorgen.
Abmessung der Abbruchfläche MW: 0,75x2,13 m = Vergrößerung

Überdeckung des Türsturzes mit 2 x HEA 100, S235 in der Breite des Mauerwerks einschl. der Auflagertaschen ins Bestandsmauerwerk. Rohlichte Öffnung: 1,51m

Die Stege sollen ausgemauert werden und mit Putzgewebe überdeckt und an den Bestandsputz angeputzt werden.

Die Abfangungsmaßnahmen zur Sturzmauerwerksabfangung sind einzukalkulieren.

Die Materialien sind per Hand in den Arbeitsbereich zu tragen, da dieser sich im Gebäude A, Ergeschoss befindet.

Einbauort: Wand, Achse E im Bereich des Gebäudes A, Erdgeschoss
Menge: 1,000 Stck

**03.01.16 Durchbruch einer Türöffnung in Mw-Wand d=24cm, Achse B, EG**
Durchbruch für Türöfnnung von tragender Innenwand aus Mauerwerk.

Wandstärke d=24cm

Das Abbruchgut wird Eigentum des AN.

Abmessung der Abbruchfläche MW: 1,01x2,13 m

Überdeckung des Türsturzes mit einem KS-Fertigsturz in der Breite des Mauerwerks einschl. der Auflagertaschen ins Bestandsmauerwerk. Rohlichte Öffnung: 1,01m

Die Abfangungsmaßnahmen zur Sturzmauerwerksabfangung sind einzukalkulieren.

Die Materialien sind per Hand in den Arbeitsbereich zu tragen, da dieser sich im Gebäude A, Ergeschoss befindet.

Einbauort: Wand, Achse B im Bereich des Gebäudes A, Erdgeschoss
Menge: 1,000 Stck

**03.01.17 Durchbruch einer Türöffnung in Mw-Wand d=24cm, Achse 2, EG**
Durchbruch für Türöffnnung von tragender Innenwand aus Mauerwerk.

Wandstärke d=24/ 11,5cm

Das Abbruchgut wird Eigentum des AN.

Abmessung der Abbruchfläche MW: 1,01x2,13 m

Überdeckung des Türsturzes mit einem KS-Fertigsturz in der Breite des Mauerwerks einschl. der Auflagertaschen ins Bestandsmauerwerk. Rohlichte Öffnung: 1,01m

Die Abfangungsmaßnahmen zur Sturzmauerwerksabfangung sind einzukalkulieren.

Es sind drei hintereinander folgende Durchbrüche in Wandstärke von 2 x 11,5cm und 24cm zu erstellen.

Die Materialien sind per Hand in den Arbeitsbereich zu tragen, da dieser sich im Gebäude A, Ergeschoss befindet.

Einbauort: Wand, Achse 2 im Bereich des Gebäudes A zur Mensa, Erdgeschoss
Menge: 3,000 Stck

*Hinweis: Stahlträgereinbau*

**03.01.18 Einbau eines Stahlträgers HEA 180 S235, l=2,50m, grundiert Türöffnung TRH, Geb. A**
Einbau eines Stahlträgers HEA 180 S235, l=2,50m, grundiert im Bereich des Durchbruchs zum Treppenhaus Gebäude A als Türsturz.

An den Trägerenden sind zwei Auflagertaschen in der vorhandnen aufgehenden 24cm starken KS-Wand ca. 24x24x24cm herzustellen.
Der Träger ist kraftschlüssig mit schwindfreiem Mörtel vollfugig gegen das vorhandene überbaute Mauerwerk auszumörteln.

Bestandsaufbau: 24 cm Mauerwerk HlZ, 15 mm einseitig Putz bekleidet.

Lichte Öffnung: 2,01m
Auflagerbreite:  0,25m

-Stahlträger HEA 180 S35, l=2,50m, grundiert mit 2 Stck
 Kopfplatten an den Enden d=12mm, verschweißt
-Knotenblech 2-fach je Stegseite in Breite des Steges, t=12mm
 nach Vorgabe der Statik
-zweiseitig sind je Flansch zwei Bohrungen M12 für den
 Anschluss an eine Stahlstütze (gesonderte Position)
 vorzusehen.

Die Auflager sind mit Stahlplatten ca. 20x20cm in notwendiger Stärke zum Einbringloch aufzufüttern.
Die Restfläche des Auflagers ist um den Träger vollvoluminös auszufugen bzw. auszumörteln. Der Trägersteg ist auszumörteln und mit Putzträgergewebe zu umwickeln. Der Träger ist 2-seitig mit einem Kalkzementputz Q2 in voller Länge  zu versehen. Höhe ca. 25cm bis zum Flankenriss der vorhandnen Restputzfläche. Die neue Putzfläche ist eben an die umgebene Fläche anzuarbeiten. Einschl. verzinkter Eckschutzschiene auf ca. 2,00m (Öffnungsmaß).

Die Materialien sind per Hand in den Arbeitsbereich zu tragen, da dieser sich im Gebäude Mensa, EG befindet.

Einbauort: Türöffnung zum Treppenhaus Gebäude A

Einbauhöhe: ca. 2,20m OK FFB
Menge: 2,000 Stck

**03.01.19 Einbau eines Stahlträgers HEA 100 S235, l=2,00m, grundiert Türöffnung Flur, Geb. A**
Einbau eines Stahlträgers HEA 100 S235, l=2,00m, grundiert im Bereich des Durchbruchs zum Treppenhaus Gebäude A als Türsturz.

An den Trägerenden sind zwei Auflagertaschen in der vorhandnen aufgehenden 24cm starken KS-Wand ca. 24x24x24cm herzustellen.
Der Träger ist kraftschlüssig mit schwindfreiem Mörtel vollfugig gegen das vorhandene überbaute Mauerwerk auszumörteln.

Bestandsaufbau: 24 cm Mauerwerk HlZ, 15 mm einseitig Putz bekleidet.

Lichte Öffnung: 1,51m
Auflagerbreite:  0,25m

Stahlträger HEA 100 S35, l=2,00m, grundiert mit 2 Stck -Kopfplatten an den Enden t=12mm, verschweiß
Die Auflager sind mit Stahlplatten ca. 20x20cm in notwendiger Stärke zum Einbringloch aufzufüttern.
Die Restfläche des Auflagers ist um den Träger vollvoluminös auszufugen bzw. auszumörteln. Der Trägersteg ist auszumörteln und mit Putzträgergewebe zu umwickeln. Der Träger ist 3-seitig mit einem Kalkzementputz Q2 in voller Länge  zu versehen. Höhe ca. 25cm bis zum Flankenriss der vorhandnen Restputzfläche. Die neue Putzfläche ist eben an die umgebene Fläche anzuarbeiten. Einschl. verzinkter Eckschutzschiene auf ca. 1,51m (Öffnungsmaß).

Die Materialien sind per Hand in den Arbeitsbereich zu tragen, da dieser sich im Gebäude Mensa, EG befindet.

Einbauort: Türöffnung zum Flur Gebäude A

Einbauhöhe: ca. 2,20m OK FFB
Menge: 1,000 Stck

**03.01.20 Auflager Türöffnung, 2 x HEA 120-Stütze für Träger HEA 180**
Auflager Türöffnung, Breite 201cm, in tragendem Innenmauerwerk aus Hochlochziegel herstellen.
Der zuvor genannte Sturz aus einen HEA 180-Profil ist mittels zwei weitere HEA 120 Stahlprofilen als Stütze abzufangen und mittels Maschienenschraube an die senkrecht aufgehende Stütze kraftschlüssig zu verbinden.

Stahlträger: 2 x HEA 120, l= ca. 2,50m
einschl. je 4 Bohrungen M12 für Bolzenanker in den Steg des HEA 120 Profil zur späteren Befestigung an die bestehende aufgehende parallel stehende Stütze.
Kopfplatten oben : 2 x 120x 120 x 12mm
Kopfplatten unten: 2 x 12 x 120 x 12mm
einschl. je zwei Bohrungen M12
Stahlqualität: S235
Oberfläche: Rostschutzgrundiert
Preis enthalten sind folgende Leistungen:
-Verbinden der HEA-Profile mit der
 Stahlbetonsohle/decke im Fußpunkt
 über über je 2 Stck Bolzenanker FAZ II 12/100 gvz
-Verbinden der HEA-Profile zwischen Sturz und Stütze
 untereinander an beiden Auflagerpunkten mit je 2x M12
 Gewindeschrauben, verzinkt samt Unterlegscheiben und
 Muttern
-Ausmauern (KS-V-Steinen) und Verputzen der
 Stahlstützen-U-Profil einschl. Eckschutzschienen.
-alle sonstigen für die komplette Herstellung der
 Leistung erforderlichen Maßnahmen

Die Materialien sind per Hand in den Arbeitsbereich zu tragen, da dieser sich im Gebäude Mensa, EG befindet.

Einbauort: Türöffnung zum Flur Gebäude A

Einbauhöhe: ca. 2,50m OK FFB
Menge: 1,000 Stck

**03.01.21 Abstandsrohr für die Verbindung zweier Stahlträger**
Abstandsrohr für die Herstellung eines Abstandes zwischen den HEA 180 Stahlprofilen aus Stahlrohr d=25x2mm l ca.=150mm mit Bolzen M16 nebst Unterlegscheibe und Mutter a=ca. 50cm nebst Bohrungen in die Flansche M18 liefern und im Zuge des Einbaus des Sturzes herstellen.
Abrechnung erfolgt pro Sturz aus 2 Profilträgern.
Menge: 2,000 Stck

*Hinweis: statische Ertüchtigung der Fensterbrüstungen Lochfassade*
statische Ertüchtigung der Fensterbrüstungen

**03.01.22 Abbruch einer Kunststeinfensterbank b=2cm**
Abbruch einer Fliesenfensterbank b=2cm, Breite ca. 30cm auf Gipsbettung, einschl. Schuttentsorgung. Die darunterliegende Betonfensterbank ist von Gipsresten zu befreien und darf nicht durch den Abbruch beschädigt werden.

Die Materialien sind per Hand in den Arbeitsbereich zu tragen, da dieser sich im Gebäude A, Erd- und Obergeschoss befindet.

Einbauort:  Heizkörpernischen des Gebäudes A, Erd- und
  Obergeschoss, Außenwandseite, innen.

Zeichnungen / Detail: Grundrisse / Schnitte EG+OG sowie Detail: OS LHS LP05 DT A 201 V-
Menge: 34,000 m

**03.01.23 Betonbettung unterhalb Fenster abbrechen**
Hochlochziegelmauerwerk unterhalb der vorhandnenen Fenster nach Ausbau der vorhandnenen Bestandsfenster abbrechen. Abmessung ca. 11,5/24cm. Die Kammern des Hochlochziegels (Wabenziegel) sind bis in eine Tiefe von 6cm auszusaugen. Schutt aufladen und aus dem Gebäude schaffen und entsorgen.

Teillängen: 15 Stck Fensteröffnung über je 2,25m

Die Materialien sind per Hand in den Arbeitsbereich zu tragen, da dieser sich im Gebäude A, Erd- und Obergeschoss befindet.

Einbauort:  Heizkörpernischen des Gebäudes A, Erd- und
  Obergeschoss, Außenwandseite, innen.

Zeichnungen / Detail: Grundrisse / Schnitte EG+OG sowie Detail: OS LHS LP05 DT A 201 V-
Menge: 34,000 m

**03.01.24 Geraden horizontalen Schnitt in Hochlochziegel d=11,5cm**
Geraden horizontalen Schnitt in Hochlochziegel d=11,5cm nebst Innenputz (ca. 2cm) ansetzen, damit eine saubere horizontale Arbeitsauflage für einen Betonbalken entsteht.

Die Materialien sind per Hand in den Arbeitsbereich zu tragen, da dieser sich im Gebäude A, Erd- und Obergeschoss befindet.

Einbauort:  Heizkörpernischen des Gebäudes A, Erd- und
  Obergeschoss, Außenwandseite, innen.

Zeichnungen / Detail: Grundrisse / Schnitte EG+OG sowie Detail: OS LHS LP05 DT A 201 V-
Menge: 34,000 m

**03.01.25 Abbruchgut horizontalen Schnitt aufnehmen**
Abbruchgut aus geradem horizontalen Schnitt in einer Höhe bis 24cm oberhalb des Schnittes in einer Breite von 11,5cm (Hochlochziegel) nebst Putz  in Teillängen von 2,25m aufnehmen. Die Kammern des Hochlochziegels (Wabenziegel) sind bis in eine Tiefe von 6cm auszusaugen. Schutt aufladen und aus dem Gebäude schaffen und entsorgen.

Die Materialien sind per Hand in den Arbeitsbereich zu tragen, da dieser sich im Gebäude A, Erd- und Obergeschoss befindet.

Einbauort:  Heizkörpernischen des Gebäudes A, Erd- und
  Obergeschoss, Außenwandseite, innen.

Zeichnungen / Detail: Grundrisse / Schnitte EG+OG sowie Detail: OS LHS LP05 DT A 201 V-
Menge: 48,000 m

**03.01.26 Unterstützung der Betonfensterbank d=4cm**
Unterstützung der Betonfensterbank d=4cm nach Abbruch der vorhandenen Betonbettung für die Herstellung eines konstruktiv bewehrten neuen Betonbalkens während der Bauphase.

Hierbei handelt es sich um eine Betonfensterbank von ca. 30cm Tiefe und 4cm Aufbauhöhe über eine Länge von 2,25m, diese muss während der Arbeiten an mind. 2 Stellen unterstützt werden, damit diese nicht durchbiegt.
Die Unterstützung kann mittels Vollhölzern NH 6/6cm auf Höhe (80cm) der Nische zugeschnitten und einem Kragarm auf Tiefe der Fensterbank (30cm) erfolgen. Zwischen der aufgehenden Außenwand der HK-Nische wäre ein kleineres Holz von 4/6cm einzubringen.
Konstruktion herstellen und nach Betonage des Betonbalkens wieder aufnehmen und entsorgen.

Es wird jede einzele Unterstützungskonstruktion abgerechnet. Pro 2,25m langer Fensterbank werden zwei Stück angesetzt.

Die Materialien sind per Hand in den Arbeitsbereich zu tragen, da dieser sich im Gebäude A, Erd- und Obergeschoss befindet.

Einbauort:  Heizkörpernischen des Gebäudes A, Erd- und
  Obergeschoss, Außenwandseite, innen.

Zeichnungen / Detail: Grundrisse / Schnitte EG+OG sowie Detail: OS LHS LP05 DT A 201 V-
Menge: 15,000 Stck

**03.01.27 Konstruktiv bewehrter HLZ-U-Schale C25/30, b/h=17,5/24cm**
Konstruktiv bewehrter HLZ-U-Schale auf Bestands- Hochlochziegelmauerwerk mit Stahlbeton C25/30, Abmessung b/h=17,5/23,5cm für die Lastabtragung der neuen Fenster aus Holz-Aluminium herstellen.

Hierbei ist der Balken so auszuführen, dass dieser bündig mit der vorhandenen Betonfensterbank oberseitig abschließt.

In die U-Schale sind  2 x d= 10mm Beweherungseisen (Stabstahl IV S (B 500 SA) einschl. Betonabstandshalter cnom =2,5cm auszuführen. Stablänge ca. 2,25m Öffnungsbreite des Fenster nebst 10cm je Seite der Laibung als Verlängerung in den Fensterpfeiler aus Hochlochziegel.

Abrechungsgrundlage ist die lichte Fensteröffnungsbreite.
Die Materialien sind per Hand in den Arbeitsbereich zu tragen, da dieser sich im Gebäude A, Erd- und Obergeschoss befindet.

Einbauort:  Heizkörpernischen des Gebäudes A, Erd- und
  Obergeschoss, Außenwandseite, innen.

Zeichnungen / Detail: Grundrisse / Schnitte EG+OG sowie Detail: OS LHS LP05 DT A 201 V-
Menge: 34,000 m

**03.01.28 Anbindungstasche in aufgehende Hochlochziegelwand**
Anbindungstasche in aufgehende Hochlochziegelwand jeweils herstellen, damit ein nachträglicher Bewehrungsanschluss erstellt werden kann.
Es ist eine Auflagertasche von ca. 10cm Länge, 18cm Höhe und ca. 10cm Tiefe in die vorhandenene Hochlochziegelwand von 24cm Sträke einzustemmen.
Der Schutt laden und zu entsorgen.

Die Materialien sind per Hand in den Arbeitsbereich zu tragen, da dieser sich im Gebäude A, Erd- und Obergeschoss befindet.

Einbauort:  Heizkörpernischen des Gebäudes A, Erd- und
  Obergeschoss, Außenwandseite, innen.
Zeichnungen / Detail: Grundrisse / Schnitte EG+OG sowie Detail: OS LHS LP05 DT A 201 V-
Menge: 30,000 Stck

*Hinweis: Schließen von Mauerwerksschlitzen*

**03.01.29 Schließen von Installationsschlitzen**
Schließen von Installationsschlitzen,
Breite 10-15cm, mit 7cm starkem Porenbetonmauerwerk
Menge: 10,000 m

**03.01.30 Wandschlitze schließen bis 100 cm².**
Wandschlitze vor Putzarbeiten schließen bis 100cm² Querschnittsfläche
Menge: 25,000 m

**03.01.31 Wandschlitze bis 12,5x12,5cm neu herstellen.**
Wandschlitze bis 12,5x12,5cm neu herstellen.
Einschl. Entsorgung des Abbruchgutes
Menge: 10,000 m

**03.01.32 Wandschlitze schließen**
Wandschlitze wie vor 12,5 x12,5cm nach Installation mittels Mörtelbewurf schließen. Einbauhöhe bis 3,70m
Menge: 10,000 m

**03.01.33 Wanddurchbrüche in Mauerwerkswand, d= 11,5 cm**
Wanddurchbrüche in Mauerwerkswand, d= 11,5 cm
SFK 12 /Dbm, Rohdichteklasse 1,4 kg/dm³
nachträglich herstellen, bis 25 x 25 cm
Bauschutt entsorgen
Menge: 10,000 Stk

**03.01.34 Vorgenannte Wanddurchbrüche schließen**
Vorgenannte Wanddurchbrüche nach Installation Restquerschnitt fachgerecht schließen
Menge: 10,000 Stk

**03.01.35 Wanddurchbrüche in Mauerwerkswand, d= 24 cm**
Wanddurchbrüche in Mauerwerkswand, d= 24 cm
SFK 12 /Dbm, Rohdichteklasse 2,0 kg/dm³ und 2,0 kg/dm³
nachträglich herstellen, 50 x 50 cm
Bauschutt entsorgen
Menge: 2,000 Stk

**03.01.36 Vorgenannte Wanddurchbrüche schließen**
Vorgenannte Wanddurchbrüche nach Installation Restquerschnitt fachgerecht schließen
Menge: 2,000 Stk

**03.01.37 Mauerdurchbrüche nach Installation bis 20 x20cm, d=11,5cm**
Vorgenannte Mauerdurchbrüche bis 20 x20cm in Wandstärke d=11,5cm nach Installation im Restquerschnitt schließen.
Menge: 10,000 Stk

**03.01.38 Zulage Öffnung in F30-Wänden schließen**
Zulage zum nahtlosen Schließen von Ringspalten bis 5 cm in F30-Wänden Wandstärke 24cm nach Fertigstellung TGA-Installation.

Schlitze bis in 3,70m Höhe.

Abgrechnet wird der umlaufende Schlitz.
Menge: 5,000 m

**03.01.39 Auswechseln von einzelnen Spaltplatten, 11,5 x 24 cm auf Treppenniedergang**
Auswechseln von einzelnen Spaltplatten, Steinzeug Spaltplatte rot 11,5 x 24 cm auf der Abdeckung der Kellerniedergangsmauer, einschl. herunternehmen von altem Mörtel, einschl. dem Verfugen  der Stoßfugen mit Normal abbindender vergüteter Schmal- und Breitfugenmörtel.
Menge: 20,000 Stck

#### Bereich 03.02 MAURERARBEITEN -GEBÄUDETEIL MENSA

*Hinweis: Mauerarbeiten*
Mauerarbeiten

Zusätzliche "Technische Vorschriften"

Für die gesamten Mauerarbeiten gelten die
 DIN 18330  -  Maurerarbeiten
 DIN 1164  -  Zement
 DIN 1053  -  Zuschlagstoffe
 DIN 1060  -  Baukalk
 DIN 18540  -  Abdichtung von Fugen
 DIN 105  -  Mauerziegel

Im LV ist für die Bezeichnung "Mörtelgruppe" die
Kurzbezeichnung "MG" verwendet. Für die
Mörtelzusammensetzung gilt, wenn nichts anderes
bestimmt wird, die DIN 1053.

Sämtliche in der statischen Berechnung
angegebenen Mauerwerksvorlagen sind genau zu
beachten und auszuführen.
Etwaige Gerüstlöcher und Mauerdurchbrüche sind
vollfugig auszumauern.

Zusatzmittel, die zur besseren Verarbeitung der
Wasserundurchlässigkeit, der Widerstandsfähigkeit
gegen chemische und mechanische Einflüsse oder
gegen Frost usw. dienen, müssen genormt und
amtlich zugelassen sein und müssen vor der
Verwendung durch den Unternehmer der Bauleitung
vorgelegt werden. Nicht nachgewiesene oder
angekündigte Mittel werden nicht anerkannt.

Sämtliches Mauerwerk ist gegen aufsteigende Feuchtigkeit mit einer waagerechten Sperrschicht auf der
2. Schicht im Bereich des unteren Fußbodens zu
schützen. Es ist eine Dichtungsschlemme "Heydi" o.
glw. 0,5 cm dick einzubringen (s. Einzelpositionen).

Leistungen, die in den nachfolgenden Positionen nicht  besonders erwähnt sind, jedoch zur technischen Vervollständigung der Arbeit gehören, sind in den EP
einzurechnen und werden nicht besonders vergütet,
einschl. der erforderlichen Dia-Stürze.

Wenn nicht ausdrücklich anders angegeben, umfasst der Positionsumfang immer die Lieferung sämtl.
Materialien, deren Einbau bzw. Montage sowie das
kompl. Herstellen der beschriebenen Leistung.

Dem AN unterliegt es, mit der Bauleitung nach
Absprache Meterrisse in genügender Anzahl
anzubringen.

Mauerarbeiten

Besondere Vorbemerkungen

Die Ausführung der Mauerarbeiten muss nach den
amtlichen Vorschriften, der Statik und den Ausführungsplänen M 1:50, neuester Stand, erfolgen.
Besonders hingewiesen wird auf die Bestimmungen
für die erforderliche Aussteifung tragender Wände
der DIN 1053, neueste Ausgabe.

Das Mauerwerk ist vollfugig im Verband herzustellen.
Nicht zu belastende Teilungswände dürfen nicht  bis
unmittelbar unter die Stahlbetondecken gemauert
werden, sondern sind erst nachträgl. unterzumauern.

Die Anschlüsse, Verzahnung von Mauerwerk
verschiedener Qualität ist in die Einzelpreise
einzurechnen.

Mauerwerk, das an Stahl- oder Stahlbetonstützen/-Wände  anschließt, muss mit diesen durch Flachanker
verbunden werden. In Stahlbetonstützen/-Wände werden
Halfeneisen vorgesehen, in die Flachanker mit
Hammerkopfausbildung eingeschoben werden.

Die zur Verwendung kommenden Steine sollten gut
abgelagert und getrocknet sein, um Formveränderungen und damit spätere Rissebildung und Putzschäden zu vermeiden.

Das genaue Einhalten der Maße, besonders aber der
Schichthöhen, sowie saubere, waager. Anschlüsse
an Mauerecken und Verzahnungen wird Wert gelegt.

Vor Beginn der Fugarbeiten sind sämtliche angrenzende und übertragene Bauteile wie Dachrinnen,
Fallrohre, Fensterbänke, Geländer und Fenster etc.
so abzudecken, dass keinerlei Schäden oder Verschmutzungen entstehen. Andernfalls müssen nach
Beendigung der Fugarbeiten sämtl. Verunreinigungen
entfernt werden.

Die Abrechnung erfolgt nach Aufmaß.

Maßgebend sind die Bestimmungen der VOB
neueste Ausgabe.

Putzarbeiten

Besondere Vorbemerkungen

Bei den Putzarbeiten sind die Fenster und Stahlzargen vor Verunreinigungen durch Mörtel zu
schützen.

Im Mauerwerk liegende Stützen und Unterzüge sind
flucht- und lotgerecht zu überputzen.

Das nachträgliche Einputzen der Fenster ist zu
berücksichtigen.

Für die Ausführung der Außenputzarbeiten einschl.
aller Nebenleistungen ist die Verdingungsordnung für
die Bauleistungen (VOB) in ihrer jeweils neuesten
Ausgabe (DIN 1969/1961,  18350) maßgebend, soweit
es im Nachstehenden nicht ausdrücklich anders
bestimmt wird.

Für die gesamten Putzarbeiten gelten die
 DIN 18350  -  Putzarbeiten
 DIN 1060  -  Baukalk
 DIN 1064  -  Zement
 DIN 1053  -  Zuschlagstoffe

Es dürfen nur normengerechte Bindemittel und  reine
Sande mit gutem Kernaufbau verwendet werden, der
Feinkornanteil 0 - 0,2mm darf höchstens 15-25 %
der Sandmenge je nach Putzart und Binder betragen.
Die Verarbeitungsrichtlinien der Bindemittel sind zu
befolgen.

Der Putzgrund muss frei von Staub, Schmutz und
losen Mörtelteilen sein. Stark saugender Putzgrund
ist vorzunässen.

Der Putzgrund ist mit einem Spritzbewurf vorzubereiten; dazu ist reiner, scharfkörniger Sand der Korngruppen 0-7 mm zu verwenden, der mit Normenzement zu mischen ist, MG III.

Die frischen Putzflächen sind gegen eine zu schnelle
Austrocknung durch Sonnenstrahlen oder Zugluft zu
schützen.

Zusatzmittel wie Dichtungsmittel, Plastifizierungsmittel, Farbstoffe, Pigmente etc. dürfen dem Putzmörtel zur Verbesserung bestimmter Eigenschaften
nur nach Vorschrift des Herstellerwerkes und nach
vorheriger Abstimmung mit der Bauleitung zugegeben
werden.

Nicht besondes vergütet werden:
Das Anputzen von Türen, Fenstern, Nischen etc.,
Beiputzen der Fliesenbeläge, Verstopfen sämtl.
Elt-Dosen und Abzweigkästen der Elt-Installation mit
Papier während der Putzarbeiten, sowie das
Entfernen des Papiers nach Beendigung der Arbeiten.

Vor Beginn der Putzarbeiten sind evtl. angrenzende
Bauteile durch Folien oder ähnlich vor Verschmutzung zu schützen. Sollte trotz dieser Maßnahmen
Verschmutzungen auftreten, sind diese sofort und
ohne besondere Aufforderung zu entfernen bzw. zu
reinigen.

**03.02.1 KS-Vollstein KS 3DF 12-1.8 (240)**
KS-Vollstein KS 3DF SFK = 12, RDK = 1,8, t = 24,0cm
Mauerwerk DIN EN 1996, mit Stoßfugenvermörtelung, Recyclingfähiger Kalksandstein nach DIN EN 771-2 in Verbindung mit DIN 20000-402, inkl. Kimm- und Höhenausgleichschichten, KS vermauert in Normalmauermörtel nach DIN EN 998-2 in Verbindung mit DIN 20000-412.

Wanddicke: 24,0 cm
Steinhöhe: 11,3 cm
Steinlänge: 17,5 cm

Mörtelklasse: MGIIa

Die Materialien sind per Hand in den Arbeitsbereich zutragen, da dieser sich im Mensagebäude befindet.

Einbauort: Wand im Bereich der Mensaküche
Menge: 13,000 m²

**03.02.2 KS-Vollstein KS 2DF 12-1.8 (115)**
KS-Vollstein KS 2DF SFK = 12, RDK = 1,8, t = 11,5cm
Mauerwerk DIN EN 1996, mit Stoßfugenvermörtelung, Recyclingfähiger Kalksandstein nach DIN EN 771-2 in Verbindung mit DIN 20000-402, inkl. Kimm- und Höhenausgleichschichten, KS vermauert in Normalmauermörtel nach DIN EN 998-2 in Verbindung mit DIN 20000-412.

Wanddicke: 11,5 cm
Steinhöhe: 11,3 cm
Steinlänge: 24,0 cm

Mörtelklasse: MGIIa

Es sind zwei frei Wandenden als verlängeurng aufzumauern. Breite ca. 0,65m, Höhe ca. 2,50m. Oberhalb befindet sich eine Betondecke.

Die Materialien sind per Hand in den Arbeitsbereich zutragen, da dieser sich im Mensagebäude befindet.

Einbauort: Wand im Bereich der Mensa-WCs
Menge: 3,500 m²

**03.02.3 Vertikaler Anschluss von KS-Mauerwerk, starr, vermörtelt,**
Vertikaler Anschluss von KS-Mauerwerk, starr, vermörtelt, Stumpfstoßanker Starrer Anschluss von KS-Mauerwerk an Mauerwerk durch Einlegen von Edelstahl-
Stumpfstoßanker T = 0,75 mm in jeder Lagerfuge bzw. alle 50 / 62,5 cm. Ausmörteln der Anschlussfuge mit Normalmauermörtel, Mörtelklasse MGIIa
und oberflächenbündigem Abziehen.
Menge: 12,000 m

*Hinweis: Öffnungen in Mauerwerk anlegen*

**03.02.4 Türöffnung anlegen (bxh) 1,01 x 2,135 m**
Anlegen von Türöffnung zu den vorgenannten innenliegenden Mauerwerkspositionen für die Herstellung von Türrohlichten mit Sturzausbildung aus KS-Fertigsturz.

Wandstärke: 24cm
Abmessung (bxh) 1,01 x 2,135 m
Menge: 1,000 Stk

*Hinweis: Schließen von Mauerwerksschlitzen*

**03.02.5 Wandschlitze bis 12,5x12,5cm neu herstellen.**
Wandschlitze bis 12,5x12,5cm neu herstellen.
Einschl. Entsorgung des Abbruchgutes
Menge: 10,000 m

**03.02.6 Wandschlitze schließen**
Wandschlitze wie vor 12,5 x12,5cm nach Installation mit Mörtel vor den Putzarbeiten schließen.
Menge: 10,000 m

*Hinweis: Stahlträgereinbau*

**03.02.7 Stahlträger HEB 180 S235, l=4,00m, verzinkt C3, Spülküche**
Einbau eines Stahlträgers HEB 180 S235, l=4,00m, verzinkt C3, im Bereich der Spülküche als Ersatz der abgebrochnenen tragenden Wand.

An den Trägerenden sind zwei Auflagertaschen in der vorhandnen aufgehendnen 24cm starken KS-Wand ca. 24x24x24cm herzustellen.
Der Träger ist kraftschlüssig mit schwindfreiem Mörtel vollfugig gegen die vorhandene Stahlbetondecke auszumörteln. Die Auflager sind mit Stahlplatten ca. 20x20cm in notwendiger Stärke zum Einbringloch aufzufüttern.
Die Restfläche des Auflagers ist um den Träger vollvoluminös auszufugen bzw. auszumörteln.

Die Materialien sind per Hand in den Arbeitsbereich zu tragen, da dieser sich im Gebäude Mensa, EG befindet.

Einbauort: Spülküche

Einbauhöhe: ca. 2,70m OK FFB
Menge: 1,000 Stck

#### Bereich 03.03 ABDICHTUNGSARBEITEN

*Hinweis: Eindichtung der ehemaligen Kellerfenster*

**03.03.1 Verunreinigungen an freigelegter Außenwand**
Verunreinigungen an freigelegter Außenwand aus Vollziegel entfernen. Beschichtungsfeindliche Ablagerungen u. Ä. durch Hochdruckreinigung von vorgenannten Bauteilen entfernen und säubern.
Menge: 10,000 m²

**03.03.2 Wandfläche auf Hohlstellen, lose Teile prüfen**
Wandfläche auf Hohlstellen, lose Teile prüfen und Stelen durch Abstemmen etc. freilegen.
Menge: 10,000 m²

**03.03.3 Hohlstellen mittels geeignetem Reperaturmörtel**
Hohlstellen mittels geeignetem Reperaturmörtel ausbessern. Abmessungen der Einzelflächen von ca. 20x20cm
Menge: 2,000 Stck

**03.03.4 Untergrund reinigen und für Grundierung vorbereiten.**
Menge: 10,000 m²

**03.03.5 Aufbringen einer lösemittelfreien Grundierung**
Aufbringen einer lösemittelfreien Grundierung auf Bitumen Emulsionsbasis als Vorbereitung des mineralischen Untergrundes für nachfolgende bituminöse Abdichtungen.

Je nach Saugfähigkeit des Untergrundes ist die Grundierung mit Wasser zu verdünnen. Grundierung antrocknen lassen.
Menge: 10,000 m²

**03.03.6 Feinspachtelung d=5mm**
Feinspachtelung, Grundieren des saugfähigen Untergrundes mit Kunstharzdispersion.

Schließen von Poren und Lunkern im Untergrund durch vollflächiges Auftragen einer standfesten Spachtelmasse in geringer Schichtstärke.

Dicke = 5 mm.
Menge: 10,000 m²

**03.03.7 Abdichtung von Rohrdurchführungen. Wasserbeanspruchung:**
Abdichtung von Rohrdurchführungen. Wasserbeanspruchung: Bodenfeuchte, nicht drückendes Wasser (W1-E, W3-E und W4-E):
Ausbilden einer Hohlkehle kranzartig um die Rohrdurchführung mit zementärer, schnell erhärtender, faserarmierter, standfester Spachtelmasse, Radius ca. 4 - 6 cm. Die Verarbeitung erfolgt frisch in frisch in zuvor aufgebrachte Kunstharzemulsion.

Nach Aushärtung der Spachtelung wird die Oberfläche des Rohres mechanisch aufgeraut und gesäubert. Als Grundierung einen schnell trocknenden Bitumen-Voranstrich auftragen und ablüften lassen. Abdichten und Anschließen an die Flächenabdichtung mit kunststoffmodifizierter Bitumen-Dickbeschichtung in mind. zwei Arbeitsgängen.
Durchmesser: Dd=50-100mm
Menge: 2,000 Stck

**03.03.8 Wie vor, jedoch d=150-250mm**
Menge: 2,000 Stck

**03.03.9 Flächenabdichtung Wasserbeanspruchung W2.1-E, d= 4mm einschl. Gewebeeinlage**
Flächenabdichtung Wasserbeanspruchung: Mäßige Einwirkung von drückendem Wasser (W2.1-E und W3-E):
Abdichten der Gesamtfläche gegen mäßige Einwirkung aus drückendem Wasser mit polystyrolgefüllter, lösemittelfreier, kunststoffmodifizierter Bitumen-Dickbeschichtung auf Basis einer Kautschukbitumenemulsion. Das Material in mind. zwei Arbeitsgängen im Spachtel- oder Spritzverfahren auftragen. Vor dem Auftrag der nächsten Schicht muss die vorherige getrocknet sein.

Einlage eines bitumen- und alkalibeständigen Armierungsgewebes.

Das Armierungsgewebe ist vollständig mit Bitumenmaterial zu überdecken (insbesondere im Randbereich) um kapillaren Wassereintritt zu verhindern.

Gesamttrockenschichtdicke = 4 mm mit Armierungsgewebe
Menge: 10,000 m²

**03.03.10 Prüfung der Schichtdicken**
Prüfung der Schichtdicken und der Durchtrocknung gem. KMB-Richtlinie:

Die Schichtdickenkontrolle erfolgt im frischen Zustand durch das Messen der Nassschichtdicke.

Je Objekt bzw. je 100 m² sind mind. 20 Messungen durchzuführen.

Die Überprüfung der Durchtrocknung erfolgt an einer Referenzprobe zerstörend mittels Keilschnittverfahren. Die Referenzprobe ist anzulegen auf einem Musterstück des am Ausführungsobjekt vorhandenen Untergrundes (z. B. Mauerstein) und dann in der Baugrube zu lagern.

Die Prüfungen sind entsprechend zu dokumentieren und dem AG zu übergeben.
Menge: 1,000 Psch

**03.03.11 Schutz- und Dränbahn für erdberührte Bauteile**
Schutz- und Dränbahn für erdberührte Bauteile auf
Kellerwänden verlegen, einschließlich aller
erforderlichen Nebenarbeiten. Das filterstabile
Geotextil muss nach außen bzw. zum Erdreicht
ausgerichtet sein.

Die Verlegehinweise des Bahnenherstellers sind zu beachten.

Werkstoff: dreischichtiges Schutz- und
Dränsystem aus verrottungssicherer Noppenbahn und
aufkaschiertem Filtervlies sowie rückseitiger Trenn-
und Gleitfolie gemäß DIN EN 13252 für Anwendungen nach
DIN 4095, DIN 18531 und DIN 18533.

Material Noppenbahn: Polyethylen hoher Dichte (HDPE),
Farbe schwarz
Material Geotextil: Polypropylen (PP), Farbe grau
Material Trenn- und Gleitfolie: Polyethylen (PE),
Farbe schwarz
Dicke: ca. 9 mm
Druckfestigkeit: 250 kN/m²
Dränagekapazität nach DIN EN 12958
(20 kPa hart/weich): für Gradient 1 = ca. 3,0 l/s·m,
Menge: 10,000 m²

*Hinweis: Eindichtung des Sockels im Bereich des Überganges WDVS Erdreich*
Es soll ein Streifen von ca. 50cm Höhe, ca. 20cm unterhalb des Erdbodens und 30cm pberhalb des Erdbondes auf dem Hochlochlochziegelmauerwerk nach Abbruch der Verbelndfassade abgedichtet werden.

**03.03.12 Verunreinigungen an freigelegter Außenwand**
Verunreinigungen an freigelegter Außenwand aus Vollziegel entfernen. Beschichtungsfeindliche Ablagerungen u. Ä. durch Hochdruckreinigung von vorgenannten Bauteilen entfernen und säubern.
Menge: 21,000 m²

**03.03.13 Wandfläche auf Hohlstellen, lose Teile prüfen**
Wandfläche auf Hohlstellen, lose Teile prüfen und Stelen durch Abstemmen etc. freilegen.
Menge: 21,000 m²

**03.03.14 Hohlstellen mittels geeignetem Reperaturmörtel**
Hohlstellen mittels geeignetem Reperaturmörtel ausbessern. Abmessungen der Einzelflächen von ca. 20x20cm
Menge: 4,000 Stck

**03.03.15 Hohlkehle im Bereich des Mauerwerks**
Grundieren des saugfähigen Untergrundes mit wässriger Kunstharzdispersion.

Ausbilden einer Hohlkehle entlang des Wandfußpunktes (Ende Verblendmauerwerk), sowie an aufgehenden Innenecken, mit zementärer, schnell erhärtender, faserarmierter, standfester Spachtelmasse. Radius ca. 4-6 cm.
Menge: 29,000 m

**03.03.16 Untergrund reinigen und für Grundierung vorbereiten.**
Menge: 21,000 m²

**03.03.17 Aufbringen einer lösemittelfreien Grundierung**
Aufbringen einer lösemittelfreien Grundierung auf Bitumen Emulsionsbasis als Vorbereitung des mineralischen Untergrundes für nachfolgende bituminöse Abdichtungen.

Je nach Saugfähigkeit des Untergrundes ist die Grundierung mit Wasser zu verdünnen. Grundierung antrocknen lassen.
Menge: 21,000 m²

**03.03.18 Feinspachtelung d=5mm**
Feinspachtelung, Grundieren des saugfähigen Untergrundes mit Kunstharzdispersion.

Schließen von Poren und Lunkern im Untergrund durch vollflächiges Auftragen einer standfesten Spachtelmasse in geringer Schichtstärke.

Dicke = 5 mm.
Menge: 21,000 m²

**03.03.19 Flächenabdichtung Wasserbeanspruchung W2.1-E, d= 4mm einschl. Gewebeeinlage**
Flächenabdichtung Wasserbeanspruchung: Mäßige Einwirkung von drückendem Wasser (W2.1-E und W3-E):
Abdichten der Gesamtfläche gegen mäßige Einwirkung aus drückendem Wasser mit polystyrolgefüllter, lösemittelfreier, kunststoffmodifizierter Bitumen-Dickbeschichtung auf Basis einer Kautschukbitumenemulsion. Das Material in mind. zwei Arbeitsgängen im Spachtel- oder Spritzverfahren auftragen. Vor dem Auftrag der nächsten Schicht muss die vorherige getrocknet sein.

Einlage eines bitumen- und alkalibeständigen Armierungsgewebes.

Das Armierungsgewebe ist vollständig mit Bitumenmaterial zu überdecken (insbesondere im Randbereich) um kapillaren Wassereintritt zu verhindern.

Gesamttrockenschichtdicke = 4 mm mit Armierungsgewebe
Menge: 21,000 m²

**03.03.20 Prüfung der Schichtdicken**
Prüfung der Schichtdicken und der Durchtrocknung gem. KMB-Richtlinie:

Die Schichtdickenkontrolle erfolgt im frischen Zustand durch das Messen der Nassschichtdicke.

Je Objekt bzw. je 100 m² sind mind. 20 Messungen durchzuführen.

Die Überprüfung der Durchtrocknung erfolgt an einer Referenzprobe zerstörend mittels Keilschnittverfahren. Die Referenzprobe ist anzulegen auf einem Musterstück des am Ausführungsobjekt vorhandenen Untergrundes (z. B. Mauerstein) und dann in der Baugrube zu lagern.

Die Prüfungen sind entsprechend zu dokumentieren und dem AG zu übergeben.
Menge: 1,000 Psch

**03.03.21 Schutz- und Dränbahn für erdberührte Bauteile**
Schutz- und Dränbahn für erdberührte Bauteile auf
Kellerwänden verlegen, einschließlich aller
erforderlichen Nebenarbeiten. Das filterstabile
Geotextil muss nach außen bzw. zum Erdreicht
ausgerichtet sein.

Die Verlegehinweise des Bahnenherstellers sind zu beachten.

Werkstoff: dreischichtiges Schutz- und
Dränsystem aus verrottungssicherer Noppenbahn und
aufkaschiertem Filtervlies sowie rückseitiger Trenn-
und Gleitfolie gemäß DIN EN 13252 für Anwendungen nach
DIN 4095, DIN 18531 und DIN 18533.

Material Noppenbahn: Polyethylen hoher Dichte (HDPE),
Farbe schwarz
Material Geotextil: Polypropylen (PP), Farbe grau
Material Trenn- und Gleitfolie: Polyethylen (PE),
Farbe schwarz
Dicke: ca. 9 mm
Druckfestigkeit: 250 kN/m²
Dränagekapazität nach DIN EN 12958
(20 kPa hart/weich): für Gradient 1 = ca. 3,0 l/s·m,
Menge: 10,000 m²

### Titel 04 BETON- und STAHLBETONARBEITEN

#### Bereich 04.01 Einzelfundamente mit Erdarbeiten

*Hinweis: Erdarbeiten*

**04.01.1 Bodenaushub Inspektionsschacht Wärmepumpe**
Bodenaushub im Bereich der Einzelfundamente und des Inspektionsschachtes außerhalb des Gebäudes profilgerecht auslösen, laden, zur freien Verwendung des AN abfahren.
Hierbei soll ein 2,80m langes und 1,60cm, breites und 1,50cm tiefes Loch für den Inspektionsschacht der Wärmepumpe erstellt werden.

Abgerechnet wird die feste Masse.
(Aushubtiefe bis 150cm v. OK GOK)
Menge: 7,000 m³

**04.01.2 Bodenaushub Einzelfundamente für Wärmepumpe**
Bodenaushub im Bereich der Einzelfundamente außerhalb des Gebäudes profilgerecht auslösen, laden, zur freien Verwendung des AN abfahren.
Hierbei sollen 6 Stck Löcher für Einzelfundamente der Wärmepumpe ausgehoben werden.

Abmessung: 0,60x0,60x0,80m

Abgerechnet wird die feste Masse.
(Aushubtiefe bis 80cm v. OK GOK)
Menge: 6,000 Stck

*Hinweis: Fundamentarbeiten*

**04.01.3 Sauberkeitsschicht f. Einzelfundamente**
Sauberkeitsschicht aus unbewehrtem Magerbeton C 10/15 unter Gründungsbauteilen in Einzel-/Kleinflächen <=5m²
für die Einzelfundamente der Wärmepumpe
Abmessung: 0,50x0,50m
Dicke: ca. 5 cm

Arbeitsort: Revisionsschacht an der Sporthalle im Bereich der Böschung. Dies ist in der Kalkulation zu Berücksichtigen.
Menge: 6,000 Stck

**04.01.4 Ortbeton für Einzelfundamente, C25/30, XC1, XC2, XF1, WF, b/h=0,60 x 0,60 x 0,80cm**
Einzelfundamente C25/30, beidseitiger rauer Schalung, herstellen.

Obere Fläche waagerecht, aus Stahlbeton,
als Normalbeton nach DIN 1045

Festigkeitsklasse: C25/30
Expositionsklasse: XC1, XC2, XF1, WF
Abmessung: b/h 0,60 x 0,60 x 80cm (statische Abmessung)
Anzahl: 6 Stck

Oberfläche glatt abgezogen zum Einbau der Wärmepumpenfüße
Bewehrung in gesonderten Positionen.
Die Kosten f. die Betonüberprüfung sind einzurechnen.

Arbeitsort: Revisionsschacht an der Sporthalle im Bereich der Böschung. Dies ist in der Kalkulation zu Berücksichtigen.
Menge: 6,000 Stck

#### Bereich 04.02 Betonrevisonsschacht an der Wärmepumpe

**04.02.1 Sauberkeitsschicht f.den Inspektionsschacht**
Sauberkeitsschicht aus unbewehrtem Magerbeton C 10/15 unter Gründungsbauteilen in Einzel-/Kleinflächen <=5m²
für den Inspektionsschacht der Wärmepumpe liefern
Abmessung: 2,40x1,41m

Dicke: ca. 8 cm

Arbeitsort: Revisionsschacht an der Sporthalle im Bereich der Böschung. Dies ist in der Kalkulation zu Berücksichtigen.
Menge: 4,250 m²

**04.02.2 Stahlbeton für Sohlplatte des Inspektionsschachtes**
Stahlbeton für Sohlplatte des Aufzugsschachts
(UK Sohle 1,155m unter OK Sohle)
Abmessung: 2,29x2,125m
Stärke 20cm
C 25/30, WU
Expositionsklassen: XA3, XC2, XC1
Beton mit hohem Wassereindringungswiderstand
Oberfläche eben und glatt abgezogen  (f. ölfesten Anstrich). Einschl. umlaufender Mörtelhohlkehle (5/5 cm) zu den aufgehenden Betonwänden. Zum weiteren Betonieren der Stb.-Wand vorbereitet.
Einschl. rauher Randschalung.

Bewehrung in gesonderten Positionen.
Die Kosten f. die Betonüberprüfung sind einzurechnen
Menge: 0,600 m³

**04.02.3 Stahlbeton für Stahlbetondecke des Inspektionsschacht, C 25/30, WU, d=25cm**
Stahlbeton für Stahlbetondecke des Inspektionsschachtes
Abmessung: 1,80x2,125m
Stärke 25cm
C 25/30, WU
Expositionsklassen: XA3, XC2, XC1
Beton mit hohem Wassereindringungswiderstand
Oberfläche eben und glatt abgezogen  (f. ölfesten Anstrich).
einschl. einer Aussaprung für die Sachtabdeckung 80x80cm und Vertiefungsrahmenaussparung von ca. 60/60mm zum bündigen Schachteinbau.

Einschl. glatter Schalung

Bewehrung in gesonderten Positionen.
Die Kosten f. die Betonüberprüfung sind einzurechnen
Menge: 0,600 m³

**04.02.4 Stahlbeton für Wände C25/30 WU, d=25cm**
Stahlbeton für Wände Inspektionsschacht
C 25/30 WU
Expositionsklassen: XA3, XC2, XC1
Beton mit  hohem Wassereindringungswiderstand
Wanddicke: 20cm
Wandhöhe bis UK Sohle EG: 0,58cm
Einschl. glatter Schalung.
Bewehrung in gesonderten Positionen.
Die Kosten f. die Betonüberprüfung sind einzurechnen

Schachtabmessung:
lxb: 2,40 x 1,41m (Außenmaße)
lxb: 2,00 x 1,01m (Innenmaße)
t ca. : 1,30m (bis OK Sohle)
Menge: 2,000 m³

**04.02.5 Fugenblech d=> 1,5mm zur druckwasserdichten Überbrückung**
Fugenblech d=> 1,5mm zur druckwasserdichten Überbrückung von horizontalen Arbeitsfugen zwischen Betonplatten und aufgehenden Wänden. Notwendiger Blecheinstand nach Wahl des Bieters (Aufkantung oder Bewehrung der Sohle entsprechend ausbilden) und zusätzlich Verpressschlauch in Fuge einlegen, sichern, Mundstücke ausfädeln.
In den Einheitspreis sind alle Materialien und Anschlüsse einzurechnen.
Menge: 6,000 m

**04.02.6 Schlauch nachträglich systemgerecht mit z.B. Harz**
Schlauch nachträglich systemgerecht mit z.B. Harz + Feinzement verpressen.
Menge: 6,000 m

**04.02.7 Einzelabdeckung aus Stahl, 800x800 mm**
Einzelabdeckung aus Stahl, 800x800 mm

mit Tränenblechabdeckung,
tagwasser- und geruchsdicht,
Rahmen und Deckel aus feuerverzinktem Stahl,
Deckelplatte aus rutschfestem Tränenblech 5 mm dick,
Belastungsklasse: A 15 (geprüft nach DIN EN 124)
Auslieferung incl. Bedienschlüsselsatz

Gewicht: 44,0 kg
Einbauhöhe: 59,5 mm
Abmessung: 896x896 mm
Lichte Fläche: 800x800 mm

liefern und in Aussparung einsetzen.
Menge: 1,000 Stck

**04.02.8 Bodenablauf für KG 2000 nach DIN EN 1253**
Bodenablauf für KG 2000 nach DIN EN 1253 - zum Einbau im Innenbereich für Flächen ohne Fahrverkehr, Ablaufleistung: 1,79 l/s, mit druckwasserdichter, umlaufender, thermisch verschweißter KRASO Vierstegdichtung, Kunststoffrost Klasse K3 (belastbar bis max. 300 kg), 15 x 15 cm, Geruchsverschluss, Schlammfangsieb und Bauzeitschutzdeckel,
Bauhöhe: Ablauf ca. 110 mm, Aufsatzrahmen von 30 - 70 mm stufenlos verstell- und verdrehbar, Anschluss: KG 2000/HT-Rohre wahlweise DN 50 oder DN 110 senkrecht,
MPA-geprüft bis 10,0 bar, IAF-geprüft: Radondicht!, WU-Richtlinie: Beanspruchungsklasse 1 + 2,
liefern und fachgerecht einbauen.
Menge: 1,000 Stck

**04.02.9 Runde Aussparungen d=200mm**
Runde Aussparungen für Mediendurchführung in Wandschalung d=250mm einbauen.

Durchmesser = 200mm
Menge: 6,000 Stck

**04.02.10 Runde Aussparungen d=250mm**
Runde Aussparungen für Mediendurchführung in Wandschalung d=250mm einbauen.

Durchmesser = 250mm
Menge: 4,000 Stck

**04.02.11 Abwasserkanal DN100**
Abwasserkanal DN100

Vollwandabwasserrohre und Formstücke aus Polypropylen (PP-MD) gemäß DIN EN 14758-1 mit werksseitig eingelegter patentierter Lippendichtung (KG 2000 oder gleichwertig). Hochlastkanalrohr mit hoher Ringsteifigkeit > 10 kN/m² (durch MPA-Gutachten nach DIN EN ISO 9969 bestätigt), im Schwerlastbereich (SLW 60) einsetzbar.

Die Rohrleitungen sind unter Beachtung der DIN EN 1610 und der Herstellerverlegeanleitung zu liefern und zu verlegen, einschl. Bettung Typ 1, Dicke der unteren Bettungsschicht mind. 10 cm, aus Sand, obere Bettungsschicht aus Sand.

Das Rohr wird nur durch die Böschungswand geführt. Dort abgestopft und der restliche Anschluss an das SW-Netz erfolgt durch das Gewerk HLS.
Menge: 4,000 lfdm

**04.02.12 Formstück als Bogen DN100**
Formstück als Bogen DN100

Vollwandabwasserrohre und Formstücke aus Polypropylen (PP-MD) gemäß DIN EN 14758-1 mit werksseitig eingelegter patentierter Lippendichtung (KG 2000 oder gleichwertig). Hochlastkanalrohr mit hoher Ringsteifigkeit > 10 kN/m² (durch MPA-Gutachten nach DIN EN ISO 9969 bestätigt), im Schwerlastbereich (SLW 60) einsetzbar.

Die Rohrleitungen sind unter Beachtung der DIN EN 1610 und der Herstellerverlegeanleitung zu liefern und zu verlegen, einschl. Bettung Typ 1, Dicke der unteren Bettungsschicht mind. 10 cm, aus Sand, obere Bettungsschicht aus Sand.
Menge: 4,000 Stck

**04.02.13 Formstück, jedoch als Muffenstopfen DN100**
Menge: 1,000 Stck

**04.02.14 Herstellen von Kernbohrungen in Durchmesser D=250mm**
Herstellen von Kernbohrungen in
Stahlbeton, incl. Schuttbeseitigung.
Durchmesser D=250mm
Stahlbetonwand d=200mm
im Bereich der Stützwand, außen.
Das Gelände ist abschüssig. Dies ist in der Kalkulation zu beachten.
Menge: 4,000 Stck

#### Bereich 04.03 Ortbeton Treppen

**04.03.1 Ortbetontreppe einschl. Schalung - Treppe zur Mensa**
Ortbetontreppe einschl. Schalung gem. der nachstehenden Spzifikationen herstellen

Bewehrung und Befestigung in gesonderten Positionen.

Abmessungen Ortbetontreppe (Treppe zur Mensa)

Anzahl der Läufe: 1 Stck
Lauf gerade
Treppenlaufbreite: 1,00 m
Treppenlaufstärke: bis 0,25 m
Anzahl der Stg.: 4
Steigungsverhältnis: ca. 18,5 / 28 cm
Länge Lauflänge: ca. 1,10 m

Beton:
Betongüte: C25/30
Expositionsklasse: XC1, W0
Betonzugfest. nach 5d: 50%

Kanten:
gebrochen (3 Kantleiste)

Oberfläche:
Treppenlaufseiten eben für die Belegung mit einem Kautschuk. Erhöte Anfordeurngen an die Ebenheit gem. DIN 18202, Tabelle 3, Zeile 4 oder 7.

Die Materialien sind per Hand in den Arbeitsbereich zu tragen, da dieser sich im Gebäude A, Erdgeschoss/Hochpaterre befindet.

Der Abreitsraum unterhalb der zu erstellenden Decke beträgt nur ca. 1,34m i.L. Dies ist in der Kalkulation zu berücksichtigen.

Einbauort: Treppe im Gebäudes A, Erdgeschoss
Menge: 1,000 Stck

**04.03.2 Ortbetontreppe einschl. Schalung - Treppe zum Treppenhaus Geb. A**
Ortbetontreppe einschl. Schalung gem. der nachstehenden Spzifikationen herstellen

Bewehrung und Befestigung in gesonderten Positionen.

Abmessungen Ortbetontreppe (Treppe zum Treppenhaus Geb. A)

Anzahl der Läufe: 1 Stck
Lauf gerade
Treppenlaufbreite: 2,45 m
Treppenlaufstärke: bis 0,25 m
Anzahl der Stg.: 4
Steigungsverhältnis: ca. 18,5 / 28 cm
Länge Lauflänge: ca. 1,10 m

Beton:
Betongüte: C25/30
Expositionsklasse: XC1, W0
Betonzugfest. nach 5d: 50%

Kanten:
gebrochen (3 Kantleiste)

Oberfläche:
Treppenlaufseiten eben für die Belegung mit einem Kautschuk. Erhöte Anfordeurngen an die Ebenheit gem. DIN 18202, Tabelle 3, Zeile 4 oder 7.

Die Materialien sind per Hand in den Arbeitsbereich zu tragen, da dieser sich im Gebäude A, Erdgeschoss/Hochpaterre befindet.

Der Abreitsraum unterhalb der zu erstellenden Decke beträgt nur ca. 1,34m i.L. Dies ist in der Kalkulation zu berücksichtigen.

Einbauort: Treppe im Gebäudes A, Erdgeschoss
Menge: 1,000 Stck

**04.03.3 Geschossdecke in Ortbeton C25/30, d=20cm**
Geschossdecke in Ortbeton
Unterseite waagerecht, Oberseite waagerecht.
Liefern, lot- und fluchtrecht einbauen, verdichten und sauber abziehen.

· Festigkeitsklasse: C 25/30
· Expositionsklasse: XC1, W0
· Schalhaut: glatt, schwach saugend
· Deckenstärke: 0,20 m
· Einbauort: Decke über UG
· Feuerwiederstandsklasse: R30
· Betonzugfestigkeit nach 5d: 60 %
· Betonkörnung mit Größtkorn: 16 mm
· Betondeckung unten: 3,00 cm

Schalung und Bewehrung sind in einer nachfolgenden
Position beschrieben.

Ausführung siehe Schal-und Bewehrungsplan
inkl. aller Nebenarbeiten und Zubehör.

Die Materialien sind per Hand in den Arbeitsbereich zu tragen, da dieser sich im Gebäude A, Erdgeschoss befindet.

Einbauort: Decke ü. Untergeschoss Bereich neue Einzeltreppe Gebäude A als Verlängerung der Ortbetontreppenposition.
Menge: 0,600 m³

**04.03.4 Schalung Geschossdecken**
Schalung der Geschossdecken der vorgenannten
Positionen liefern, zuschneiden, ein- und ausschalen nach System des AN. Schalungskonstruktion nach statischen Erfordernissen.
Deckenstärke: von 20 cm

Die Schlaung ist später durch die Zwischendecke und der Einbringöffnung von ca. 80x80cm zu demontieren und zu entsorgen. Der Abreitsraum unterhalb der zu erstellenden Decke beträgt nur ca. 1,34m i.L. Dies ist in der Kalkulation zu berücksichtigen.
Menge: 4,000 m²

**04.03.5 Randschalung, rauh bis d=25cm**
Randschalung, rauh, der Geschoss- und Dachdecken, einhäuptig, Bauteilhöhe von bis zu 0,25 m liefern und einbauen. Schalungshaut für Betonflächen ohne Anforderung.
Menge: 2,000 m

**04.03.6 Abfangträger für Treppenöffnungen unter Betondecke HEA 140 S235, l=2,40m, grundiert**
Abfangträger für Treppenöffnungen unter vorhandener Stahlbetondecke mittels HEA 140 S235, l=2,40m, grundiert als Abfangung unterhalb der Decke von Stahlbetonunterzug zu Stahlbetonunterzug Achse C-D einschl. FAZ II 12 (4 Stck) liefern und einbauen. Einschl. 4 Bohrungen für M16 FK 4.6 im Steg zum Anschluss der nachstehden HEA 140 l=1,70m Trägerposition.

Die Enden erhalten eine Kopfplatte 200 x 140 x 10mm mit je 2 Bohrungen für FAZ II 12 und Kehlnaht 4mm

Die Materialien sind per Hand in den Arbeitsbereich zu tragen, da dieser sich im Gebäude Mensa, EG befindet.

Einbauort: Gebäude A, EG

Einbauhöhe: ca. +1,55m OK Gelände im Zwischendeckenraum H=1,34m i.L. bis zur nächsten Geschossdeckel.
Eine Ein und Ausbringöffnung von ca. 80x80cm ist vorhanden.
Dies ist in der Kalkulation zu berücksichtigen.
Menge: 1,000 Stck

**04.03.7 Abfangträger für Treppenöffnungen unter Betondecke HEA 140 S235, l=1,70m, grundiert**
Abfangträger für Treppenöffnungen unter vorhandener Stahlbetondecke mittels HEA 140 S235, l=1,70m, grundiert als Abfangung unterhalb der Decke von der Außenwand parallel zur geplanten Treppe hin zur Vorposition des anderen HEA 140, l=2,40m, Achse C-D einschl. FAZ II 12 (2 Stck) liefern und einbauen.

Ein Ende des HEA erhält eine Kopfplatte 200 x 140 x 10mm mit je 2 Bohrungen für FAZ II 12 und Kehlnaht 4mm

Das andere Ende wird gem. Statik mit einem Anschluss gem. folgender Beschreibung ausgeführt:
Einkürzen der beiden Flansche auf ca. 90mm in der Länge in der vollen Trägerbreite, sowie Auslassung des Steges um je 25mm je Seite (oben/unten) einschl. Ausrundung r=8,5mm und einer Kopfplatte (b/d=120/70mm) t=10mm sowie zwei Bohrungen für M 16 FK 4.6 mit den genannten Schrauben.

Die Materialien sind per Hand in den Arbeitsbereich zu tragen, da dieser sich im Gebäude Mensa, EG befindet.

Einbauort: Gebäude A, EG

Einbauhöhe: ca. +1,55m OK Gelände im Zwischendeckenraum H=1,34m i.L. bis zur nächsten Geschossdeckel.
Eine Ein und Ausbringöffnung von ca. 80x80cm ist vorhanden.
Dies ist in der Kalkulation zu berücksichtigen.
Menge: 2,000 Stck

#### Bereich 04.04 Stahlbetondecke

**04.04.1 Geschossdecke in Ortbeton C25/30, d=20cm**
Geschossdecke in Ortbeton
Unterseite waagerecht, Oberseite waagerecht.
Liefern, lot- und fluchtrecht einbauen, verdichten und sauber abziehen.

· Festigkeitsklasse: C 25/30
· Expositionsklasse: XC1, W0
· Schalhaut: glatt, schwach saugend
· Deckenstärke: 0,20 m
· Einbauort: Decke über UG
· Feuerwiederstandsklasse: R30
· Betonzugfestigkeit nach 5d: 60 %
· Betonkörnung mit Größtkorn: 16 mm
· Betondeckung unten: 3,00 cm

Schalung und Bewehrung sind in einer nachfolgenden
Position beschrieben.

Ausführung siehe Schal-und Bewehrungsplan
inkl. aller Nebenarbeiten und Zubehör.

Die Materialien sind per Hand in den Arbeitsbereich zu tragen, da dieser sich im Gebäude A, Untergeschoss befindet.

Einbauort: Decke ü. Untergeschoss Bereich Treppenhaus Gebäude A. Decke für Aufzugsunterfahrt
Menge: 1,000 m³

**04.04.2 Wie vor, jedoch zwischen Aufzugsunterfahrt und Treppenauge**
Wie vor, jedoch im Bereich zwischen Unterfahrt und Treppenauge/Treppenpodest in einr anderen EInbauhöhe wie die Decke zuvor. Die Decke hat einen Höhenunterschied zur vorgenannten Decke von 44cm.
Menge: 1,000 m³

**04.04.3 Schalung Geschossdecken**
Schalung der Geschossdecken der vorgenannten
Positionen liefern, zuschneiden, ein- und ausschalen nach System des AN. Schalungskonstruktion nach statischen Erfordernissen.
Deckenstärke: von 20 cm
Menge: 20,000 m²

**04.04.4 Randschalung, rauh bis d=25cm**
Randschalung, rauh, der Geschoss- und Dachdecken, einhäuptig, Bauteilhöhe von bis zu 0,25 m liefern und einbauen. Schalungshaut für Betonflächen ohne Anforderung.
Menge: 16,000 m

**04.04.5 Einzelabdeckung aus Aluminium, a/b=900x900mm**
Einzelabdeckung aus Aluminium, für den Innenbereich mit wählbaren Oberflächenbelag (bis 15 mm), tagwasser- und geruchsdicht,

Belastungsklasse L 15,
geprüft nach DIN EN 1253-4,
Rahmen und Deckel aus Aluminium,
Rahmen mit Spezial-Doppeldichtung,
Deckel mit Bewehrung für bauseitige Füllung,
mit Schraubverschluss, einschl. Bedienungsschlüssel

Die Abdeckung ist vor dem Estrichbau in einem Betonkranz (10cm umlaufend) auf die Rohdecke über der geschnittenen Öfnnung zu setzen. Danach wird der Estrich angearbeitet.

Gewicht: 19,9 kg
Rahmenhöhe: 72,5 mm
Wannentiefe: 70 mm
Abmessung: 998x998 mm
Lichte Fläche: 900x900 mm
Menge: 2,000 Stck

**04.04.6 Schließen von Deckendurchbrüchen, Abmessung 25/25cm**
Schließen von Deckendurchbrüchen einschl. Schalung um den Restquerschnitt des Durchbruchs mit Beton C20/25.
Abmessung ca. 25/25cm
Menge: 4,000 Stck

**04.04.7 Schließen von Deckendurchbrüchen, Abmessung 40/40cm**
Schließen von Deckendurchbrüchen einschl. Schalung um den Restquerschnitt des Durchbruchs mit Beton C20/25.
Abmessung ca. 40/40cm
Menge: 2,000 Stck

#### Bereich 04.05 Stahlbeton -Über- und Unterzüge

**04.05.1 Ortbetonbalken, als Überzug C20/25 b/d=24/44cm im Geb. A, UG, Treppenhaus**
Ortbetonbalken, als Überzug.
Unterseite waagerecht, Oberseite waagerecht.
Liefern, lot- und fluchtrecht einbauen, verdichten und sauber abziehen.

· Festigkeitsklasse: C 20/25
· Expositionsklasse: XC1, W0
· Sichtbetonklasse: -
· Höhe: 0,44 m
· Breite: 0,24 m
· Länge: bis ca. 4 teilig um dei Aufzgsunterfahrt je, 1,80m
  (7,20m)
· Einbauort: Decke über UG
· Feuerwiederstandsklasse: -

Die Schalung ist als rauhe Schalung für das spätere Putzen einzukalkulieren, die Bewehrung ist in einer gesonderten Position beschrieben.

Ausführung siehe Schal-und Bewehrungsplan
inkl. aller Nebenarbeiten und Zubehör

Die Materialien sind per Hand in den Arbeitsbereich zu tragen, da dieser sich im Gebäude A, UG befindet.

Einbauort: Treppenraum

Einbauhöhe: ca. 2,70m OK FFB
Menge: 7,200 m

**04.05.2 Ortbetonbalken, als Überzug C20/25 b/d=24/50cm im Geb. A, UG, Heizraum**
Ortbetonbalken, als Überzug.
Unterseite der Brüstungsschräge des ehemaligen Fensters angepasst Oberseite waagerecht.
Liefern, lot- und fluchtrecht einbauen, verdichten und sauber abziehen.

· Festigkeitsklasse: C 20/25
· Expositionsklasse: XC1, W0
· Sichtbetonklasse: -
· Höhe: 0,50 m
· Breite: 0,24 m
· Länge: 2,20m
  Es sind zwei Teillängen zu fertigen
· Einbauort: Brüstung auf dem Fenster Heizraum UG
· Feuerwiederstandsklasse: -

Die Schalung ist als rauhe Schalung für das spätere Putzen einzukalkulieren, die Bewehrung ist in einer gesonderten Position beschrieben.

Ausführung siehe Schal-und Bewehrungsplan
inkl. aller Nebenarbeiten und Zubehör

Die Materialien sind per Hand in den Arbeitsbereich zu tragen, da dieser sich im Gebäude A, UG befindet.

Einbauort: Heizraum

Einbauhöhe: ca. 2,70m OK FFB
Menge: 4,400 m

#### Bereich 04.06 Bewehrung

*Hinweis: Abrechnung Stahlmassen f. Decken*
Die Statik -einschl. der Ermittlung der Stahlmassen- der Decken beruht auf einer Ortbetondecke.
Bei Einbau von Filigrandecken obliegt es dem AN die Statik der Decken auf seine Kosten umzurechnen.
Die Bewehrung der Decken einschl. Verbundträger werden an Hand der Elementpläne/Stahllisten der vom AN  vorzulegenden, geprüften Statik  abgerechnet,

**04.06.1 Betonstahl als Stabstahl**
Betonstahl als Stabstahl IV S (B 500 SA),  6 - 28 mm
in verschiedenen Längen liefern, schneiden, biegen und verlegen.
Menge: 1,500 t

**04.06.2 Betonstahlmatten B500 MA**
Betonstahlmatten B 500 MA als Lagermatten liefern, schneiden, biegen und verlegen.
Menge: 1,000 t

**04.06.3 Vorgenannte Matten zusätzlich zu**
Für vorgenannte Lagermatten für das Biegen über 2-fach biegen hinaus. Für jede weitere Biegung
Menge: 0,500 t

**04.06.4 Baustahlgewebe-Unterstützungskörbe**
Baustahlgewebe-Unterstützungskörbe liefern und
gegebenenfalls gestaffelt verlegen.
Bei Sichtbeton sind Unterstützungskörbe mit
Kunststofffüßen zu verwenden.
Menge: 0,150 t

**04.06.5 Chemischen Befestigung von Stabbewehrungsstahl d=12mm**
Lieferung und Montage einer chemischen Befestigung von Stabbewehrungsstahl für nachträgliche Befestigung in Betonbauteile.

Anschluss der zuvor beschriebenen Position mit
Erzeugnis: Betonstabstahl DIN 488-B500B - Durchmesser = 12 mm und Injektionsmörtel.

Verankerungstiefe im Beton: 11cm
in hammergebohrten Löchern mit Bohrlochreinigung
Gesamtlänge Betonstabstahl: 250mm

Befestigungsuntergrund: gerissener und ungerissener Beton C20/25 bis C50/60

Einbau und Montage gem. Europäisch Technischer Zulassung ETA-20/0541
Menge: 20,000 Stck

### Titel 05 PUTZARBEITEN

#### Bereich 05.01 PUTZARBEITEN GEBÄUDETEIL A

*Hinweis: Ausführung von Innenputz*
Ausführung von Innenputz
Folgende Leistungen sind in die Einheitspreise einzukalkulieren:

1. Holz-, Glas- und Metallflächen (z.B. Türen, Fenster,
 Kabeltrassen etc) sind in jedem Fall vor Putzarbeiten
 mit Folie abzukleben.
2. Sämtliche Übergänge von Mauerwerk auf Beton sowie
 Putzabschlüsse sind mit einem Putzabschlußprofil aus
 Aluminium zu versehen, die Fugen sind dauerelastisch,
 soweit nicht anders benannt mit Acryl-Dichtstoff und
 einem Fugenhinterfüllprofil, im Farbton der Wand
 auszuspritzen.
3. Sämtliche rissgefährdeten Bereiche sind mit einer
 Gewebeeinlage zu überspannen.
4. Mauerwerk und Beton sind ausreichend vorzuwässern,
 sofern erforderlich.
 Bemerkung:
  Es werden Blockzargentüren eingebaut. Hierzu werden
  bauseits Schablonen vom Tischler angefertigt und in
  die betreffenden Türen eingebaut. Die Wandflächen
  sind sauber anzuputzen. Es ist jeweils eine
  umlaufende 3-seitig Schutzschine als
  Schattennutprofil zu setzen.

**05.01.1 Kalkzementputz als Wandputz 2-lagig**
Kalkzementputz in GP, CS II nach DIN EN 998-1, P II nach DIN V 18550 auf vorbereitete Wandflächen
in ca.12-15 mm Putzdicke auftragen und eben verziehen; nach dem Ansteifen abgittern.
Einschließlich Glättputzauftrag in CS II nach DIN EN 998-1, P II nach DIN V 18550.
Vorhandener Putzgrund: KS-Mauerwerk oder Stahlbeton
Geschosshöhe bis: 3,915 m
Oberflächenqualität:
Q3 geglättet nach DIN V 18550 sowie Merkblatt
"Putzoberflächen im Innenbereich".
Menge: 30,000 m²

**05.01.2 Putzen von Flächen <=2,5m² gem. der Hauptposition**
Putzen von Flächen <=2,5m² gem. der Hauptposition Kalkzementputz 2-lagig an Bestandsputzoberfläche eben angeglichen.
Zum Beispiel vorhandene Abbruchstellen nach Wandabbrüchen oder Heizkörpernischenausmauerung schließen.
Menge: 20,000 m²

**05.01.3 Putzen von Flächen <=5m² gem. der Hauptposition**
Putzen von Flächen <=5m² gem. der Hauptposition Kalkzementputz 2-lagig an Bestandsputzoberfläche eben angeglichen.
Für Flächen die z.B. abgefallen sind oder zugemauerten Wandöffnungen entsprechen oder andere kleinteilige wandflächen, die neu erstellt wurden.
Menge: 20,000 m²

**05.01.4 An- und Beiputzarbeiten an Leibungen und Stürzen**
An- und Beiputzarbeiten an Leibungen und Stürzen von
Fenster- und Türöffnungen, Aussparungen und Nischen, Breite bis 20 cm.
Diese Putzarbeiten sind als zusätzlicher Arbeitsgang nach Montage der Fassadenelemente, Fenster, Fensterbänken und Türen einzukalkulieren.
Menge: 80,000 m

**05.01.5 Putzträger aus Streckmetall zur Überbrückung**
Putzträger aus Streckmetall zur Überbrückung von Schlitzen einschl. des erforderlichen tragenden Ansetzmörtels, B/H bis 30/395cm, Befestigung auf Mauerwerk oder Stahlbeton.
Menge: 10,000 m

**05.01.6 Verzinktes Putzabschlussprofil**
Verzinktes Putzabschlussprofil zuschneiden und an den
Wandecken nach Angabe der Objektüberwachung lot- und fluchtrecht einputzen.
Menge: 30,000 m

**05.01.7 Anputzleiste an Holzfensterlaibung aus PVC**
Anputzleiste an Holzfensterlaibung aus PVC
mit Putzträger und abtrennbarer, selbstklebender Schutzlasche für das saubere ankleben der Fenster-Abdeckfolie
Nach dem Abziehen der Lasche entsteht ein sauberer Putzabschluss.
Menge: 80,000 m

#### Bereich 05.02 PUTZARBEITEN -GEBÄUDETEIL MENSA

*Hinweis: Ausführung von Innenputz*
Ausführung von Innenputz
Folgende Leistungen sind in die Einheitspreise einzukalkulieren:

1. Holz-, Glas- und Metallflächen (z.B. Türen, Fenster,
 Kabeltrassen etc) sind in jedem Fall vor Putzarbeiten
 mit Folie abzukleben.
2. Sämtliche Übergänge von Mauerwerk auf Beton sowie
 Putzabschlüsse sind mit einem Putzabschlußprofil aus
 Aluminium zu versehen, die Fugen sind dauerelastisch,
 soweit nicht anders benannt mit Acryl-Dichtstoff und
 einem Fugenhinterfüllprofil, im Farbton der Wand
 auszuspritzen.
3. Sämtliche rissgefährdeten Bereiche sind mit einer
 Gewebeeinlage zu überspannen.
4. Mauerwerk und Beton sind ausreichend vorzuwässern,
 sofern erforderlich.
 Bemerkung:
  Es werden Blockzargentüren eingebaut. Hierzu werden
  bauseits Schablonen vom Tischler angefertigt und in
  die betreffenden Türen eingebaut. Die Wandflächen
  sind sauber anzuputzen. Es ist jeweils eine
  umlaufende 3-seitig Schutzschine als
  Schattennutprofil zu setzen.

**05.02.1 Kalkzementputz als Wandputz 2-lagig**
Kalkzementputz in GP, CS II nach DIN EN 998-1, P II nach DIN V 18550 auf vorbereitete Wandflächen
in ca.12-15 mm Putzdicke auftragen und eben verziehen; nach dem Ansteifen abgittern.
Einschließlich Glättputzauftrag in CS II nach DIN EN 998-1, P II nach DIN V 18550.
Vorhandener Putzgrund: KS-Mauerwerk oder Stahlbeton
Geschosshöhe bis: 3,915 m
Oberflächenqualität:
Q3 geglättet nach DIN V 18550 sowie Merkblatt
"Putzoberflächen im Innenbereich".
Menge: 53,000 m²

**05.02.2 Putzen von Flächen <=2,5m² gem. der Hauptposition**
Putzen von Flächen <=2,5m² gem. der Hauptposition Kalkzementputz 2-lagig an Bestandsputzoberfläche eben angeglichen.
Zum Beispiel vorhandene Abbruchstellen nach Wandabbrüchen oder Heizkörpernischenausmauerung schließen.
Menge: 6,000 m²

**05.02.3 Putzen von Flächen <=5m² gem. der Hauptposition**
Putzen von Flächen <=5m² gem. der Hauptposition Kalkzementputz 2-lagig
Für Flächen die z.B. abgefallen sind oder zugemauerten Wandöffnungen entsprechen oder andere kleinteilige Wandflächen, die neu erstellt wurden.
Menge: 10,000 m²

**05.02.4 An- und Beiputzarbeiten an Leibungen und Stürzen**
An- und Beiputzarbeiten an Leibungen und Stürzen von
Fenster- und Türöffnungen, Aussparungen und Nischen, Breite bis 20 cm.
Diese Putzarbeiten sind als zusätzlicher Arbeitsgang nach Montage der Fassadenelemente, Fenster, Fensterbänken und Türen einzukalkulieren.
Menge: 15,000 m

**05.02.5 Putzträger aus Streckmetall zur Überbrückung**
Putzträger aus Streckmetall zur Überbrückung von Schlitzen einschl. des erforderlichen tragenden Ansetzmörtels, B/H bis 30/270cm, Befestigung auf Mauerwerk oder Stahlbeton.
Menge: 10,000 m

**05.02.6 Verzinktes Putzabschlussprofil**
Verzinktes Putzabschlussprofil zuschneiden und an den
Wandecken nach Angabe der Objektüberwachung lot- und fluchtrecht einputzen.
Menge: 28,000 m

**05.02.7 Anputzleiste an Holzfensterlaibung aus PVC**
Anputzleiste an Holzfensterlaibung aus PVC
mit Putzträger und abtrennbarer, selbstklebender Schutzlasche für das saubere ankleben der Fenster-Abdeckfolie
Nach dem Abziehen der Lasche entsteht ein sauberer Putzabschluss.
Menge: 4,000 m

### Titel 06 GERÜSTBAUARBEITEN

#### Bereich 06.01 GERÜSTBAUARBEITEN DACHSANIERUNG

*Hinweis: ZTV Gerüstarbeiten DIN 18 451*
Gerüstarbeiten DIN 18 451
Zusätzliche Technische Vertragsbedingungen zur VOB/C ATV
Für die Ausführung und Abrechnung der ausgeschriebenen Leistungen gelten die VOB und ATV, technische Merkblätter, Verarbeitungsrichtlinien und Werksvorschriften sowie die einschlägigen DIN-Normen.

Allgemein
Gerüstbauteile und Verankerungsmittel aus Stahl, die in das einzurüstende Bauwerk eingehen, müssen
korrosionsgeschützt und verzinkt sein. Sie sind nach Abbau des Gerüstes dort zu belassen.
Es sind insbesondere auch Umwehrungen bei entsprechenden Absturzhöhen und andere
Sicherungsarbeiten einzukalkulieren, wenn dafür im LV keine entsprechende Position enthalten ist.
Die Standsicherheit obliegt dem Auftragnehmer. Auf Verlangen ist ein statischer Nachweis zu erbringen.
Feinjustierungen und Höhenversprünge sind Sache des Auftragnehmers.
Um die Stand- und Vorhaltedauer der Gerüste zu optimieren, ist vor jedem Auf- und Abbau die
Objektüberwachung rechtzeitig in Kenntnis zu setzen.
Die Positionen über weitere Vorhaltung kommen nicht bei Terminverzug aus dem Bereich des
Auftragnehmers zum Tragen.
Eingänge, sind im vollen Öffnungsquerschnitt von Bauteilen der Gerüstanlage freizuhalten.
Werden mehrere Wandflächen eingerüstet, so sind grundsätzlich in jeder Belagsebene Übergänge an den
Ecken vorzusehen.

**06.01.1 Arbeitsgerüst b=90cm**
Arbeitsgerüst gem. DIN EN 12811, als längenorientiertes
Standgerüst auf waagerechter Standfläche für Fassaden- und Montagearbeiten mit folgenden Anforderungen:

· Arbeitsgerüst:  Fassadengerüst
· Lastklasse:  4
· Breitenklasse:  W09
· Abstand zum Gebäude:  45 cm zu
  Hlz-Außenwand
· Verankerung:  an Hlz-Außenwand
· Zugang:  Gerüsttreppenturm als
  ges. Pos.
· Gerüsthöhe:  bis 10 m

Der Aufbau hat gem. geltenden Normen und Regeln mit
geeigneter persönlicher Schutzausrüstung zu erfolgen.
Das abschnittsweise Aufbauen ist gemäß des Baufortschritts zu berücksichtigen.

Die Grundstandzeit beträgt 4 Wochen.
Der Abbau wird in mehreren Zügen erfolgen.
Das Gerüst steht ca. 20 Wochen.

Vorhalten, über die eigene Nutzungsdauer anderen Gewerken zur Verfügung stellen und wieder entfernen.
Auf die Beseitigung von Fremdverschmutzung ist die
Objektüberwachung rechtzeitig vor Beginn der
Reinigungsarbeiten hinzuweisen.
Die Standsicherheit ist laufend zu überprüfen und zu
dokumentieren.
Menge: 430,000 m²

**06.01.2 Vorhaltung**
Komplettes Standgerüst der vorgenannten Position über die vereinbarte Vorhaltezeit hinaus vorhalten. Einzukalkulieren ist
die Fläche des gesamten Gerüstes pro Woche.
Menge: 8600,000 m²

**06.01.3 Konsolgerüst 0,30**
Belagverbreiterung / Konsolen entsprechend der Aufbau- und Verwendungsanleitung des Herstellers 30 cm wandseitig in das Arbeitsgerüst der Pos. 6.01.0001 in Höhe der Belagflächen in allen Gerüstlagen einbauen und vor Montage der Fassaden demontieren.
Vorhaltedauer 4 Wo/m.
Menge: 212,000 m

**06.01.4 Vorhaltung Konsolen**
Vorhaltung pro Wo/ m  für vorst. Konsolen.
Eventuell anfallende Minderleistung durch vorzeitigen Abbau der vorstehenden Konsolen wird mit dem hier angebotenen Einheitspreis ebenfalls durch Abzug abgerechnet.
Menge: 4240,000 m

**06.01.5 Seitenschutz wandseitig**
Zusätzlichen wandseitigen Seitenschutz nach DIN EN 12811 "Arbeitsgerüste" in allen Gerüstlagen einbauen, 32 Wochen vorhalten und nach Montage der Cortenstahlfassade wieder entfernen. Einzukalkulieren ist das wiederholte Aushängen und Einsetzen des Seitenschutzes im Zuge der Fassadenarbeiten.
Grundeinsatzzeit: 4 Wochen
Menge: 212,000 m

**06.01.6 Vorhaltung Seitenschutz**
Vorhaltung des vorstehenden Seitenschutzes pro Wo/m.
Eventuell anfallende Minderleistung durch vorzeitigen Abbau des vorstehenden Seitenschutzes wird mit dem hier angebotenen Einheitspreis ebenfalls durch Abzug abgerechnet.
Menge: 4240,000 m

**06.01.7 Ausbau des Arbeitsgerüstes zum Fanggerüst**
Vorhandenes Arbeitsgerüst der Pos. 06.01.001 in der obersten Gerüstlage zum Fanggerüst nach DIN 4420-1 "Schutzgerüste" durch Einbau von Schutzwänden aus Schutznetzen und Belagteilen ausbauen, 20 Wochen vorhalten und wieder entfernen.
Die Belagteile und Schutzwände müssen den "Grundsätzen für die Prüfung von Belagteilen in Fang- und Dachfanggerüsten und Schutzwänden in Dachfanggerüsten" (BGG 927) entsprechen.
Der Abstand zwischen Absturzkante und Fanglage darf nicht mehr als 1,50 m betragen.
Grundeinsatzzeit: 4 Wochen
Menge: 60,000 m

**06.01.8 Vorhaltung pro Wo/ m für vorst. Dachfanggerüst**
Menge: 600,000 m

**06.01.9 Podesttreppenturm als Gerüsttreppe nach BGR 113**
Podesttreppenturm als Gerüsttreppe nach BGR 113 als
separate Aufstiegsmöglichkeit vom Boden zur obersten
Arbeitsebene nach Ausführung aufbauen inkl. Vorhaltung
während des Aufbaus. Verankerung nach statischen Erfordernissen.

Gebrauchsüberlassung beginnt nach Freigabe
des Gerüstes durch den AN. Einschließlich Abbau nach der Nutzung des Treppenturmes.

Gebrauchsüberlassung zwischen dem Auf- und Abbau wird extra vergütet.

1.) Ausführung:
1.1) Lastklasse 3 : (2 kN/m2)
1.2) Breite 64 cm:
1.3) Austrittshöhe: 8m
1.4) Kranversetzbar: nein
1.5) gleichläufig

Die Grundstandzeit beträgt 4 Wochen.
Der Abbau wird in mehreren Zügen erfolgen.
Das Gerüst steht ca. 20 Wochen.
Menge: 1,000 Stck

**06.01.10 Podesttreppenturm, wie in Pos. 06.01.09 beschrieben,**
Podesttreppenturm, wie in Pos. 06.01.09 beschrieben, Gebrauchsüberlassung pro Woche Standzeit.
Menge: 16,000 Wo

**06.01.11 Materiallagerbühne 4x4m für Arbeitsmaterialen vor den Giebel**
Materiallagerbühne 4x4m für Arbeitsmaterialen vor den Giebel des Geb. A, vor die Einbringöffnung auf Höhe der Bestandstahlbetondecke +1,50n BN
gem. DIN EN 12811, als flächennorientiertes
Standgerüst auf waagerechter Standfläche für Fassaden- und Montagearbeiten mit folgenden Anforderungen:

· Arbeitsgerüst:  Fassadengerüst (als  Materialgerüst)
· Lastklasse:  5
· Breitenklasse:  W09
· Gerüsthöhe:  bis 1,5 m OK GOK
· Absturzsicherung:  Brustwehr umlaufend

Einschl. einer Treppe zur Überbrückung der Höhe von ca. 1,50m zur GOK in einer Breite von 1,5m mit Sietlichen handlauf/Geländer.

Der Aufbau hat gem. geltenden Normen und Regeln mit
geeigneter persönlicher Schutzausrüstung zu erfolgen.
Das abschnittsweise Aufbauen ist gemäß des Baufortschritts zu berücksichtigen.

Die Grundstandzeit beträgt 4 Wochen.
Das Gerüst steht ca. 20 Wochen.
Menge: 1,000 Stck

**06.01.12 Vorhaltung Materialbühne**
Komplette Materialbühne der vorgenannten Position über die vereinbarte Vorhaltezeit hinaus vorhalten. Einzukalkulieren ist
die horizontale Fläche des gesamten Gerüstes pro Woche.
Menge: 320,000 m²

**06.01.13 Abhängung als Zulage zum Fassadengerüst**
Abhängung als Zulage zum Fassadengerüst mit feinmaschigen Netzen liefern und windsicher montieren und nach Abbau des Fassadengerüstes fachgerecht entsorgen.
Menge: 150,000 m²

**06.01.14 Vorhaltung der vorgenannten Gerüstvernetzung**
Vorhaltung der vorgenannten Gerüstvernetzung
pro QM / Woche.
Menge: 1500,000 m²

**06.01.15 Umankern des Gerüstes**
Mannstunden für das Umankern des Gerüstes.
Menge: 30,000 h

**06.01.16 Überbauung Eingangsbereiche einschl. Abfangung**
Überbauung Eingangsbereiche einschl. Abfangung über ca. 5m Breite und 3m Höhe, für das Arbeitsgerüst
aus Pos. 1.
Menge: 2,000 Stk

**06.01.17 Überbauung Kellerniedergang und Lichtschächte einschl. Abfangung**
Überbauung Kellerniedergang und Lichtschächte einschl. Abfangung über ca. 16m Breite und 3m Höhe, für das Arbeitsgerüst aus Pos. 1.
Menge: 1,000 Stk

**06.01.18 Dauergerüstanker**
Dauergerüstankersysteme/-punkte gemäß DIN 4426 für
Mauerwerksuntergründe liefern, nach Herstellervorschrift im Zuge des Gerüstaufbaus fachgerecht montieren und beim Gerüstabbau mit dem entsprechenden
Werkzeug auf Fassadenniveau ablängen und mit dem
systemzugehörigen Verschlussstopfen nach Abbrüstung fachgerecht verschließen.
(Die geplanten Verankerungspunkte sind im Rahmen der Arbeitsvorbereitung mit der Bauleitung abzustimmen).

Aufbaustärke: 180-259 mm
oder gleichwertig
Untergründe: Mauerziegel mit einer charakteristischen Tragfähigkeit von 5,0 KN

Abhängig von der Bauweise des Gerüstes, einer möglichen Planen- oder
Netzeindeckung oder anderer Parameter wie Windlastzonen etc. ist je 5-25 m2

Fassadenfläche ein Ankerpunkt zu kalkulieren.
Menge: 20,000 Stk

*Hinweis: Innengerüste*

**06.01.19 Arbeitsgerüst als flächenorientiertes Standgerüst im Bereich der Treppe**
Arbeitsgerüst gem. DIN EN 12811, als flächenorientiertes Standgerüst auf waagerechter Standfläche für Arbeiten an der Decke im Beriech der Treppe aus Stahlbeton über zwei Geschosse mit folgenden Anforderungen:

· Arbeitsgerüst: Raumgerüst
· Lastklasse: 3
· Breitenklasse: W06
· Verankerung: freistehend
· Zugang: Leitergang

Weitere Angaben zum Gerüst:

Grundfläche Bereich über den Stufen 5,50 m x 4,70 m

Es werden zwei treppenläufe mit 11 Steigungen überbaut

Geschossdeckenhöhe von OK FFB 1.OG bis UK GK-AD = 2,70 m

Höhe Geschossdecke von OK Zwischenpodest von OK FFB  bis UK AD = 4,60 m UK AD

Höhe Geschossdecke von OK FFB EG bis UK AD = 6,80m UK AD

Arbeitsebene soll ca. 2,00m UK AD liegen. Somit ca. 70cm höher als die Geschossdecke 1.OG.

Das Gerüst ist so zu bauen, dass es das Treppenauge (2,50 x 3,20m) vollflächig überspannt. Zur offenen Seite (Geschossdecke 1.OG) ist ein Seitenschutz einzubauen.

Ausführungsort: 1.OG, Treppenhaus

Der Aufbau hat gem. geltenden Normen und Regeln mit
geeigneter Persönlicher Schutzausrüstung zu erfolgen.
Das abschnittsweise Aufbauen ist gemäß des Baufortschritts zu berücksichtigen.

8 Wochen vorhalten und wieder entfernen.
Menge: 1,000 Stck

**06.01.20 Arbeitsgerüst als flächenorientiertes Standgerüst im Bereich der Decke ü. 1.OG**
Arbeitsgerüst gem. DIN EN 12811, als flächenorientiertes Standgerüst auf waagerechter Standfläche für Arbeiten an der Decke im Bereich der geschossdecke ü. 1.OG als flächige Verlängerung des vorgenannten Gerüstes über den Treppenstufen mit folgenden Anforderungen:

· Arbeitsgerüst: Raumgerüst
· Lastklasse: 3
· Breitenklasse: W06
· Verankerung: freistehend
· Zugang: Leitergang

Weitere Angaben zum Gerüst:

Grundfläche Bereich 1.OG: 5,50 m x 3,20 m

Geschossdeckenhöhe von OK FFB 1.OG bis UK GK-AD = 2,70 m

Arbeitsebene soll ca. 2,00m UK AD liegen. Somit ca. 70cm höher als die Geschossdecke 1.OG.

Ausführungsort: 1.OG, Treppenhaus

Der Aufbau hat gem. geltenden Normen und Regeln mit
geeigneter Persönlicher Schutzausrüstung zu erfolgen.
Das abschnittsweise Aufbauen ist gemäß des Baufortschritts zu berücksichtigen.

8 Wochen vorhalten und wieder entfernen.
Menge: 1,000 Stck

**06.01.21 Vorhaltung flächenorientiertes Standgerüst**
Vorhaltung pro Wo über den einkalkulierten Zeitraum für vorst. flächenorientiertes Standgerüst. Eventuell anfallende Minderleistung durch vorzeitigen Abbau des vorstehenden Gerüsts wird mit dem hier angebotenen Einheitspreis ebenfalls durch Abzug abgerechnet.
Menge: 5,000 Wo

### Titel 07 ESTRICHARBEITEN

*Hinweis: Technische Vorbemerkungen*
Technische Vorbemerkungen

Grundlage für Angebot und Ausführung sind:
- VOB Teil B und C, neueste Fassung einschl. der genannten DIN/EN Normen
- Verlegerichtlinien der Hersteller
- die zum Zeitpunkt der Ausschreibung gültige Wärmeschutzverordnung
- alle relevanten DIN- und EN-Normen, die für die im LV genannten Leistungen maßgeblich sind.
- die ATV gemäß VOB /C neueste Ausführung

Die in den Positionen beschriebenen Leistungen verstehen sich einschl. aller zur Herstellung notwendigen Materialien, in fix und fertiger Arbeit; es sei denn, es ist ausdrücklich etwas anderes vermerkt.

Estricharbeiten

Die Baustelleneinrichtung erfolgt an einer von der Bauleitung zugewiesenen Stelle innerhalb des Baustellenbereichs. Die Flächen sind bei Bauende im gleichwertigen Zustand wieder zu übergeben. Baustrom und Wasser wird vom Rohbauunternehmen vorgehalten. Die Beschaffung obliegt dem Auftragnehmer.

Der Estrich wird großflächig eingebracht. Es sind ausreichend Arbeits und Schwindfugen anzulegen. Diese Fugen sind nach Durchtrocknung fachgerecht zu klammern und zu vergießen.

Zur Sicherung der Anlagen Dritter gegen Verschmutzung ist vom Bieter Vorsorge zu treffen. Insbesondere sind  restliche Baustoffe und Verpackungsmaterial zu beseitigen und abzutransportieren.

Die Estrichflächen sind bis zur Begehbarkeit wirksam abzuschranken. Der in den einzelnen Positionen geforderte Estrich ist in Bezug auf Bindemittel und Zuschlagstoff nach Vorschriften des Lieferwerkes herzustellen.

Die verlegten Dämmplatten dürfen nur auf Bohlen befahren werden. Der Estrich ist waagerecht herzustellen.

Unterlagen

Der BauherrIn sind nach Fertigstellung der Arbeiten mit der Schlussrechnung eine Zusammenstellung der verwendeten Materialien einschl. Produktdatenblatt, ggfs. eine entsprechende Konformitätserklärung und die Fachunternehmererklärung zu übergeben.

#### Bereich 07.01 ESTRICHARBEITEN -GEBÄUDETEIL A

*Hinweis: Baustelleneinrichtung und Vorarbeiten*
Baustelleneinrichtung

**07.01.1 Baustelle Einrichten und Räumen**
*** Pauschalposition
Einrichten und Räumen der Baustelle sowie Vorhalten der Baustelleneinrichtung für sämtliche in der Leistungsbeschreibung aufgeführten Leistungen.
Sanitäre Einrichtungen, Arbeits- und Schutzgerüste werden bauseits gestellt.
Vorhaltung Wasser und Strom durch das Rohbauunternehmen.
Menge: 1,000 psch

**07.01.2 Reinigung des Untergrundes**
Reinigung des Untergrundes von grober Verschmutzung. Anfallender Schutt wird Eigentum des AN und ist zu beseitigen.
Menge: 110,000 m²

*Hinweis: Estrichflächen*

**07.01.3 Zementestrich (CT) DIN EN 13813 CT - C 25 - F 5 - S 65**
Zementestrich (CT) DIN EN 13813, einschichtig als schwimmenden Estrich zur Aufnahme von Aufnahme von  Kautuschukbelag auf Trennlage, mit PE -Trennlage und Estrichrandstreifen aus EPS liefern und verlegen.
Oberfläche gerieben und geglättet
Einschl. anlegen der notwendigen Schwindfugen.

Güteklasse: CT - C 25 - F 5 - S 65
Estrichnenndicke: Bereich von 65 mm
Verkehrslast: bis 5 kN/m²
gem. DIN 1055-3 Bezeichnung: C3
Nutzung: Schule

Bereich: Gebäude A, Klassenräume
Menge: 90,000 m²

**07.01.4 Zementestrich (CT) DIN EN 13813 CT - C 25 - F 5 - S 60**
Zementestrich (CT) DIN EN 13813, einschichtig als schwimmenden Estrich zur Aufnahme von Aufnahme von  Kautuschukbelag auf Trennlage, mit PE -Trennlage und Estrichrandstreifen aus EPS liefern und verlegen.
Oberfläche gerieben und geglättet
Einschl. anlegen der notwendigen Schwindfugen.

Güteklasse: CT - C 25 - F 5 - S 60
Estrichnenndicke: Bereich von 60 mm
Verkehrslast: bis 5 kN/m²
gem. DIN 1055-3 Bezeichnung: C3
Nutzung: Schule

Bereich: Gebäude A, WC/Dusche
Menge: 5,000 m²

**07.01.5 Mehr-/ Minderdicke**
Mehrdicke des vorbeschriebenen Zementestrichs je 5 mm Dicke. Ausführung nach besonderer Anordnung des AG.

Evtl. anfallende Minderdicken werden ebenfalls mit dem hier angebotenen Einheitspreis abgezogen.
Menge: 90,000 m²

*Hinweis: Dämmung Estrich*
Estrichflächen

**07.01.6 Trittschalldämmschicht EPS d=20mm**
Trittschalldämmschicht als Unterlage für schwimmenden Estrich gem. DIN 18164 Teil 2 aus Polystyrol-Hartschaumplatten, EPS 040 DES-sg,
Stufe der dynamischen Steifigkeit SD 20, für Verkehrslast <=5,0 kPa, liefern und einlagig verlegen. Der Randstreifen ist in die Position einzukalkulieren.
Inklusive Trennlage (PE-Folie, Dicke 0,2mm) zur Abdeckung der Trittschallschichten und des Randstreifens.

Dämmschichtdicke unter Belastung (dL-c) : 30-2 mm

Bereich: Gebäude A, Klassenräume
Menge: 95,000 m²

**07.01.7 Mehr oder Minderkosten Trittschall**
Mehrkosten pro cm Trittschalldämmung in Abweichung von Pos. vor.

Evtl. anfallende Minderdicken werden ebenfalls mit dem hier angebotenen Einheitspreis abgezogen.
Menge: 95,000 m²

**07.01.8 Ausschneiden der ersten Dämmlage**
Ausschneiden der ersten Dämmlage in Bereichen von bodenverlegten Leitungen.
Ausschneidemaß ca. 20cm breit und 10cm hoch.
Menge: 40,000 m

**07.01.9 Mehrpreis für Randdämmstreifen aus Mineralwolle**
Mehrpreis für Randdämmstreifen aus Mineralwolle, anstatt aus PE-Schaumstoff gem. der Zementestrichposition.
Baustoffklasse A1,
Dicke 12 mm, Höhe 120 mm.
Ausführungsort: Flur
Menge: 25,000 m

**07.01.10 Mineralwolle, Schmelzpunkt 1000°C, d=20mm als Brandschott**
Einbau einer nicht brennbaren Trittschalldämmung aus
Mineralwolle, Schmelzpunkt 1000°C, 20-2 mm, WLG 040, SD20, DES-sm, anstelle der EPS-Trittschalldämmung der
Hauptposition in Einzellängen von 1-5m
Breite: 50 cm
Einbauort: Brandschutztüren
Menge: 2,000 m

*Hinweis: Sonstige Arbeiten Estrich*

**07.01.11 Toleranzausgleich zu Unebenheiten**
Herstellen eines ebenengleichen Untergrundes als Unterlage der Wärmedämmung (gesonderte Position) im Bereich von starken Unebenheiten in der Rohsohle in Teilflächen.
Aufbringen/ Aufbürsten einer zementgebundenen Haftbrücke und Einbringen einer zementgebundenen Schüttung als Höhenausgleich.
Ausführung nur auf Anforderung des AG
Schüttungsnenndicke: bis 20 mm
Menge: 40,000 m²

**07.01.12 Bewegungsfuge im Estrich**
Bewegungsfuge im Estrich ausbilden, mit Füllstoff aus elastischer Fugendichtungsmasse, beständig gegen Öle und Fette, füllen und abdecken. Fugenunterfüllung und Fugenvorbehandlung nach Vorschrift des Füllstoffherstellers.

Fugenbreite: 20 mm
Fugentiefe:  bis 80 mm
Fugenprofil:  PVC hart
Menge: 20,000 m

**07.01.13 Bewegungsfugen-Profil, sichtbar für Kautschukbodenbelag**
Bewegungsfugen-Profil

Material: Aluminium-Trägerprofil, mit Alu-Befestigungswinkel (gelocht)
Elastische Einlage aus Qualität Synca mit 5 mm Überstand zum bündigen Einbau mit Teppich oder Gummibelägen, abriebfest, witterungsbeständig, temperaturbeständig (-30°C bis +120°C), weitgehend öl-, säure- und bitumenbeständig
Fugenbreite: max. 20 mm
Fugenbewegung: 5 mm (+3 / -2 mm)
Profilhöhe: 50mm
Farbe der Einlage: grau
Fabrikationslänge: 4 m

Das Profil ist für die Anarbeitung eines ca. 5mm starken Kautschukbodenbelags geeigenet sein.

Es sind zwei EInzellängen von bis zu 2.55m zu liefern und einzubauen.

Liefern und nach Herstellervorschrift fachgerecht in Estrich einbauen.
Menge: 5,000 m

**07.01.14 Anarbeiten der Dämm- und Trittschallplatten und Estrich**
Anarbeiten der Dämm- und Trittschallplatten und Estrich an Rohrdurchführungen bis DN 100. Abrechnung pro Stück.
Menge: 10,000 Stk

**07.01.15 Nachträgliches Verfüllen von Türlaibungen**
Nachträgliches Verfüllen von ausgesparten Türlaibungen der Alu-Brandschutztüren mittels schwindarmen Schnellzementestrichs einschl. aller Nebenarbeiten liefern und herstellen.
Die Leistung wird getrennt abgerufen. Die Kosten für An- und Abfahrt sind in dieser Position abgegolten.
Breite Türrahmen ca. 10cm
Menge: 2,000 m

**07.01.16 Klammern und Schließen der Scheinfugen und Risse**
Scheinfugen sowie Risse in Estrichen kraftschlüssig mit schnell härtendem, lösemittelfreiem Epoxidharz verschließen.
Hierzu werden die Fugen/Risse in Längsrichtung mit dem
Trennschleifer geöffnet. Der Untergrund muss sauber, fest und trocken sein.
Quer zum Rissverlauf wird in Abständen von ca. 20 cm,
8 cm Lang und ca. 2-3 cm tief eingeschnitten. Danach
werden die Schnitte ausgesaugt und Wellenverbinder
eingelegt.
Das Epoxidharz in die geöffneten Risse gießen und sofort mit Quarzsand Abstreusand 0,3 - 0,8 mm abstreuen.
Menge: 30,000 m

*Hinweis: Estrichbeschleunigung*

**07.01.17 Mehrpreis für schnell trocknende Zementestriche Belegreif nach 14 Tagen**
Mehrpreis für einen Estrich, d= bis 65 mm, Belegreife 14 Tage nach Einbau.
Der Einbau hat gemäß Herstellervorschrift zu erfolgen.
Begehbar 24 Std. nach Einbau
Belastbar 48 Std. nach Einbau im Rahmen des üblichen Baustellenverkehrs
CM Messung mit schriftlicher Garantieerklärung und Haftungsübernahme
für den Prüfpunkt Belegreife durch den Hersteller/Lieferant.
Dokumentation der Druck- und Biegezugfestigkeit durch Prismen Entnahme auf der Baustelle und Prüfung der Prismen nach 28 Tagen inkl. Prüfbericht
Der korrekte Estricheinbau ist dem Auftraggeber durch Übergabe des s.g. Estrichpasses bestehend aus der Baustellendokumentation, den CM-Messprotokollen, der selbstständigen Garantierklärung, der Garantie-Urkunde und der Estrichgüte-Zertifizierung mit Prüfprotokoll nachzuweisen.
Bereich: Geschirrreinigungsküche Mensa
Menge: 95,000 m²

#### Bereich 07.02 ESTRICHARBEITEN -GEBÄUDETEIL MENSA

*Hinweis: Baustelleneinrichtung und Vorarbeiten*
Baustelleneinrichtung

**07.02.1 Baustelle Einrichten und Räumen**
*** Pauschalposition
Einrichten und Räumen der Baustelle sowie Vorhalten der Baustelleneinrichtung für sämtliche in der Leistungsbeschreibung aufgeführten Leistungen.
Sanitäre Einrichtungen, Arbeits- und Schutzgerüste werden bauseits gestellt.
Vorhaltung Wasser und Strom durch das Rohbauunternehmen.
Menge: 1,000 psch

**07.02.2 Reinigung des Untergrundes**
Reinigung des Untergrundes von grober Verschmutzung. Anfallender Schutt wird Eigentum des AN und ist zu beseitigen.
Menge: 14,000 m²

*Hinweis: Estrichflächen*

**07.02.3 Zementestrich (CT) DIN EN 13813 CT - C 25 - F 5 - S 60**
Zementestrich (CT) DIN EN 13813, einschichtig als schwimmenden Estrich zur Aufnahme von Aufnahme von  Kautuschukbelag auf Trennlage, mit PE -Trennlage und Estrichrandstreifen aus EPS liefern und verlegen.
Oberfläche gerieben und geglättet
Einschl. anlegen der notwendigen Schwindfugen.

Güteklasse: CT - C 25 - F 5 - S 60
Estrichnenndicke: Bereich von 60 mm
Verkehrslast: bis 5 kN/m²
gem. DIN 1055-3 Bezeichnung: C3
Nutzung: Schule

Bereich: Mensa Geschirrreinigungsküche
Menge: 14,000 m²

**07.02.4 Mehr-/ Minderdicke**
Mehrdicke des vorbeschriebenen Zementestrichs je 5 mm Dicke. Ausführung nach besonderer Anordnung des AG.

Evtl. anfallende Minderdicken werden ebenfalls mit dem hier angebotenen Einheitspreis abgezogen.
Menge: 14,000 m²

*Hinweis: Dämmung Estrich*
Estrichflächen

**07.02.5 Wärmedämmung, EPS 035 DEO dh, WLS 035, d= 40mm**
Wärmedämmung, DIN EN 13163, Expandiertes Polystyrol EPS 035 DEO dh,
Druckspannung n. DIN EN 826: ≥ 150kpa,
WLG 035 für schwimmenden Estrich, 1-lagig liefern und verlegen. Dämmstärke 40 mm. Der Randstreifen ist in die Position einzukalkulieren.
Inklusive Trennlage (PE-Folie, Dicke 0,2mm) zur Abdeckung der Dämmschichten und des Randstreifens.

Bereich: Mensa, Geschirrreinigungsküche
Menge: 14,000 m²

**07.02.6 Mehr-, Minderkosten Dämmung**
Mehrkosten pro cm Dämmstoffstärke in Abweichung von Pos. vor.

Evtl. anfallende Minderdicken werden ebenfalls mit dem hier angebotenen Einheitspreis abgezogen.
Menge: 14,000 m²

**07.02.7 Trittschalldämmschicht EPS d=20mm**
Trittschalldämmschicht als Unterlage für schwimmenden Estrich gem. DIN 18164 Teil 2 aus Polystyrol-Hartschaumplatten, EPS 040 DES-sg,
Stufe der dynamischen Steifigkeit SD 20, für Verkehrslast <=5,0 kPa, liefern und einlagig verlegen. Der Randstreifen ist in die Position einzukalkulieren.
Inklusive Trennlage (PE-Folie, Dicke 0,2mm) zur Abdeckung der Trittschallschichten und des Randstreifens.

Dämmschichtdicke unter Belastung (dL-c) : 30-2 mm

Bereich: Gebäude A, Klassenräume
Menge: 14,000 m²

**07.02.8 Mehr oder Minderkosten Trittschall**
Mehrkosten pro cm Trittschalldämmung in Abweichung von Pos. vor.

Evtl. anfallende Minderdicken werden ebenfalls mit dem hier angebotenen Einheitspreis abgezogen.
Menge: 14,000 m²

**07.02.9 Ausschneiden der ersten Dämmlage**
Ausschneiden der ersten Dämmlage in Bereichen von bodenverlegten Leitungen.
Ausschneidemaß ca. 20cm breit und 10cm hoch.
Menge: 5,000 m

*Hinweis: Sonstige Arbeiten Estrich*

**07.02.10 Toleranzausgleich zu Unebenheiten**
Herstellen eines ebenengleichen Untergrundes als Unterlage der Wärmedämmung (gesonderte Position) im Bereich von starken Unebenheiten in der Rohsohle in Teilflächen.
Aufbringen/ Aufbürsten einer zementgebundenen Haftbrücke und Einbringen einer zementgebundenen Schüttung als Höhenausgleich.
Ausführung nur auf Anforderung des AG
Schüttungsnenndicke: bis 20 mm
Menge: 14,000 m²

**07.02.11 Bewegungsfuge im Estrich**
Bewegungsfuge im Estrich ausbilden, mit Füllstoff aus elastischer Fugendichtungsmasse, beständig gegen Öle und Fette, füllen und abdecken. Fugenunterfüllung und Fugenvorbehandlung nach Vorschrift des Füllstoffherstellers.

Fugenbreite: 20 mm
Fugentiefe:  bis 80 mm
Fugenprofil:  PVC hart
Menge: 4,000 m

**07.02.12 Bewegungsfugen-Profil, sichtbar für Kautschukbodenbelag**
Bewegungsfugen-Profil

Material: Aluminium-Trägerprofil, mit Alu-Befestigungswinkel (gelocht)
Elastische Einlage aus Qualität Synca mit 5 mm Überstand zum bündigen Einbau mit Teppich oder Gummibelägen, abriebfest, witterungsbeständig, temperaturbeständig (-30°C bis +120°C), weitgehend öl-, säure- und bitumenbeständig
Fugenbreite: max. 20 mm
Fugenbewegung: 5 mm (+3 / -2 mm)
Profilhöhe: 50mm
Farbe der Einlage: grau
Fabrikationslänge: 4 m

Das Profil ist für die Anarbeitung eines ca. 5mm starken Kautschukbodenbelags geeigenet sein.

Es sind zwei EInzellängen von bis zu 2.55m zu liefern und einzubauen.

Liefern und nach Herstellervorschrift fachgerecht in Estrich einbauen.
Menge: 2,000 m

**07.02.13 Anarbeiten der Dämm- und Trittschallplatten und Estrich**
Anarbeiten der Dämm- und Trittschallplatten und Estrich an Rohrdurchführungen bis DN 100. Abrechnung pro Stück.
Menge: 5,000 Stk

**07.02.14 Nachträgliches Verfüllen von Türlaibungen**
Nachträgliches Verfüllen von ausgesparten Türlaibungen der Alu-Brandschutztüren mittels schwindarmen Schnellzementestrichs einschl. aller Nebenarbeiten liefern und herstellen.
Die Leistung wird getrennt abgerufen. Die Kosten für An- und Abfahrt sind in dieser Position abgegolten.
Breite Türrahmen ca. 10cm
Menge: 2,000 m

**07.02.15 Klammern und Schließen der Scheinfugen und Risse**
Scheinfugen sowie Risse in Estrichen kraftschlüssig mit schnell härtendem, lösemittelfreiem Epoxidharz verschließen.
Hierzu werden die Fugen/Risse in Längsrichtung mit dem
Trennschleifer geöffnet. Der Untergrund muss sauber, fest und trocken sein.
Quer zum Rissverlauf wird in Abständen von ca. 20 cm,
8 cm Lang und ca. 2-3 cm tief eingeschnitten. Danach
werden die Schnitte ausgesaugt und Wellenverbinder
eingelegt.
Das Epoxidharz in die geöffneten Risse gießen und sofort mit Quarzsand Abstreusand 0,3 - 0,8 mm abstreuen.
Menge: 4,000 m

*Hinweis: Estrichbeschleunigung*

**07.02.16 Mehrpreis für schnell trocknende Zementestriche Belegreif nach 7 Tagen**
Mehrpreis für einen Estrich, d= bis 65 mm, Belegreife 5-7 Tage nach Einbau.
Der Einbau hat gemäß Herstellervorschrift zu erfolgen.
Begehbar 24 Std. nach Einbau
Belastbar 48 Std. nach Einbau im Rahmen des üblichen Baustellenverkehrs
CM Messung mit schriftlicher Garantieerklärung und Haftungsübernahme
für den Prüfpunkt Belegreife durch den Hersteller/Lieferant.
Dokumentation der Druck- und Biegezugfestigkeit durch Prismen Entnahme auf der Baustelle und Prüfung der Prismen nach 28 Tagen inkl. Prüfbericht
Der korrekte Estricheinbau ist dem Auftraggeber durch Übergabe des s.g. Estrichpasses bestehend aus der Baustellendokumentation, den CM-Messprotokollen, der selbstständigen Garantierklärung, der Garantie-Urkunde und der Estrichgüte-Zertifizierung mit Prüfprotokoll nachzuweisen.
Bereich: Geschirrreinigungsküche Mensa
Menge: 14,000 m²

### Titel 08 FLIESENARBEITEN

#### Bereich 08.01 FLEISENARBEITEN WCs -GEBÄUDETEIL A

*Hinweis: Zusätzliche Vorbemerkungen*
Zusätzliche Vorbemerkungen

Fliesenarbeiten DIN 18352/18156
Werksteinarbeiten DIN 18333

Der Untergrund für Boden- und Wandbelag ist vom
Auftragnehmer vor Beginn der Verlegungsarbeiten
auf Eignung zum Verlegen der Platten zu prüfen
und dem Auftraggeber etwaige Bedenken gegen
die Art der Ausführung sofort schriftlich mitzuteilen.

Vorgefundene Mängel, wie grobe Unebenheiten,
windschiefe oder nicht lotrechte Wände sind dem
Auftraggeber mitzuteilen. Spätere
Nachforderungen werden nicht anerkannt.

Das Ansetzen und Verlegen der Fliesen hat genau
senkrecht und fluchtgerecht, waagerecht oder
nach gegebenem Gefälle mit Fugen nach DIN
18352 zu erfolgen. Sogenannte Press- oder
Knirschfugen dürfen nur auf besonderes Verlangen
der Bauleitung ausgeführt werden.

Die Mörtelzusammensetzung hat entsprechend
DIN 18352 zu erfolgen. Es sind nur Fliesen und
Platten I. Wahl zu verlegen.

Für Rundungen, Installationsschmiegen,
Plattierungen von umkleideten Installationsrohren
usw. erfolgt keine besondere Vergütung. Die
angegebenen Arbeiten sind in den Einheitspreisen
einzukalkulieren.
Nach Beendigung der Arbeiten sind die Wand- und
Bodenbeläge tadellos zu säubern und die Böden abzudecken.
Von den angebotenen Platten sind der Bauleitung Probestücke ohne Aufforderung vorzulegen. Die Probestücke gehen in das Eigentum des Auftraggebers über. Die Abnahme und das Aufmaß sind bei der Bauleitung anzufordern und mit dieser gemeinsam
durchzuführen.

Nach Beendigung der Arbeiten sind alle entsprechenden Schuttmengen und Baustoffreste
abzufahren.

Ansatzhöhen für Wandfliesen:

WC's:
1,20 m

Nebenräume der Küche:
deckenhoch

*Hinweis: Vorarbeiten*

**08.01.1 Reinigung des Untergrundes von grober Verschmutzung.**
Reinigen des Untergrundes und Entfernen von haftungsmindernden Stoffen, Staubreste gründlich absaugen. Material aufnehmen und entsorgen.
Menge: 30,000 m²

**08.01.2 Zusätzliche Spachtelung bis 5 mm**
Zulage zur Position Bodenfliese in den zu fliesenden Räumen für einen zusätzlichen Spachtelgang einschl Voranstrich bis  d= 5mm zum Angleichen und zur Höhenanpassung an die benachbarten Räume.
Ausführung nur in Absprache mit Bauleitung.
Menge: 5,000 m²

**08.01.3 Spachtelung**
falls erforderlich einen Spachtelgang zum Ausgleich von Unebenheiten, 2-5mm stark liefern und einbringen, einschließlich Voranstrich
Menge: 30,000 m²

**08.01.4 Grundierung Boden-/Wandflächen**
Grundierung der verspachtelten trockenen Zementestrichflächen,der Gipskartonplatten, verputzten
Beton- und Kalksandsteinflächen,
Neuputzvorbehandlung für die Fliesenarbeiten einschl.
Einhaltung einer Trockenzeit von 6-12 Stunden.

Siehe Grundrisse EG-OG
Menge: 30,000 m²

*Hinweis: Fliesenflächen Wand*

**08.01.5 Wandfliese Dünnbett, weiße Fliese**
Wandfliesen der WC-, Vorräume, bestehend aus glasierten, matt-glänzenden Steingutplatten, Oberflächenvergütet
14,7x14,7 cm, DIN EN 176
Farbe weiß, DIN  EN 14411 BIII, 1.Sortierung
liefern und im Dünnbettverfahren DIN 18156
auf vorbereiteter Putzfläche im Verband, nach Zeichnung und Angabe entspr. Herstellervorschrift ansetzen und verfugen. Farbe der Fliese und Fuge nach Wahl AG.
Das Zuschneiden der Passplatten, Nischen, Vorsprünge und Rohrkanalsockel sind im Angebotspreis enthalten.

Einbauort:  WC Gebäude A
Menge: 25,000 m²

**08.01.6 Revisionsöffnung**
Revisionsöffnungen für Pos.Wandfliesen,
liefern und einbauen, als Zulage.
Maße 20x20cm.
Menge: 1,000 Stk

**08.01.7 Ausschnitte Sanitär**
Zulage Wandfliesen für die Ausschnitte der Durchführung Sanitärinstallation.

Pro Objekt sind folgende Ausschnitte zu berücksichtigen:

WC 5 Stck für Abflussrohr, Taster, Befestigung
Waschtisch 5 Stck für Zu- und Abwasser, Befestigung
Dusche 2 Stck für Kalt- u. W-Wasser
Abrechnung nach Anzahl eingebauter Objekte.
Menge: 3,000 Stck

**08.01.8 Ausschnitte Elektro**
Zulage Wandfliesen für die Erstellung von Ausschnitten für Steckdosen und Schalter
Menge: 4,000 Stck

*Hinweis: Fliesenflächen Boden*

**08.01.9 Bodenfliesen Dünnbett**
Keramische Fußbodenfliesen, unglasiertes Feinsteinzeug
14,7x14,7 cm., 10,5mm stark
R10, Farbe dunkelgrau/anthrazit,
Oberfläche eben, vergütet
DIN EN 1441, Gruppe BIa
gemäß Zeichnung im Fugenschnitt, DIN 18156
im Dünnbettklebeverfahren verlegen:
Die Fliesen sind mit Flexkleber zu setzen, der vollflächig kreuzweise aufzuziehen ist.
Verlegung auf abgedichtetem Estrich CT im Fugenschnitt mit der liegenden Hohlkehle liefern, verlegen und verfugen.
Farbe der Fliese und Fuge nach Wahl AG
Fuge grau/anthrazit, veredelt.

Einbauort:  WC im Gebäude A
Menge: 5,000 m²

**08.01.10 Zulage zur Pos. Bodenfliesen**
Zulage zur Pos. Bodenfliesen für einen sauberen Anschnitt im Übergang zu den liegenden Hohlkehlsockel.
Menge: 13,000 m

**08.01.11 Kehlsockel**
Kehlsockel 10,2x14,7x0,9cm,
Feinsteinzeug unglasiert, DIN EN 14411, Gruppe BIa
wie Bodenfliese vor, liefern und liegend verlegen.
Menge: 13,000 m

**08.01.12 Zulage liegende Hohlkehle für die Eckausbildung 90°.**
Menge: 9,000 Stck

**08.01.13 Sockelfliesen**
Sockelfliesen an angrenzenden ungefliesten Wandflächen,
aus Bodenfliese geschnitten, oberseitig vergütet,
Abmessungen: 30 x 6,5 cm., 10,5mm stark,
wie Bodenfliese vor, liefern und liegend verlegen.

Einbauort: PuMi, Umkleiden und Flur
  (angrenzend zur Küche)
Menge: 5,000 m

*Hinweis: Abdichtungen / Übergänge*

**08.01.14 Dauerelastische Fugen**
Dauerelastische Fugen in den Fliesenrandbereichen bzw. im Bereich der Sanitärdurchführungen herstellen, Fliesenflächen dauerelastisch mit Dichtungsmasse auf Thiokolbasis/Silikon versiegeln. Farbe nach Angabe Architekt.
Menge: 55,000 m

**08.01.15 Bodenflächen Abdichten**
Verbundabdichtung der Bodenflächen einschl. Aufkantungsfläche an den Wänden von 15cm Höhe.
Beanspruchungsklasse A als Kunststoff-Mörtel-Zement-Kombination
Menge: 5,000 m²

**08.01.16 Dichtband**
Dichtband /Armierung der Dichtungsebene im Bereich der Innenecken Wand/Wand, Boden/Wand, liefern und einbauen, als Zulage zu der Flächendichtung.
Menge: 55,000 m

**08.01.17 Eindichten von Bodenabläufen Ablaufgröße b/d= 14,7 x 14,7cm**
Eindichten von Bodenabläufen Ablaufgröße b/d= 14,7 x 14,7cm (Abdecksiebgröße) Beanspruchungsklasse B.
Menge: 1,000 Stk

**08.01.18 Dichtbandmanschette /Armierung von Wanddurchdringungen**
Dichtbandmanschette /Armierung von Wanddurchdringungen Sanitäramaturen, Rohren etc. bis D=3cm Rohrdurchmesser Beanspruchungsklasse B.
Menge: 5,000 Stck

*Hinweis: Übergänge in Bodenfliesen*

**08.01.19 Klebeschienen**
Klebeschienen Edelstahl zur Fußbodenabgrenzung in
Türöffnungen, 2/15 mm, liefern und in Teillängen einbauen.
Menge: 2,000 m

*Hinweis: Sonstiges*

**08.01.20 Feuchtigkeitsprüfung**
Feuchtigkeitsprüfung des Estrichs. Erst wenn der Estrich trocken genug ist, kann mit den Grundierungsarbeiten begonnen werden.
Menge: 1,000 Psch

**08.01.21 Fliesen an Bauherren übergeben**
Jeweils zwei Stück Fliesenpakete der in den Mensa verlegten Fliesen nach Abschluss der Arbeiten an die Schule übergeben.
Menge: 1,000 Psch

#### Bereich 08.02 FLIESENARBEITEN - GEBÄUDETEIL MENSA

*Hinweis: Zusätzliche Vorbemerkungen*
Zusätzliche Vorbemerkungen

Fliesenarbeiten DIN 18352/18156
Werksteinarbeiten DIN 18333

Der Untergrund für Boden- und Wandbelag ist vom
Auftragnehmer vor Beginn der Verlegungsarbeiten
auf Eignung zum Verlegen der Platten zu prüfen
und dem Auftraggeber etwaige Bedenken gegen
die Art der Ausführung sofort schriftlich mitzuteilen.

Vorgefundene Mängel, wie grobe Unebenheiten,
windschiefe oder nicht lotrechte Wände sind dem
Auftraggeber mitzuteilen. Spätere
Nachforderungen werden nicht anerkannt.

Das Ansetzen und Verlegen der Fliesen hat genau
senkrecht und fluchtgerecht, waagerecht oder
nach gegebenem Gefälle mit Fugen nach DIN
18352 zu erfolgen. Sogenannte Press- oder
Knirschfugen dürfen nur auf besonderes Verlangen
der Bauleitung ausgeführt werden.

Die Mörtelzusammensetzung hat entsprechend
DIN 18352 zu erfolgen. Es sind nur Fliesen und
Platten I. Wahl zu verlegen.

Für Rundungen, Installationsschmiegen,
Plattierungen von umkleideten Installationsrohren
usw. erfolgt keine besondere Vergütung. Die
angegebenen Arbeiten sind in den Einheitspreisen
einzukalkulieren.
Nach Beendigung der Arbeiten sind die Wand- und
Bodenbeläge tadellos zu säubern und die Böden abzudecken.
Von den angebotenen Platten sind der Bauleitung Probestücke ohne Aufforderung vorzulegen. Die Probestücke gehen in das Eigentum des Auftraggebers über. Die Abnahme und das Aufmaß sind bei der Bauleitung anzufordern und mit dieser gemeinsam
durchzuführen.

Nach Beendigung der Arbeiten sind alle entsprechenden Schuttmengen und Baustoffreste
abzufahren.

Ansatzhöhen für Wandfliesen:

deckenhoch

*Hinweis: Einordnung nach DIN 18534: W3-I*

*Hinweis: Vorarbeiten*

**08.02.1 Reinigung des Untergrundes von grober Verschmutzung.**
Reinigen des Untergrundes und Entfernen von haftungsmindernden Stoffen, Staubreste gründlich absaugen. Material aufnehmen und entsorgen.
Menge: 14,000 m²

**08.02.2 Ausgleichs- oder Gefällespachtelungen**
Ausgleichs- oder Gefällespachtelungen
Ausführen der Spachtelarbeiten mit hydraulisch schnell erhärtender, faserarmierter, standfester Spachtelmasse (für Schichtstärken 3-60 mm pro Arbeitsgang).

Vorbehandlung des Untergrundes mit Kunstharzemulsion zur Verbesserung des Haftverbunds. Spachtelmasse glatt abziehen.

Schichtdicke im Mittel: 4 mm
Menge: 14,000 m²

**08.02.3 Feinspachtelung**
Herstellen einer Feinspachtelung (Schichtdicke 1-5 mm) zum Schließen von kleinen Poren und Lunkern, mit hydraulisch erhärtendem, flexiblem Dünnbettmörtel. Für die Aufnahme des nachfolgenden Verbundabdichtungssystems auf Wand- oder Bodenflächen.

Vorbehandlung des Untergrundes mit Kunstharz-Grundierung zur Verbesserung des Haftverbunds auf saugfähigen Untergründen.

Schichtdicke im Mittel: 2,5 mm.
Menge: 14,000 m²

**08.02.4 Grundieren abzudichtender Flächen (Boden/Wand)**
Grundieren abzudichtender Flächen (Boden/Wand):
Aufbringen einer Epoxidharzgrundierung als vorbereitende Maßnahme für die anschließende Polyurethanharz-Abdichtung.

Frische Grundierung mit feuergetrocknetem Quarzsand Ø 0,1 - 0,3 mm abstreuen. Nach Erhärtung unzureichend eingebundene Quarzkörner aufnehmen und entsorgen.
Menge: 55,000 m²

*Hinweis: Abdichten von Wand- und Bodenflächen W3-I gem. DIN 18534*

**08.02.5 Flächenabdichtung an Wand- und Sockelflächen mit Reaktionsharz**
Flächenabdichtung an Wand- und Sockelflächen mit Reaktionsharz:
Grundierte Wandflächen mit Polyurethanharz-Abdichtung in mind. zwei Arbeitsgängen abdichten. Das standfeste Abdichtungsmaterial mit der Zahnung aufspachteln. Der Auftrag jeder Schicht muss fehlstellenfrei und in gleichmäßiger Dicke erfolgen. Der nachfolgende Arbeitsgang hat nach 8 bis 24 Stunden zu erfolgen. Gesamttrockenschichtstärke mind. 1,0 mm.

Zur besseren Unterscheidbarkeit und Kontrolle die zweite Abdichtungsschicht nach Bedarf mit Kontrastfarbe einfärben.

Die letzte Abdichtungsschicht mit Quarzsand der Körnung Ø 0,4 - 0,8 mm abstreuen. Nach Erhärtung nicht eingebundenen Quarzsand gründlich absaugen und entfernen.

Die Schichtdickenkontrolle erfolgt durch Nassschichtdickenmessungen sowie mittels Kontrolle des Materialverbrauchs. Hierzu ist ein Prookoll anzufertigen und der Bauleitung zu übergeben.

Für das Abdichtungsmaterial ist das allgemein bauaufsichtliche Prüfzeugnis (abP) für die Beanspruchungsklasse C gemäß DIBt
Bauregelliste A vorzulegen.
Menge: 41,000 m²

**08.02.6 Flächenabdichtung an Bodenflächen mit Reaktionsharz**
Flächenabdichtung an Bodenflächen mit Reaktionsharz:
Grundierte Bodenflächen mit Polyurethan-Flüssigharz-Abdichtung in mind. zwei Arbeitsgängen abdichten. Fließfähiges Abdichtungsmaterial mit der Zahnung verteilen und mittels Stachelwalze entlüften. Der Auftrag jeder Schicht muss fehlstellenfrei und in gleichmäßiger Dicke erfolgen. Der nachfolgende Arbeitsgang hat nach 8 bis 24 Stunden zu erfolgen. Zur besseren Unterscheidbarkeit und Kontrolle die zweite Abdichtungsschicht nach Bedarf mit Kontrastfarbe einfärben.

Gesamttrockenschichtstärke mind. 1,0 mm. Die letzte Abdichtungsschicht mit Quarzsand der Körnung Ø 0,4 - 0,8 mm abstreuen. Nach Erhärtung nicht eingebundenen Quarzsand gründlich absaugen und entfernen.

Für das Abdichtungsmaterial ist das allgemein bauaufsichtliche

Prüfzeugnis (abP) für die Beanspruchungsklasse C gemäß DIBt

Bauregelliste A vorzulegen.

Material:

Sopro Quarzsand grob QS 511,
Sopro PU-FlächenDicht Boden PU-FD 571,
Sopro PU-FlächenDicht Kontrastfarbe PU-FD KF 572
oder gleichwertig.

Angebotenes Fabrikat '.........'
(vom Bieter auszufüllen)

Angebotener Typ '.........'
(vom Bieter auszufüllen)
Menge: 14,000 m²

**08.02.7 Abdichten von Bewegungs- und Anschlussfugen, Ecken**
Abdichten von Bewegungs- und Anschlussfugen, Ecken:
Hochelastisches, beidseitig mit Vliesgewebe beschichtetes Dichtband über Anschluss- und Bewegungsfugen sowie Wandecken auf grundiertem Untergrund vollflächig mit Verbundabdichtungsmaterial verkleben und vollständig überdecken. Stöße überlappend ausführen.
Menge: 36,000 m

**08.02.8 Abdichtungsanschluss an Bodenabläufe 15x15cm**
Abdichtungsanschluss an Bodenabläuf:
Aufstockelement / Rinne mit Vergussmörtel aus Epoxidharz und feuergetrocknetem Quarzsand grob und fein im Mischungsverhältnis 1:1:1 nach Raumteilen kapillardicht und schwindfrei vergießen. Die Oberfläche des Vergusses ist abzusanden.

Verbrauch Vergussmasse: 1,5 dm³.
Abmessung Bodenablauf: 15x15cm

Edelstahlandichtflansch mit Aceton gründlich reinigen. Fette, lose Teile und andere haftungsmindernde Stoffe restlos entfernen. Grundieren des Flansches mit Epoxidharzgrundierung und absanden mit feuergetrocknetem Quarzsand Ø 0,1 - 0,3 mm.

Anschließen der Polyurethanharz-Abdichtung an den Andichtflansch unter Einlage von alkalibeständigem Glasgittergewebe als Verstärkung.
Menge: 1,000 Stck

**08.02.9 Abdichtungsanschluss an Edelstahl/PVC -Hüllrohre**
Abdichtungsanschluss an Edelstahl/PVC -Hüllrohre:
Edelstahlflanschplatte mit Aceton gründlich reinigen. Fette, lose Teile und andere haftungsmindernde Stoffe restlos entfernen. Die Oberfläche muss trocken sein. Grundieren des Flansches mit einer Epoxidharzgrundierung für Metall. Frischen Primer mit feuergetrocknetem Quarzsand Ø 0,1 - 0,3 mm absanden.

Anschließen der Polyurethanharz-Abdichtung an den Flansch/Pressdichtflansch des Hüllrohres unter Einlage von alkalibeständigem Glasgittergewebe als Verstärkung.

Bereich zwischen Hüllrohr und abgestelltem Estrich mit Vergussmörtel aus Epoxidharz und feuergetrocknetem Quarzsand grob und fein im Mischungsverhältnis 1:1:1 in Raumteilen kapillardicht und schwindfrei vergießen. Die Oberfläche des Vergusses ist abzusanden.

Abmessung: Rund, D=150mm
Verbrauch Vergussmasse: 1 dm³.
Menge: 1,000 Stck

**08.02.10 Abdichtungsanschluss an Rohrdurchdringungen (Wand)**
Abdichtungsanschluss an Rohrdurchdringungen (Wand):
An Rohrdurchdringungen hochelastische, gewebekaschierte Dichtmanschette (Lochdurchmesser 1/2") über die Rohrdurchführung stülpen, so dass die Manschette das Rohr vollständig umfasst, anschließend mit Abdichtungsmaterial fixieren.

Vor der Endinstallation der Armaturen Fugen zwischen Belag und Rohrdurchführung mit elastischem, hochbelastbarem und chemikalienbeständigem Fugenfüllstoff ausspritzen.
Menge: 6,000 Stck

**08.02.11 Schutz der Verbundabdichtung im Fugenbereich**
Schutz der Verbundabdichtung im Fugenbereich:
Einlegen eines schützenden, flexiblen Gewebebandes aus rostfreiem Edelstahl (V4A) zum Schutz der Abdichtung und des Dichtbandes über Anschluss- und Bewegungsfugen beim Herausschneiden und Erneuern des Silikondichtstoffes.

Verkleben des Edelstahlbandes mit Fliesenkleber im Zuge der Fliesenverlegung.
Menge: 36,000 m

**08.02.12 Schichtstärkenprotokoll**
Schichtstärkenprotokoll gem. DIN 18534 für Wassereindringungsklasse W3-I an 5 Messpunkten in 2-facher Ausfertigung an Bauleitung/Bauherr übergeben.
Menge: 1,000 Psch

*Hinweis: Wand- und Bodenfliesen*

**08.02.13 Wandfliese Dünnbett, weiße Fliese**
Wandfliesen der Küche, bestehend aus glasierten, matt-glänzenden Steingutplatten, Oberflächenvergütet
14,7x24,7 cm, DIN EN 176
Farbe weiß, DIN  EN 14411 BIII, 1.Sortierung
liefern.

Ansetzen der Wandfliesen im Dünnbett auf Verbundabdichtung mit hydraulisch erhärtendem, flexiblem Dünnbettmörtel, C2 TE S1 gemäß DIN EN 12004.

Fliesenflächen mit hochfestem, hydraulisch schnell erhärtendem, einkomponentigem Fugenmörtel auf Feinstzementbasis verfugen. Fugenmörtel mit hoher Abriebfestigkeit CG2 gemäß DIN EN 13888, beständig bei Dampfstrahlreinigung.

Farbe der Fliese und Fuge nach Wahl AG.
Das Zuschneiden der Passplatten, Nischen, Vorsprünge und Rohrkanalsockel sind im Angebotspreis enthalten.

Einbauort: Spülküche

Höhe Wandfliese:  deckenhoch
Menge: 41,000 m²

**08.02.14 Wandfliese Dünnbett, blau Fliese**
Wandfliesen der Küche, bestehend aus glasierten, matt-glänzenden Steingutplatten, Oberflächenvergütet
14,7x24,7 cm, DIN EN 176
Farbe weiß, DIN  EN 14411 BIII, 1.Sortierung
liefern.

Ansetzen der Wandfliesen im Dünnbett auf Verbundabdichtung mit hydraulisch erhärtendem, flexiblem Dünnbettmörtel, C2 TE S1 gemäß DIN EN 12004.

Fliesenflächen mit hochfestem, hydraulisch schnell erhärtendem, einkomponentigem Fugenmörtel auf Feinstzementbasis verfugen. Fugenmörtel mit hoher Abriebfestigkeit CG2 gemäß DIN EN 13888, beständig bei Dampfstrahlreinigung.

Farbe der Fliese und Fuge nach Wahl AG.

Vorgesehen ist eine blaue Fliese, die im Bestand ebenso vorhanden ist.
Das Zuschneiden der Passplatten, Nischen, Vorsprünge und Rohrkanalsockel sind im Angebotspreis enthalten.

Einbauort: Spülküche

Höhe Wandfliese:  als Bordure durchlaufend
Menge: 14,000 m

**08.02.15 Bodenfliesen Dünnbett**
Keramische Fußbodenfliesen, unglasiertes Feinsteinzeug
15x15 cm., 10,5mm stark
R12, Farbe dunkelgrau/anthrazit,
Oberfläche eben, vergütet
DIN EN 1441, Gruppe BIa
gemäß Zeichnung im Fugenschnitt, DIN 18156

Verlegen der Bodenfliesen im Dünnbett im Buttering-Floating-Verfahren auf Verbundabdichtung mit hydraulisch erhärtendem, flexiblem Dünnbettmörtel C2 TE S1 gemäß DIN EN 12004.

Fliesenflächen mit hochfestem, hydraulisch schnell erhärtendem, einkomponentigem Fugenmörtel auf Feinstzementbasis verfugen. Fugenmörtel mit hoher Abriebfestigkeit, CG2 WA gemäß DIN EN 13888, beständig bei Dampfstrahlreinigung.

Farbe der Fliese und Fuge nach Wahl AG

Einbauort: Spülküche
Menge: 14,000 m²

**08.02.16 Zulage zur Pos. Bodenfliesen**
Zulage zur Pos. Bodenfliesen für einen sauberen Anschnitt im Übergang zu den liegenden Hohlkehlsockel.
Menge: 15,000 m

**08.02.17 Kehlsockel**
Kehlsockel 10,2x14,7x0,9cm, passend zur Bodenfliese
Feinsteinzeug unglasiert, DIN EN 14411, Gruppe BIa
wie Bodenfliese vor, liefern und liegend verlegen.
Menge: 15,000 m

**08.02.18 Zulage liegende Hohlkehle für die Eckausbildung 90°.**
Menge: 6,000 Stck

**08.02.19 Viertelkreisprofil Edelstahl V2A gebürstet für 8mm Fliese an**
Viertelkreisprofil Edelstahl V2A gebürstet für 8mm Fliese an Ecken ansetzen und einfliesen. In Teillängen von ca. 2,0m-2,6m.
Menge: 10,000 m

**08.02.20 Eckschutzwinkel 3x gekantet Edelstahl, gebürstet, 40x40mm**
Eckschutzwinkel 3x gekantet Edelstahl, gebürstet, 40x40mm mit angekanteten Enden zur Klebemontage auf die Fliese liefern und anbringen. Lieferung in Teillängen der Türhöhen je Laibungsseite.
Menge: 14,000 m

**08.02.21 Ausschnitte Elektro**
Zulage Wandfliesen für die Erstellung von Ausschnitten für Steckdosen und Schalter
Menge: 15,000 Stck

**08.02.22 Elastische Fugenverfüllung:**
Elastische Fugenverfüllung:
Anschluss- und Bewegungsfugen mit elastischem, hochbelastbarem, chemikalienbeständigem Fugenfüllstoff verfüllen.
Menge: 50,000 m

*Hinweis: Übergänge in Bodenfliesen*

**08.02.23 Klebeschienen**
Klebeschienen Edelstahl zur Fußbodenabgrenzung in
Türöffnungen, 2/15 mm, liefern und in Teillängen einbauen.
Menge: 3,220 m

*Hinweis: Sonstiges*

**08.02.24 Feuchtigkeitsprüfung**
Feuchtigkeitsprüfung des Estrichs. Erst wenn der Estrich trocken genug ist, kann mit den Grundierungsarbeiten begonnen werden.
Menge: 1,000 Psch

**08.02.25 Fliesen an Bauherren übergeben**
Jeweils zwei Stück Fliesenpakete der in den Mensa verlegten Fliesen nach Abschluss der Arbeiten an die Schule übergeben.
Menge: 1,000 Psch

### Titel 09 ARBEITEN zum NACHWEIS

#### Bereich 09.01 ARBEITEN zum NACHWEIS

*Hinweis: Normalarbeitszeit*
Als Normalarbeitszeit wird dieArbeitszeit von Montag bis Samstag von 7°°-18°° Uhr festgelegt.

Als Kernarbeitszeit (Anwesenheit der Firmen bei normalem Bauverlauf) von 8°°- 16°° Uhr.

Zuschläge werden nur für Arbeiten nach Anordnung durch den Bauherrn für Sonntagsarbeit und für Arbeiten ausserhalb der Normalarbeitszeit geleistet.

Bei diesem Projekt werden Anschlussarbeiten an ein bestehendes Gebäude notwendig. Tagelohnarbeiten in entsprechendem Umfang sind unbedingt erforderlich.
Eine einwandfreie Preisbildung wäre jedenfalls nicht möglich, da nicht alle beeinflussenden Umstände und Ereignisse vorab festzustellen sind. Somit sollen die anfallenden Arbeiten direkt nach Aufwand vergütet werden.

*Hinweis: Da es sich bei diesem Projekt um eine Neu- und*
Da es sich bei diesem Projekt um eine Neu- und
Umbaumaßnahme handelt, die das Bauen im Bestand
erfordert, ist die Ausschreibung von Tagelohnarbeiten
in entsprechendem Umfang erforderlich. Im
Stundennachweis werden nur solche Arbeiten anerkannt,
bei denen sich die Leistung nicht eindeutig und
umfassend beschreiben lässt, sodass die Bildung einer
Leistungsposition für den Bieter ein unkalkulierbares
Risiko darstellen würde.

Für die Ausführung der Stundenlohnarbeiten gelten
Grundsätzlich die Maßgaben der VOB/B § 15 sowie die
folgenden Bedingungen.

Der AN muss auf den Stundenzetteln neben den üblichen
Daten und Personenangaben Folgendes deutlich lesbar
aufführen:

Veranlassung für die betreffende Arbeit
(ggf.Auftragsdaten)
Genaue Ortsbeschreibung der Arbeit
(z.B. Geschoss, Raum-Nr., Achsen.)
Beschreibung der ausgeführten Arbeit
genaue Bezeichnung des (dabei)
verarbeiteten/verbrauchten Materials.

Soweit nicht im Einzelfall der Einsatz einer bestimmten
Mitarbeiterqualifikation vereinbart ist, wird im
Anerkennungsfall nur die Tarifgruppe vergütet, die den
Anforderungen der Arbeit entspricht; unabhängig davon,
ob die Arbeit tatsächlich von einer höheren Tarifgruppe
ausgeführt wurde.

Der Einsatz von Werkzeugen und Montagehilfen wird nicht
gesondert vergütet. Für bauaufsichtliches Personal
(Bauführer, Polier usw.) erfolgt, wenn nicht besonders
angeordnet oder nachweißlich durch die UVV gefordert,
keine Vergütung.

Die Stundenverrechnungssätze enthalten:

die Lohn- und Gehaltskosten der Baustelle;
die Lohn- und Gehaltsnebenkosten der Baustelle;
die Stoffkosten der Baustelle;
die Kosten der Einrichtungen, Geräte, Maschinen und
maschinellen Anlagen der Baustelle; die Fracht-,
Fuhr- und Ladekosten;
die Sozialkassenbeiträge und Sonderkosten, die bei
wirtschaftlicher Betriebsführung entstehen, mit
angemessenen Zuschlägen für Gemeinkosten und Gewinn
(einschließlich allgemeinem Unternehmerwagnis);

Tagelohnstunden und Leistungen nach VOB/B § 2 (8) 2
sind vor der Ausführung anzumelden und dürfen nur auf
Anweisung der Bauleitung ausgeführt werden. Über die
Stundenlohnarbeiten hat der AN arbeitstäglich geführte
Stundenzettel in regelmäßigen kurzen Abständen,
mindestens jedoch innerhalb von 7 Kalendertagen, mit
Materialnachweis 2-fach bei der Objektüberwachung  zur
Unterschrift und Anerkennung sowie durchschriftlich bei
dem AG:

Freie Hansestadt Bremen
Sondervermögen für Immobilien und Technik (Stadt)
vertreten durch
Immobilien Bremen
- Eigenbetrieb der Stadtgemeinde Bremen
Herrn Uwe Asendorf
Theodor Heuss Allee 14
28215 Bremen

Per Fax: 0421/ 496-59607 einzureichen.

Die anerkannten Stundenzettel sind der Abrechnung
beizufügen. Bei einer nicht den Bedingungen
entsprechenden Vorlage der Stundennachweise, behält
sich der AG vor, diese nicht anzuerkennen. Eine
nachträgliche Anerkennung gemäß VOB/B § 8 Abs. 2 wird
ausdrücklich vorbehalten.

**09.01.1 Stundenlohn Polier**
Für evtl. erforderliche Arbeiten, die nicht im
Leistungsverzeichnis erfasst sind und gegen Nachweis zur Ausführung kommen, werden berechnet für: Polier
Menge: 5,000 h

**09.01.2 Stundenlohn Vorarbeiter**
*** Stundenlohnarbeiten
Für evtl. erforderliche Arbeiten, die nicht im
Leistungsverzeichnis erfasst sind und gegen Nachweis zur Ausführung kommen, werden berechnet für: Vorarbeiter
Menge: 10,000 h

**09.01.3 Stundenlohnarbeiten eines Facharbeiters**
*** Stundenlohnarbeiten
Stundenlohnarbeiten durch Facharbeiterkräfte auf besonderer Anordnung der Bauleitung zum Nachweis ausführen.
Menge: 10,000 h

**09.01.4 Stundenlohnarbeiten einer Hilfskraft**
*** Stundenlohnarbeiten
Stundenlohnarbeiten durch Hilfsarbeiterkräfte auf besonderer Anordnung der Bauleitung zum Nachweis ausführen. Werden keine Hilfsarbeiterkräfte beschäftigt, ist der Stundenlohn eines Facharbeiters anzubieten.
Menge: 10,000 h
